# Aufschlussbohrungen SCH CRA DIE
Angebotsaufforderung (GAEB DA XML 3.2, DA83)
Projekt: 834S625B012
Währung: EUR
Nebenangebote zugelassen: ja
Auftraggeber: Wasserstraßen-Neubauamt Heidelberg, Vangerowstrasse 20, 69115 Heidelberg, D, Telefon 0049 6221 507 401, Fax 0049 6221 507 455, E-Mail wna-heidelberg@wsv.bund.de
Erstellt mit: GXML Toolbox V3.3 R20210630, iTWO_64 V10.0.894, 06.03.2026

## 0 Aufschlussbohrungen Scheidt, Cramberg und Diez
Datum: 06.03.2026

### Abschnitt 01 Wehr Scheidt

#### Unterabschnitt 01.01 Baustelleneinrichtung

*Hinweis: Hinweis zu 1.1 Baustelleneinrichtung*
Hinweis zu 1.1 Baustelleneinrichtung
Die Baustelleneinrichtung beinhaltet An- und
Abtransport für die Bohrgeräte sowie für die benötigten
Sondiergeräte inklusive aller für den Einsatz
benötigten Gerätschaften, Materialien und Mannschaften.
Alle eingesetzten Gerätschaften, Materialien und
Mannschaften sind entsprechend den in der
Baubeschreibung vorgegebenen Terminen auszulegen.
Flurschäden sind zu vermeiden. Der Geräteeinsatz ist so zu gestalten, dass die Bohr- und Sondierarbeiten schadlos auszuführen sind. Auftretende Flurschäden gehen zu Lasten des AN. Einrichten, Vorhalten und Räumen sind in die entsprechenden Positionen dieses LV-Abschnittes einzurechnen.

**01.01.0010 Baustelle einrichten aller Abschnitte*Flaeche des AG Raeumen nicht ges*Oberboden n.ges. Zufahrt vorhanden*Vers.d.AN fuer die Bauzeit*Vorh.+Betr.ges.**
*** Pauschalposition
StL-Nr. 8720410111111112
Baustelle fuer die vertragsgemaesse Durchfuehrung der
Bauleistungen einrichten.
Soweit nicht fuer bestimmte Leistungen (z.B. Bedarfsleistungen) das Einrichten der Baustelle als besonderer
Ansatz im LV enthalten ist, umfasst die Pauschale die
Verguetung der Baustelleneinrichtung einschl. der Ge-
raete, Gerueste und dgl. fuer alle Bauleistungen
saemtlicher Abschnitte des LV.
Einrichtungsflaeche nach Lageplan und Baubeschreibung
wird vom AG kostenlos zur Verfuegung gestellt.
Zusatzflaechen werden vom AN beschafft.
Raeumen der Einrichtungsflaeche von Bewuchs und dessen
schadlose Beseitigung wird nicht gesondert verguetet.
Abschieben und seitliches Lagern von Oberboden im
Bereich der Einrichtungsflaeche wird nicht gesondert
verguetet.
Zufahrt zur Baustelle nach Lageplan und Baubeschreibung
ist vorhanden.
Ver- und Entsorgungseinrichtungen herstellen,
fuer die Dauer der Bauzeit.
Vorhalten, Unterhalten und Betreiben der Baustelleneinrichtung einschl. Geraete, Gerueste und dgl. werden gesondert verguetet.
Menge: 1,000 Psch

**01.01.0020 Baust.einrichtung vorh.u.betreiben**
StL-Nr. 87204106
Baustelleneinrichtung vorhalten, unterhalten und betreiben. Ausser den vollen Monaten werden Teilzeiten
nach Tagen zu 1/3O des Einheitspreises verguetet.
Menge: 2,000 Mt

**01.01.0030 Baustelle raeumen aller Abschnitte*Einbauten beseit. Beseit.nach BB*Oberboden andeck.**
*** Pauschalposition
StL-Nr. 87204111119100
Baustelle raeumen. Soweit nicht fuer bestimmte Leistungen (z.B. Bedarfsleistungen) das Raeumen der Baustelle als besonderer Ansatz enthalten ist, umfasst
die Pauschale die Verguetung der Baustellenraeumung
fuer alle Leistungen
saemtlicher Abschnitte des LV.
Hilfsfundamente und sonstige eingebaute Teile der
Baustelleneinrichtung abbrechen. Das Abbruchmaterial
in Eigentum des AN uebernehmen und von der Baustelle
entfernen.
Beseitigung nach Baubeschreibung.
Andecken seitlich gelagerten Oberbodens im Bereich der
Einrichtungsflaeche wird nicht gesondert verguetet.
Menge: 1,000 Psch

**01.01.0040 Antransport Stelzenponton**
*** Pauschalposition
Die Position umfasst die bestriebsfertige Lieferung
eines Stelzenpontons an die Baustelle. Das Einheben und die Überführung von Diez nach Scheidt ist einzukalkulieren.
Das Stelzenponton inkl. Motorantrieb oder zugehöriger
Antriebseinheit muß für die Bohr- und Sondierarbeiten
geeignet sein.
Vor Inbetriebnahme sind alle entsprechenden Nachweise
und Zulassungen, mit Gefährdungsanalyse für die
vorgesehenen Einsatzzwecke zu übergeben.

Die Kosten für das Vorhalten und das Betreiben, inkl.
Bedienpersonal wird gesondert vergütet.

Angaben im Bieterangaben - Verzeichnis über
Name  '.............................'
Eigner  '.............................'
Geräte-/Fahrzeugkenngröße
'.............................'
Leistungsdaten  '..............................'
Menge: 1,000 Psch

**01.01.0050 Stelzenponton vorhalten und betreiben**
Stelzenponton gem. Pos. 1.1.40 auf der Baustelle
betriebsfertig vorhalten und betreiben für die Dauer
der Arbeiten auf dem Wasser.
Menge: 1,000 Mt

*Hinweis: Hinweis zu Pos. 1.1.60*
Hinweis zu Pos. 1.1.60
Der Lager- / Laborraum muss gem. Baubeschreibung
Lager- und Arbeitsplätze mit
Schwerlastregalen ausgestattet sein. Die Anzahl und
Größe der Schwerlastregale ist entsprechend dem
Abschnitt Probeentnahme zu wählen.
Der Lager- / Laborraum muss mit einem Kühlschrank für
die zu nehmenden Wasserproben ausgestattet sein.

**01.01.0060 Lager-/Laborraum bereitstellen Lager,Einr.n.BB*Groesse 3O m2 Beleuchtg/Klimaa.*Frostsicher Baustellenbereich**
StL-Nr. 87204401235110
Lager-/Laborraum fuer den AG mit Ver- und Entsorgungseinrichtungen bereitstellen.
Vorhalten, Unterhalten und Betreiben werden gesondert
verguetet.
Art = Lagerraum, Einrichtung nach Baubeschreibung.
Groesse min. 3O m2.
Mit Beleuchtung und Klimaanlage.
Frostsicher.
Raum befindet sich im Baustellenbereich.
Menge: 1,000 St

**01.01.0070 Lager-/Laborraum vorh. u. betreiben Fuer die Bauzeit**
StL-Nr. 8720440601
Lager-/Laborraum fuer den AG mit allen Einrichtungen
vorhalten, unterhalten und betreiben, wie z.B. mit
Strom und Wasser versorgen und bei Bedarf reinigen
und heizen.
Ausser den vollen Monaten werden Teilzeiten nach Tagen
zu 1/3O des Einheitspreises verguetet.
Fuer die Dauer der Bauzeit.
Menge: 2,000 Mt

**01.01.0080 Ortstermin im Untersuchungsgebiet u.a. Baustellenübergabe**
*** Pauschalposition
Der Ortstermin beihalted u. a. die Begehung der ausgepflockten Bohrpunkte und Abstimmung der Vorgehensweise.
Dauer _____ Tag(e), inkl. An- und Abreise sowie
sämtlicher Reisekosten.
Menge: 1,000 Psch

**01.01.0090 Baustelleninformationsschild**
*** Pauschalposition
Baustelleninformationsschild aufstellen, besorgen und während der Baumaßnahme betreiben. Nach Abschluss der Maßnahme abbauen und entsorgen.
Menge: 1,000 Psch

*Hinweis: Hinweis zu Pos. 1.1.100 und 1.1.110*
Hinweis zu Pos. 1.1.100 und Pos. 1.1.110
Bohrkerne nach Vorgabe des LGB Rheinland-Pfalz für eine gewisse Zeit vorzuhalten und im Anschluss zu entsorgen. Deklarationsanalyse nach EBV ist mit einzukalkulieren

**01.01.0100 Überschüss. Bohrgut zwischenlagern Container**
*** Pauschalposition
StL-Nr. 1520361010
Bereitstellungsfläche einrichten und mit geeigneten
Behältern für die Zwischenlagerung des überschüssigen
Bohrguts vorhalten.
Überschüssiges Bohrgut aus Erkundungsbohrungen in
geeigneten Behältern (dicht und verschließbar) sammeln
und auf Bereitstellungsfläche sachgerecht
zwischenlagern.
Hinweis: Eine Zwischenlagerung über mehr als 12 Monate
ist genehmigungspflichtig.
Behälter = Container
Menge: 1,000 Psch

**01.01.0110 Überschüssiges Bohrgut*Bohrg. ents. Verw. n.Wahl**
StL-Nr. 152036209201
Zwischengelagertes, überschüssiges Bohrgut entsprechend
der Untersuchungsergebnisse entweder wiederverwerten
oder fachgerecht entsorgen gem. TR Boden.
Bohrgut 'Locker und Festgestein'

Bohrgut übernehmen und entsorgen.
Verbringungsort und Verwendungsart nach Wahl des AN.
Menge: 5,000 m3

**01.01.0120 Bereitstellungsfläche räumen**
*** Pauschalposition
StL-Nr. 15203624
Nach Abschluss der Bohrmaßnahmen sowie Wiederverwertung oder Entsorgung des angefallenen Bohrguts
die hierfür eingerichtete Bereitstellungsfläche
wieder räumen. Den ursprünglichen Zustand
wieder herstellen.
Menge: 1,000 Psch

**01.01.0130 Beweissicherung Bohransatzpunkte**
*** Pauschalposition
Dokumentation der für die Bohrungen in Anspruch genommenen Flächen in Wort und Bild.
Beschreibung ggf. festgestellter Schäden.
Dokumentation des Zustandes vor Beginn und nach
Abschluss jeder Bohrung.
Übergabe in 2 - facher Ausfertigung an den AG.
Menge: 1,000 Psch

#### Unterabschnitt 01.02 Bauzeitenplan

**01.02.0010 Bauzeitenplan aufstellen Leistungen LV Balkenpl.*Fort. Bauabl. Lieferung VU*Format nach VU Lieferung VU**
*** Pauschalposition
StL-Nr. 1420240319111103
Bauzeitenplan mit einer Aufgliederung in Planung,
Lieferung, Herstellung, ggf. Montage und Erprobung nach
Abschnitten des LV prüffähig aufstellen.
Abhängigkeiten der Vorgänge darstellen.
Vereinbarte Termine und Abläufe berücksichtigen
für alle Leistungen des LV
Bauablauf 'Scheidt, Cramberg, Diez'

als Balkenplan
Fortschreibung entsprechend dem Bauablauf
Lieferung digital in Dateiformat/Version nach
Vertragsunterlagen
Lieferung digital im Archiv-/Druckformat nach
Vertragsunterlagen
Lieferung nach Vertragsunterlagen
Menge: 1,000 Psch

#### Unterabschnitt 01.03 Verkehrssicherung

**01.03.0010 Verkehrssicherung für Arbeiten auf der Lahn**
*** Pauschalposition
Die Leistung umfasst alle Maßnahmen zur Sicherung der Baustelle gegenüber der Schifffahrt, sofern keine Beeinträchtigung des Hauptfahrwassers erfolgt. Eingeschlossen sind insbesondere:
- Anzeige und Abstimmung der Arbeiten beim zuständigen Wasserstraßen- und Schifffahrtsamt (WSA), einschließlich Übermittlung einer Lagebeschreibung und Skizze sowie Festlegung des minimal notwendigen Sicherungsumfangs.
- Bereitstellung, Transport, Setzen und Vorhalten reduzierter Sicherungszeichen wie gelbe Warnbojen oder geeignete schwimmende Markierungen; bei Bedarf einfache Beleuchtung bei Dunkelheit; Kennzeichnung von Arbeitsbooten/Pontons mit gelber Rundumleuchte.
- Sicherung der Arbeitsstelle gegen Abdriften, einschließlich Überprüfung der Verankerung bzw. Positionierung.
- Regelmäßige Sichtkontrollen der Sicherungsmaßnahmen sowie stichpunktartige Dokumentation im Bautagebuch.
- Beobachtung des Bootverkehrs im Bereich der Arbeitsstelle; Warnhinweise an zu nahe kommende Fahrzeuge ohne aktive Verkehrslenkung.
- Rückbau und Abtransport aller temporären Sicherungseinrichtungen nach Abschluss der Arbeiten.
Alle Sicherungsmaßnahmen sind auf das notwendige Mindestmaß zu beschränken. Eine Gefährdung oder Behinderung des Hauptfahrwassers darf nicht auftreten. Anordnungen des WSA sind umzusetzen.
Menge: 1,000 Psch

**01.03.0020 Kontrolle der Arbeitsstellensicher. Zweimal täglich**
StL-Nr. 0710580129
Kontrolle der Arbeitsstellensicherung gem. ZTV-SA
durchführen. Die Kontrolle ist unmittelbar nach deren
Durchführung zu erfassen und zu dokumentieren. Arbeits-
und Hilfsmittel sind vom AN zu stellen und dem AG jederzeit zugänglich zu machen.
Kontrolle zweimal täglich.
Kontrolle durch 'AN'
Menge: 42,000 d

#### Unterabschnitt 01.04 Leitungserhebung und Suchschachtungen

**01.04.0010 Leitungserhebung**
*** Pauschalposition
Die bereits vorliegenden Unterlagen zu vorhandenen
Leitungen werden dem AN übergeben. Es sind alle
weiteren relevanten Leitungen, Kanäle o.ä. lage- und
höhenmäßig zu recherchieren.
Menge: 1,000 Psch

**01.04.0020 Suchschachtung herstellen und wiederverfüllen, bis 1,25m Tiefe**
bei trotz vollständig ausgeführter Leitungserhebung
unklarer Leitungslage
Anzahl vorab nur geschätzt
nach Freigabe durch den AG. Wiederverfüllung mit Aushub oder geeignetem Fremdmaterial.
Menge: 3,000 St

**01.04.0030 Aufbrechen und Wiederverschließen von Oberflächen**
Aufbrechen und Wiederverschließen von befestigten
Oberflächen (Pflaster) für Suchschachtungen, Kernbohrungen oder Ramm- bzw. Rammkernsondierungen
Menge: 1,600 m

#### Unterabschnitt 01.05 Geodätisches Einmessen der Aufschlusspunkte

**01.05.0010 Absteckarbeiten Abst.n.Wahl**
*** Pauschalposition
StL-Nr. 1520301001
Abstecken und sichern der Ansatzpunkte im Gelände
gemäß Leistungsbeschreibung einschließlich
Dokumentation.
Abstecken und sichern der Ansatzpunkte n. Wahl des AN.
Menge: 1,000 Psch

**01.05.0020 Geodätisches Einmessen der Aufschlusspunkte an Land**
Die Koordinaten der Ansatzpunkte sind entsprechend dem
amtlichem Koordinatensystem Gauß-Krüger-Koordinaten (Bessel Ellipsoid)
im Lagestatus LS100 aufschlusspunktbezogen zu erfassen
und zusätzlich in die Koordinaten des Bezugssystems ETRS 89 (UTM) umzurechnen.
Es sind beide Angaben zur Lage des Aufschlusspunktes zu übergeben.
Die Höhen der Ansatzpunkte sind in „m ü. NHN“ im System DHHN 92
im Höhenstatus HS160 und zusätzlich im DHHN 2016 zu ermitteln.
Genauigkeit der Lage +/- 0,005 m
Genauigkeit der Höhe +/- 0,002 m
Menge: 24,000 St

**01.05.0030 Geodätisches Einmessen der Aufschlusspunkte auf Wasser**
Die Koordinaten der Ansatzpunkte sind entsprechend dem
amtlichem Koordinatensystem Gauß-Krüger-Koordinaten (Bessel Ellipsoid)
im Lagestatus LS100 aufschlusspunktbezogen zu erfassen
und zusätzlich in die Koordinaten des Bezugssystems ETRS 89 (UTM) umzurechnen.
Es sind beide Angaben zur Lage des Aufschlusspunktes zu übergeben.
Die Höhen der Ansatzpunkte sind in „m ü. NHN“ im System DHHN 92
im Höhenstatus HS160 und zusätzlich im DHHN 2016 zu ermitteln.
Genauigkeit der Lage +/- 0,020 m
Genauigkeit der Höhe +/- 0,005 m
Menge: 4,000 St

#### Unterabschnitt 01.06 Kampfmitteluntersuchungen an Land

**01.06.0010 Baustelleneinrichtung für Kampfmitteluntersuchung (an Land)**
*** Pauschalposition
StL-Nr. 071051063100
An- / Abtransport der Messausrüstung und Technik sowie
Personal zum Einsatzort, Auf-/Abbau und initiale
Kalibrierung der Messtechnik.
Auf- und Abbau des Bohrgerätes sowie die Erstellung der
Betriebsanweisung und Gefährdungseinschätzung.
Fahrten zu und innerhalb der Untersuchungsflächen,
Betriebskosten und Fahrten im Messgebiet und sonstige
Nebenkosten (Unterkunft, Verpflegung, Auslöse,
Gebühren) für
den Untersuchungszeitraum sind in die nachfolgenden
Leistungspositionen einzurechnen.
Die Grundlagenermittlung ist in diese Position mit
einzukalkulieren. Als Nachunternehmer von AN hat AN die Baustelleneinweisung durchzuführen und dem AG nachzuweisen. Baustelleneinweisung erfolgt auch durch den SiGeKo. Dies ist einzupreisen.
Menge: 1,000 Psch

**01.06.0020 Baustelleneinrichtung vorhalten**
StL-Nr. 0710580129
Vorhalten der unter 1.6.10 beschriebenen
Baustelleneinrichtung
Menge: 1,000 d

**01.06.0030 Umsetzen des Bohrgerätes**
Umsetzen des Bohrgerätes von Bohrlochfeld zu
Bohrlochfeld bzw. von Bohrpunkt zu Bohrpunkt Entfernung
bis max. 500 m
Menge: 1,000 St

**01.06.0040 Kampfmittelerkundungsbohrung*Messv.n.Wahl Verfahren n. Wahl*Endt. bis 10m*DU 80 bis 100mm**
StL-Nr. 1520303491419199
Abteufen von Bohrungen im Raster
nach Leistungsbeschreibung um die geplante Bohrung
zur Durchführung der Messungen.
Die Bohrungen sind mit vom AN zu liefernden Hüllrohren
aus PVC oder gleichwertig (Material
darf keine ferromagnetischen Bestandteile enthalten,
Innendurchmesser mind. 60 mm, unten verschlossen)
auszubauen und gegen Auftrieb zu sichern.
Das Liefern, Einbringen, Entfernen der Kampfmittelerkundungssonden ist einzurechnen, inkl. aller Geräte,
Betriebsmittel, Personal und aller erforderlichen
Nebenarbeiten z.B. für das Umstellen und Umsetzen der
Gerätschaften von Ansatzpunkt zu Ansatzpunkt.
Einschließlich fachtechnischer Begleitung durch eine
*Verantwortliche Person* nach Paragraph 20 SprengG,
Durchführung der Freimessung inkl. Auswertung
und Interpretation der Messergebnisse
unter Beachtung aller Vorgaben der zust. Fachbehörde.
Nach erfolgter Freimessung sind die Hüllrohre
wieder auszubauen und zu entsorgen.
Durchschlagen des Bodenverschlusses und
Verfüllen des Bohrlochs beim Ziehen der Hüllrohre.
Baugrund 'Lockergestein'

Zugelassenes Freimessverfahren nach Wahl des AN.
Bohrverfahren = nach Wahl des AN.
Endtiefe der Bohrung bis 10 m.
Verrohrung 'nach Wahl des AN'

Bohrdurchmesser über 80 bis 100 mm.
Verfüllmaterial 'Tonpellets'
Menge: 5,000 m

**01.06.0050 Markierung der Verdachtspunkte**
*** Pauschalposition
Dauerhafte Markierung der Verdachtspunkte mit
nichtmetallischem wind- und wasserfestem Material an
der Oberfläche in Vorbereitung auf weitere
Kampfmittelräumarbeiten.
Menge: 1,000 Psch

**01.06.0060 Auswertung und Bericht**
*** Pauschalposition
Auswertung der computergestützen Sondierung und
Erstellung eines vom AG genehmigten Abschlussberichts
einschl. aller Korrekturwünsche und Nebenarbeiten gem
Baubeschreibung
Menge: 1,000 Psch

#### Unterabschnitt 01.07 Kampfmitteluntersuchung im Wasser

*Hinweis: Hinweis zum Abschnitt Kampfmitteluntersuchung im Wasser*
Hinweis zum Abschnitt Kampfmitteluntersuchung im Wasser
In die Vergütung der Stunden sind alle Lohnkosten für
das Personal, die Betriebs- und Hilfsstoffkosten,
Wartung, Transportanteile Umsetzen innerhalb eines
Bauabschnittes von bis max. 500 m Länge und alle
Nebenkosten sowie Zuschläge einzukalkulieren.

**01.07.0010 Baustelleneinrichtung für Kampfmitteluntersuchung**
*** Pauschalposition
StL-Nr. 1420240319111103
An- / Abtransport der Messausrüstung und Technik sowie
Personal zum Einsatzort, Auf-/Abbau und initiale
Kalibrierung der Messtechnik.
Auf- und Abbau des Bohrgerätes auf dem Ponton sowie die Erstellung der Betriebsanweisung und Gefährdungseinschätzung.
Fahrten zu und innerhalb der Untersuchungsflächen,
Betriebskosten und Fahrten im Messgebiet und sonstige
Nebenkosten (Unterkunft, Verpflegung, Auslöse,
Gebühren) für
den Untersuchungszeitraum sind in die nachfolgenden
Leistungspositionen einzurechnen.
Die Grundlagenermittlung ist in diese Position mit
einzukalkulieren. Als Nachunternehmer von AN hat AN die Baustelleneinweisung durchzuführen und dem AG nachzuweisen. Baustelleneinweisung erfolgt auch durch den SiGeKo.Dies ist einzupreisen.
Menge: 1,000 Psch

**01.07.0020 Baustelleneinrichtung vorhalten**
Vorhalten der unter 1.7.10 beschriebenen
Baustelleneinrichtung
Menge: 0,500 Mt

**01.07.0030 Umsetzen des Bohrgerätes**
Umsetzen des Bohrgerätes von Bohrlochfeld zu
Bohrlochfeld bzw. von Bohrpunkt zu Bohrpunkt mittels Stelzenponton Entfernung bis max. 500 m. Als Nachunternehmer von AN hat AN die Bereitstellung des Pontons in den entsprechenden Positionen des LV mit einzukalkulieren.
Menge: 4,000 St

**01.07.0040 Kampfmittelerkundungsbohrung*Messv.n.Wahl Verfahren n. Wahl*Endt. bis 10m*DU 80 bis 100mm Pumpf. Dichtungm.**
StL-Nr. 1520303491419101
Abteufen von Bohrungen im Raster
nach Leistungsbeschreibung um die geplante Bohrung
zur Durchführung der Messungen.
Die Bohrungen sind mit vom AN zu liefernden Hüllrohren
aus PVC oder gleichwertig (Material
darf keine ferromagnetischen Bestandteile enthalten,
Innendurchmesser mind. 60 mm, unten verschlossen)
auszubauen und gegen Auftrieb zu sichern.
Das Liefern, Einbringen, Entfernen der Kampfmittelerkundungssonden ist einzurechnen, inkl. aller Geräte,
Betriebsmittel, Personal und aller erforderlichen
Nebenarbeiten z.B. für das Umstellen und Umsetzen der
Gerätschaften von Ansatzpunkt zu Ansatzpunkt.
Einschließlich fachtechnischer Begleitung durch eine
*Verantwortliche Person* nach Paragraph 20 SprengG,
Durchführung der Freimessung inkl. Auswertung
und Interpretation der Messergebnisse
unter Beachtung aller Vorgaben der zust. Fachbehörde.
Nach erfolgter Freimessung sind die Hüllrohre
wieder auszubauen und zu entsorgen.
Durchschlagen des Bodenverschlusses und
Verfüllen des Bohrlochs beim Ziehen der Hüllrohre.
Baugrund 'Locker- und Festgestein'

Zugelassenes Freimessverfahren nach Wahl des AN.
Bohrverfahren = nach Wahl des AN.
Endtiefe der Bohrung bis 10 m.
Verrohrung 'Eine Gewässertiefe für die Länge der Stützverrohrung von 4 - 4,5 m im Unterwasser und 4,5 - 5 m im Oberwasser ist mit einzukalkulieren ca. 18 m Stützverrohrung.'

Bohrdurchmesser über 80 bis 100 mm.
Verfüllmaterial pumpfähige Dichtungsmasse nach
Leistungsbeschreibung.
Menge: 24,000 m

**01.07.0050 Auswertung und Bericht**
*** Pauschalposition
Auswertung der computergestützen Sondierung und
Erstellung eines vom AG genehmigten Abschlussberichts
einschl. aller Korrekturwünsche und Nebenarbeiten gem
Baubeschreibung
Menge: 1,000 Psch

#### Unterabschnitt 01.08 Dokumentation

**01.08.0010 Zeichnerische Darstellung**
StL-Nr. 15203902
Zeichnerische Darstellung der Ergebnisse von
Bohrungen und sonstigen direkten Aufschlüssen in
Vertikalschnitten nach DIN 4023. Die Unterlagen sind dem AG in 2 Ausfertigungen in Papierform
und digital im Archiv-/Druckformat nach
Leistungsbescheibung zu übergeben.
Menge: 424,000 m

**01.08.0020 Fotografieren der Bohrkerne jpg**
StL-Nr. 1520391001
Die Bohrkerne in den Kernkisten einschließlich
Beschriftung mit verzerrungsfreier Optik und
Kameraeinstellung formatfüllend farbgetreu
in Tageslicht oder Tageslichtlampe schattenfrei
digital fotografieren.
Freihandaufnahmen sind nicht zulässig.
Dateinamen müssen Bohrungsbezeichung und -tiefe
enthalten.
Längeres Vorhalten von Kernkisten
wird nicht gesondert vergütet.
Fotos im jpg-Format mit mind. 10Mio Pixeln
Menge: 326,000 m

#### Unterabschnitt 01.09 Bohrarbeiten an Land

*Hinweis: Hinweise zu Gerät umsetzten*
Für die Arbeiten ist eine  wandernde Sicherung um das
Bohrgerät vorgesehen. Die Aufwendungen für das Umsetzen
sind in die Positionen "Gerät umsetzen" einzurechnen.

*Hinweis: Hinweis zum Ausführen der Bohrungen an Land*
Hinweis zum Ausführen der Bohrungen an Land
Bohrungen für Baugrunduntersuchung nach
Baubeschreibung, Bohrschema und Lageplan ausführen. Umrüsten von Rotationskernohrung auf Seilkern ist in die Positionen mit einzurechnen.
Erforderliches Durchbohren von Feststoffen wird
gesondert vergütet. Probenentnahme wird gesondert
vergütet.
Bohrverfahren = Rotationskernbohren im Lockergestein und anschließend Seilkern im Festgestein mit Spülhilfe
Spülhilfe nach Wahl des AN (Verfahren ist anzugeben)
restliches Bohrgut in Eigentum des AN übernehmen und
schadlos beseitigen
Bodenart = Lockergestein (BN1 bis BN2,  BS1-3, BB2 bis BB3
bis BO2 nach DIN 18301), Festgestein FV1 bis FV3, FD1 bis FD 3
geplante Endtiefen siehe Bohrprogramm.
Enddurchmesser mindestens 133 bzw 324 mm.
Alle Mehraufwendungen für Teleskopieren und damit
verbundene größere Bohrdurchmesser sind einzurechnen.
Die Nebenbestimmungen der Unteren Wasserbehörde sind zu beachten.

**01.09.0010 Anzeige der Bohrarbeiten**
StL-Nr. 98203102050002
Der AN hat vor Aufnahme der Bohrarbeiten in seinem Namen eine Bohranzeige gemäß dem Geologiedatengesetz (GeolDG), mindestens zwei Wochen vor Beginn der Bohrung, beim Landesamt für Geologie und Bergbau Rheinland-Pfalz einzureichen.  Die Genehmigung bzw. Anzeige ist dem AG zu übermitteln.
Menge: 1,000 St

**01.09.0020 Gerät umsetzen Bohrung Baugr.*Weg bis 0,1 km**
StL-Nr. 98203102050002
Gerät innerhalb des Arbeitsgeländes nach Lageplan und
Baubeschreibung von Ansatzpunkt zu Ansatzpunkt umsetzen.
Bei Arbeiten in kontaminierten Bereichen erforderliche
Schutz- und Dekontaminierungsmaßnahmen werden gesondert
vergütet. Personenschutzmaßnahmen in kontaminiertem Ge-
lände und dadurch bedingte Erschwernisse werden nicht
gesondert vergütet.
Arbeitsbereich = Bohrung für Baugrunduntersuchung.
Transportentfernung zum nächsten Ansatzpunkt bis
0,1 km.
Menge: 8,000 St

**01.09.0030 Gerät umsetzen Bohrung Baugr.*Weg 0,1 - 0,5 km**
StL-Nr. 98203102050003
Gerät innerhalb des Arbeitsgeländes nach Lageplan und
Baubeschreibung von Ansatzpunkt zu Ansatzpunkt umsetzen.
Bei Arbeiten in kontaminierten Bereichen erforderliche
Schutz- und Dekontaminierungsmaßnahmen werden gesondert
vergütet. Personenschutzmaßnahmen in kontaminiertem Ge-
lände und dadurch bedingte Erschwernisse werden nicht
gesondert vergütet.
Arbeitsbereich = Bohrung für Baugrunduntersuchung.
Transportentfernung zum nächsten Ansatzpunkt über
0,1 bis 0,5 km.
Menge: 2,000 St

**01.09.0040 Gerät umsetzen Bohrung Baugr.*Fehlbohrung**
StL-Nr. 98203102050001
Gerät innerhalb des Arbeitsgeländes nach Lageplan und
Baubeschreibung von Ansatzpunkt zu Ansatzpunkt umsetzen.
Bei Arbeiten in kontaminierten Bereichen erforderliche
Schutz- und Dekontaminierungsmaßnahmen werden gesondert
vergütet. Personenschutzmaßnahmen in kontaminiertem Ge-
lände und dadurch bedingte Erschwernisse werden nicht
gesondert vergütet.
Arbeitsbereich = Bohrung für Baugrunduntersuchung.
Umsetzen bei Fehlbohrung im Umkreis bis 10 m.
Menge: 1,000 St

**01.09.0050 Baugrundaufschlussbohrung ausführen*Rotationsbohren Durchg.Probe*Endt. 20-40 Teilw.verr./zieh.*Bohrb. bis 10m DU mind. 133mm**
StL-Nr. 1520310296133119
Bohrung f.Baugrunduntersuchung nach DIN EN ISO 22475-1,
Leistungsbeschreibung und Lageplan einschließlich ggf.
erforderlicher Umrüstung d.Bohreinrichtung ausführen.
Probenentnahme wird gesondert vergütet.
Durchbohren von Hindernissen wird gesondert vergütet.
Baugrund 'Lockergestein'

Bohrverfahren = Rotationskernbohrverfahren.
Durchgehende Probenentnahme mittels Bohrverfahren.
Endtiefe der Gesamtbohrung über 20 bis 40 m.
Verrohrung im Bohrbereich einbringen und nach
Beendigung der Bohrung ziehen.
Bohrbereich bis 10 m Tiefe
Bohrdurchmesser im Bohrbereich mindestens 133 mm.
Enddurchmesser der Gesamtbohrung '133'
Menge: 40,000 m

**01.09.0060 Baugrundaufschlussbohrung ausführen*Rotationsbohren Durchg.Probe*Endt. 20-40 Teilw.verr./zieh.*Bohrb. 10-20m DU mind. 133mm**
StL-Nr. 1520310296133219
Bohrung f.Baugrunduntersuchung nach DIN EN ISO 22475-1,
Leistungsbeschreibung und Lageplan einschließlich ggf.
erforderlicher Umrüstung d.Bohreinrichtung ausführen.
Probenentnahme wird gesondert vergütet.
Durchbohren von Hindernissen wird gesondert vergütet.
Baugrund 'Lockergestein'

Bohrverfahren = Rotationskernbohrverfahren.
Durchgehende Probenentnahme mittels Bohrverfahren.
Endtiefe der Gesamtbohrung über 20 bis 40 m.
Verrohrung im Bohrbereich einbringen und nach
Beendigung der Bohrung ziehen.
Bohrbereich über 10 - 20 m Tiefe.
Bohrdurchmesser im Bohrbereich mindestens 133 mm.
Enddurchmesser der Gesamtbohrung '133'
Menge: 1,000 m

**01.09.0070 Baugrundaufschlussbohrung ausführen*Seilkernbohren Durchg.Probe*Endt. 20-40 Teilw.verr./zieh.*Bohrb. bis 10m DU mind. 133mm**
StL-Nr. 1520310297133119
Bohrung f.Baugrunduntersuchung nach DIN EN ISO 22475-1,
Leistungsbeschreibung und Lageplan einschließlich ggf.
erforderlicher Umrüstung d.Bohreinrichtung ausführen.
Probenentnahme wird gesondert vergütet.
Durchbohren von Hindernissen wird gesondert vergütet.
Baugrund 'Festgestein'

Bohrverfahren = Seilkernbohrverfahren.
Durchgehende Probenentnahme mittels Bohrverfahren.
Endtiefe der Gesamtbohrung über 20 bis 40 m.
Verrohrung im Bohrbereich einbringen und nach
Beendigung der Bohrung ziehen.
Bohrbereich bis 10 m Tiefe
Bohrdurchmesser im Bohrbereich mindestens 133 mm.
Enddurchmesser der Gesamtbohrung '133'
Menge: 20,000 m

**01.09.0080 Baugrundaufschlussbohrung ausführen*Seilkernbohren Durchg.Probe*Endt. 20-40 Teilw.verr./zieh.*Bohrb. 10-20m DU mind. 133mm**
StL-Nr. 1520310297133219
Bohrung f.Baugrunduntersuchung nach DIN EN ISO 22475-1,
Leistungsbeschreibung und Lageplan einschließlich ggf.
erforderlicher Umrüstung d.Bohreinrichtung ausführen.
Probenentnahme wird gesondert vergütet.
Durchbohren von Hindernissen wird gesondert vergütet.
Baugrund 'Festgestein'

Bohrverfahren = Seilkernbohrverfahren.
Durchgehende Probenentnahme mittels Bohrverfahren.
Endtiefe der Gesamtbohrung über 20 bis 40 m.
Verrohrung im Bohrbereich einbringen und nach
Beendigung der Bohrung ziehen.
Bohrbereich über 10 - 20 m Tiefe.
Bohrdurchmesser im Bohrbereich mindestens 133 mm.
Enddurchmesser der Gesamtbohrung '133'
Menge: 60,000 m

**01.09.0090 Baugrundaufschlussbohrung ausführen*Seilkernbohren Durchg.Probe*Endt. 20-40 Teilw.verr./zieh.*Bohrb. 20-40m DU mind. 133mm**
StL-Nr. 1520310297133319
Bohrung f.Baugrunduntersuchung nach DIN EN ISO 22475-1,
Leistungsbeschreibung und Lageplan einschließlich ggf.
erforderlicher Umrüstung d.Bohreinrichtung ausführen.
Probenentnahme wird gesondert vergütet.
Durchbohren von Hindernissen wird gesondert vergütet.
Baugrund 'Festgestein'

Bohrverfahren = Seilkernbohrverfahren.
Durchgehende Probenentnahme mittels Bohrverfahren.
Endtiefe der Gesamtbohrung über 20 bis 40 m.
Verrohrung im Bohrbereich einbringen und nach
Beendigung der Bohrung ziehen.
Bohrbereich über 20 - 40 m  Tiefe.
Bohrdurchmesser im Bohrbereich mindestens 133 mm.
Enddurchmesser der Gesamtbohrung '133'
Menge: 30,000 m

**01.09.0100 Bohrung für Grundwassermessstelle*Rotationsbohren Durchg.Probe*Endt. 10-20m Teilw.verr./zieh.*Bohrb. bis 10m DU mind. 324mm**
StL-Nr. 1520310496123159
Bohrung f.Grundwassermessstelle nach DIN EN ISO 22475-1
Leistungsbeschreibung u. Lageplan einschließlich ggf.
erforderlicher Umrüstung d.Bohreinrichtung ausführen.
Probenentnahme wird gesondert vergütet.
Durchbohren von Hindernissen wird gesondert vergütet.
Baugrund 'Lockergestein'

Bohrverfahren = Rotationskernbohrverfahren.
Durchgehende Probenentnahme mittels Bohrverfahren.
Endtiefe der Gesamtbohrung über 10 bis 20 m.
Verrohrung im Bohrbereich einbringen und nach
Beendigung der Bohrung ziehen.
Bohrbereich bis 10 m Tiefe.
Bohrdurchmesser im Bohrbereich mindestens 324 mm.
Enddurchmesser der Gesamtbohrung '324'
Menge: 29,000 m

**01.09.0110 Bohrung für Grundwassermessstelle*Rotationsbohren Durchg.Probe*Endt. 10-20m Teilw.verr./zieh.*Bohrb. 10-20m DU mind. 324mm**
StL-Nr. 1520310496123259
Bohrung f.Grundwassermessstelle nach DIN EN ISO 22475-1
Leistungsbeschreibung u. Lageplan einschließlich ggf.
erforderlicher Umrüstung d.Bohreinrichtung ausführen.
Probenentnahme wird gesondert vergütet.
Durchbohren von Hindernissen wird gesondert vergütet.
Baugrund 'Lockergestein'

Bohrverfahren = Rotationskernbohrverfahren.
Durchgehende Probenentnahme mittels Bohrverfahren.
Endtiefe der Gesamtbohrung über 10 bis 20 m.
Verrohrung im Bohrbereich einbringen und nach
Beendigung der Bohrung ziehen.
Bohrbereich über 10 - 20 m Tiefe.
Bohrdurchmesser im Bohrbereich mindestens 324 mm.
Enddurchmesser der Gesamtbohrung '324'
Menge: 1,000 m

**01.09.0120 Bohrung für Grundwassermessstelle*Seilkernbohren Durchg.Probe*Endt. 10-20m Teilw.verr./zieh.*Bohrb. bis 10m DU mind. 324mm**
StL-Nr. 1520310497123159
Bohrung f.Grundwassermessstelle nach DIN EN ISO 22475-1
Leistungsbeschreibung u. Lageplan einschließlich ggf.
erforderlicher Umrüstung d.Bohreinrichtung ausführen.
Probenentnahme wird gesondert vergütet.
Durchbohren von Hindernissen wird gesondert vergütet.
Baugrund 'Festgestein'

Bohrverfahren = Seilkernbohrverfahren.
Durchgehende Probenentnahme mittels Bohrverfahren.
Endtiefe der Gesamtbohrung über 10 bis 20 m.
Verrohrung im Bohrbereich einbringen und nach
Beendigung der Bohrung ziehen.
Bohrbereich bis 10 m Tiefe.
Bohrdurchmesser im Bohrbereich mindestens 324 mm.
Enddurchmesser der Gesamtbohrung '324'
Menge: 11,000 m

**01.09.0130 Bohrung für Grundwassermessstelle*Seilkernbohren Durchg.Probe*Endt. 10-20m Teilw.verr./zieh.*Bohrb. 10-20m DU mind. 324mm**
StL-Nr. 1520310497123259
Bohrung f.Grundwassermessstelle nach DIN EN ISO 22475-1
Leistungsbeschreibung u. Lageplan einschließlich ggf.
erforderlicher Umrüstung d.Bohreinrichtung ausführen.
Probenentnahme wird gesondert vergütet.
Durchbohren von Hindernissen wird gesondert vergütet.
Baugrund 'Festgestein'

Bohrverfahren = Seilkernbohrverfahren.
Durchgehende Probenentnahme mittels Bohrverfahren.
Endtiefe der Gesamtbohrung über 10 bis 20 m.
Verrohrung im Bohrbereich einbringen und nach
Beendigung der Bohrung ziehen.
Bohrbereich über 10 - 20 m Tiefe.
Bohrdurchmesser im Bohrbereich mindestens 324 mm.
Enddurchmesser der Gesamtbohrung '324'
Menge: 40,000 m

**01.09.0140 Durchbohren von Feststoffen Beton*Rot'Kernb.m.Sp. Länge 0,5 - 1 m*Bohrgut AN Endtiefe bis 5 m*DU 108-159 mm**
StL-Nr. 9820355212211400
Durchbohren von Feststoffen zur Weiterführung von Bohrungen nach Zeichnung.
Zu durchbohrendes Material = Beton.
Bohrverfahren = Rotationskernbohren mit Spülhilfe.
Zu durchbohrende Strecke über 0,5 bis 1 m.
Bohrgut in Eigentum des AN
übernehmen und schadlos beseitigen
Endtiefe der Gesamtbohrung bis 5 m.
Enddurchmesser der Gesamtbohrung über 108 bis 159 mm.
Menge: 2,000 m

**01.09.0150 Bohrhind. d. Meißeln / Fangen bes.**
StL-Nr. 98203562
Bohrhindernis durch Meißeln und Fangen im Bohrloch
beseitigen.
Freibohren des Bohrloches auf bereits vorher erbohrte
Tiefe wird nicht gesondert vergütet.
Meißel- und Fangarbeiten nur mit Genehmigung des AG.
Menge: 1,000 h

*Hinweis: Hinweise zu Bohrloch verfüllen*
Es ist nach Bohrlochgeometrie und eingebrachtem Materialvolumen ein Soll / Ist Vergleich vom AN für jedes Bohrloch separart vorzulegen. Nicht ordnungsgemäß verfüllte Bohrlöcher sind druch überbohren zu Lasten des AN zu sanieren.

**01.09.0160 Bohrloch verfüllen Nat. Folge v. Ton*Einschlämmen Tiefe bis 30 m*DU 108-159 mm Überschuß bes.**
StL-Nr. 98203567314401
Bohrloch verfüllen
Bei Arbeiten in kontaminierten Bereichen erforderliche
Schutz- und Dekontaminierungsmaßnahmen werden gesondert
vergütet. Personenschutzmaßnahmen in kontaminiertem Ge-
lände und dadurch bedingte Erschwernisse werden nicht
gesondert vergütet.
nach natürlichem Schichtenaufbau
Grundwassertrennschichten durch Ton wiederherstellen
Verfüllmaterial einschlämmen.
Verfülltiefe bis 30 m.
Enddurchmesser über 108 bis 159 mm.
Überschußmaterial in Eigentum des AN übernehmen
und schadlos beseitigen.
Menge: 152,000 m

**01.09.0170 Bohrloch verfüllen*Tiefe bis 20 m DU 108-159 mm*Überschuß bes.**
StL-Nr. 98203567903401
Bohrloch verfüllen
Bei Arbeiten in kontaminierten Bereichen erforderliche
Schutz- und Dekontaminierungsmaßnahmen werden gesondert
vergütet. Personenschutzmaßnahmen in kontaminiertem Ge-
lände und dadurch bedingte Erschwernisse werden nicht
gesondert vergütet.
Verfüllmaterial 'Beton C25/30'

Verfülltiefe bis 20 m.
Enddurchmesser über 108 bis 159 mm.
Überschußmaterial in Eigentum des AN übernehmen
und schadlos beseitigen.
Menge: 2,000 m

**01.09.0180 Neigungsmessungen durchführen**
StL-Nr. 98203572
Kontrolle der Einhaltung der vorgegebenen Bohrlochneigung nach Baubeschreibung durchführen.
Bei Arbeiten in kontaminierten Bereichen erforderliche
Schutz- und Dekontaminierungsmaßnahmen werden gesondert
vergütet. Personenschutzmaßnahmen in kontaminiertem Ge-
lände und dadurch bedingte Erschwernisse werden nicht
gesondert vergütet.
Menge: 4,000 St

**01.09.0190 Auslegen in Kernkisten und Liefern von Schichtenverzeichnissen**
Tiefenrichtiges Auslegen der Kerne in entsprechende
Kisten. Anfertigen und Liefern von
Schichtenverzeichnissen und Kernfotos.
Die Kernkisten sind durch den AN zu stellen und werden
nicht gesondert vergütet.Die Kernkisten verbleiben im
Eigentum des AN.
Menge: 234,000 m

#### Unterabschnitt 01.10 Bohrarbeiten vom Wasser

*Hinweis: Hinweis zum Ausführen der Bohrungen*
Hinweis zum Ausführen der Bohrungen vom Wasser
Bohrungen für Baugrunduntersuchung nach
Baubeschreibung, Bohrschema und Lageplan ausführen. Umrüsten von Rotationskernohrung auf Seilkern ist in die Positionen mit einzurechnen.
Erforderliches Durchbohren von Feststoffen wird
gesondert vergütet. Probenentnahme wird gesondert
vergütet.
Bohrverfahren = Rotationskernbohren im Lockergestein und anschließend Seilkern im Festgestein mit Spülhilfe
Spülhilfe nach Wahl des AN (Verfahren ist anzugeben)
restliches Bohrgut in Eigentum des AN übernehmen und
schadlos beseitigen
Bodenart = Lockergestein (BN1 bis BN2,  BS1-3, BB2 bis BB3
bis BO2 nach DIN 18301), Festgestein FV1 bis FV3, FD1 bis FD 3
geplante Endtiefen siehe Bohrprogramm.
Enddurchmesser mindestens 133 bzw 324 mm.
Alle Mehraufwendungen für Teleskopieren und damit
verbundene größere Bohrdurchmesser sind einzurechnen.
Die Nebenbestimmungen der Unteren Wasserbehörde sind zu beachten.

**01.10.0010 Anzeige der Bohrarbeiten**
StL-Nr. 98203102059999
Der AN hat vor Aufnahme der Bohrarbeiten in seinem Namen eine Bohranzeige gemäß dem Geologiedatengesetz (GeolDG), mindestens zwei Wochen vor Beginn der Bohrung, beim Landesamt für Geologie und Bergbau Rheinland-Pfalz einzureichen.  Die Genehmigung bzw. Anzeige ist dem AG zu übermitteln.
Menge: 1,000 St

**01.10.0020 Gerät umsetzen Bohrung Baugr.**
StL-Nr. 98203102059999
Gerät innerhalb des Arbeitsgeländes nach Lageplan und
Baubeschreibung von Ansatzpunkt zu Ansatzpunkt umsetzen.
Bei Arbeiten in kontaminierten Bereichen erforderliche
Schutz- und Dekontaminierungsmaßnahmen werden gesondert
vergütet. Personenschutzmaßnahmen in kontaminiertem Ge-
lände und dadurch bedingte Erschwernisse werden nicht
gesondert vergütet.
Arbeitsbereich = Bohrung für Baugrunduntersuchung.
Umsetzen 'des Bohrgerätes von Land auf ein Stelzenponton
und zurück'

Transportentfernung 'nach Lageplan Baugrunduntersuchung
im  Wasser'
Menge: 1,000 St

**01.10.0030 Gerät umsetzen Bohrung Baugr. Weg bis 0,1 km**
StL-Nr. 98203102059902
Gerät innerhalb des Arbeitsgeländes nach Lageplan und
Baubeschreibung von Ansatzpunkt zu Ansatzpunkt umsetzen.
Bei Arbeiten in kontaminierten Bereichen erforderliche
Schutz- und Dekontaminierungsmaßnahmen werden gesondert
vergütet. Personenschutzmaßnahmen in kontaminiertem Ge-
lände und dadurch bedingte Erschwernisse werden nicht
gesondert vergütet.
Arbeitsbereich = Bohrung für Baugrunduntersuchung.
Umsetzen 'des Arbeitspontons mit Bohrgerät von
Ansatzpunkt zu Ansatzpunkt'

Transportentfernung zum nächsten Ansatzpunkt bis
0,1 km.
Menge: 4,000 St

**01.10.0040 Gerät umsetzen Bohrung Baugr. Weg 0,1 - 0,5 km**
StL-Nr. 98203102059903
Gerät innerhalb des Arbeitsgeländes nach Lageplan und
Baubeschreibung von Ansatzpunkt zu Ansatzpunkt umsetzen.
Bei Arbeiten in kontaminierten Bereichen erforderliche
Schutz- und Dekontaminierungsmaßnahmen werden gesondert
vergütet. Personenschutzmaßnahmen in kontaminiertem Ge-
lände und dadurch bedingte Erschwernisse werden nicht
gesondert vergütet.
Arbeitsbereich = Bohrung für Baugrunduntersuchung.
Umsetzen 'des Arbeitspontons mit Bohrgerät von
Ansatzpunkt zu Ansatzpunkt'

Transportentfernung zum nächsten Ansatzpunkt über
0,1 bis 0,5 km.
Menge: 1,000 St

**01.10.0050 Gerät umsetzen Bohrung Baugr.**
StL-Nr. 98203102059999
Gerät innerhalb des Arbeitsgeländes nach Lageplan und
Baubeschreibung von Ansatzpunkt zu Ansatzpunkt umsetzen.
Bei Arbeiten in kontaminierten Bereichen erforderliche
Schutz- und Dekontaminierungsmaßnahmen werden gesondert
vergütet. Personenschutzmaßnahmen in kontaminiertem Ge-
lände und dadurch bedingte Erschwernisse werden nicht
gesondert vergütet.
Arbeitsbereich = Bohrung für Baugrunduntersuchung.
Umsetzen 'bei Fehlbohrung im Umkreis von 10 m'

Transportentfernung 'nach Lageplan Baugrunduntersuchung
im Wasser'
Menge: 1,000 St

*Hinweis: Hinweis zum Ausführen der Bohrungen im Wasser*
Hinweis zum Ausführen der Bohrungen im Wasser
Bohrungen für Baugrunduntersuchung nach
Baubeschreibung, Bohrschema und Lageplan ausführen.
Erforderliches Durchbohren von Feststoffen wird
gesondert vergütet. Probenentnahme wird gesondert
vergütet. Umrüsten von Rotationskernohrung auf Seilkern ist in die Positionen mit einzurechnen.

Bohrverfahren = Rotationskernbohren im Lockergestein und anschließend Seilkern im Festgestein mit Spülhilfe
Spülhilfe nach Wahl des AN (Verfahren ist anzugeben)
restliches Bohrgut in Eigentum des AN übernehmen und
schadlos beseitigen
Bodenart = Lockergestein (BN1 bis BN2,  BS1-3, BB2 bis BB3
bis BO2 nach DIN 18301), Festgestein FV1 bis FV3, FD1 bis FD 3
geplante Endtiefen siehe Bohrprogramm.
Enddurchmesser mindestens 133 mm.
Alle Mehraufwendungen für Teleskopieren und damit
verbundene größere Bohrdurchmesser sind einzurechnen.
Abrechnung ab Gewässersohle.

**01.10.0060 Leer-/Stützverrohrung**
StL-Nr. 1520310296123119
Leer-/Stützverrohrung vom Ponton bis zur Schleusen- bzw.
Flusssohle. Eine Gewässertiefe für die Länge der Stützverrohrung von 4 - 4,5 m im Unterwasser und 4,5 - 5 m im Oberwasser ist mit einzukalkulieren ca. 18 m Stützverrohrung.
Menge: 18,000 m

**01.10.0070 Baugrundaufschlussbohrung ausführen*Rotationsbohren Durchg.Probe*Endt. 10-20m Teilw.verr./zieh.*Bohrb. bis 10m DU mind. 133mm**
StL-Nr. 1520310296123119
Bohrung f.Baugrunduntersuchung nach DIN EN ISO 22475-1,
Leistungsbeschreibung und Lageplan einschließlich ggf.
erforderlicher Umrüstung d.Bohreinrichtung ausführen.
Probenentnahme wird gesondert vergütet.
Durchbohren von Hindernissen wird gesondert vergütet.
Baugrund 'Lockergestein'

Bohrverfahren = Rotationskernbohrverfahren.
Durchgehende Probenentnahme mittels Bohrverfahren.
Endtiefe der Gesamtbohrung über 10 bis 20 m.
Verrohrung im Bohrbereich einbringen und nach
Beendigung der Bohrung ziehen.
Bohrbereich bis 10 m Tiefe
Bohrdurchmesser im Bohrbereich mindestens 133 mm.
Enddurchmesser der Gesamtbohrung '133'
Menge: 8,000 m

**01.10.0080 Baugrundaufschlussbohrung ausführen*Seilkernbohren Durchg.Probe*Endt. 10-20m Teilw.verr./zieh.*Bohrb. bis 10m DU mind. 133mm**
StL-Nr. 1520310297123119
Bohrung f.Baugrunduntersuchung nach DIN EN ISO 22475-1,
Leistungsbeschreibung und Lageplan einschließlich ggf.
erforderlicher Umrüstung d.Bohreinrichtung ausführen.
Probenentnahme wird gesondert vergütet.
Durchbohren von Hindernissen wird gesondert vergütet.
Baugrund 'Festgestein'

Bohrverfahren = Seilkernbohrverfahren.
Durchgehende Probenentnahme mittels Bohrverfahren.
Endtiefe der Gesamtbohrung über 10 bis 20 m.
Verrohrung im Bohrbereich einbringen und nach
Beendigung der Bohrung ziehen.
Bohrbereich bis 10 m Tiefe
Bohrdurchmesser im Bohrbereich mindestens 133 mm.
Enddurchmesser der Gesamtbohrung '133'
Menge: 22,000 m

**01.10.0090 Baugrundaufschlussbohrung ausführen*Seilkernbohren Durchg.Probe*Endt. 10-20m Teilw.verr./zieh.*Bohrb. 10-20m DU mind. 133mm**
StL-Nr. 1520310297123219
Bohrung f.Baugrunduntersuchung nach DIN EN ISO 22475-1,
Leistungsbeschreibung und Lageplan einschließlich ggf.
erforderlicher Umrüstung d.Bohreinrichtung ausführen.
Probenentnahme wird gesondert vergütet.
Durchbohren von Hindernissen wird gesondert vergütet.
Baugrund 'Festgestein'

Bohrverfahren = Seilkernbohrverfahren.
Durchgehende Probenentnahme mittels Bohrverfahren.
Endtiefe der Gesamtbohrung über 10 bis 20 m.
Verrohrung im Bohrbereich einbringen und nach
Beendigung der Bohrung ziehen.
Bohrbereich über 10 - 20 m Tiefe.
Bohrdurchmesser im Bohrbereich mindestens 133 mm.
Enddurchmesser der Gesamtbohrung '133'
Menge: 30,000 m

**01.10.0100 Baugrundaufschlussbohrung ausführen*Rotationsbohren Durchg.Probe*Endt. 20-40 Teilw.verr./zieh.*Bohrb. bis 10m DU mind. 133mm**
StL-Nr. 1520310296133119
Bohrung f.Baugrunduntersuchung nach DIN EN ISO 22475-1,
Leistungsbeschreibung und Lageplan einschließlich ggf.
erforderlicher Umrüstung d.Bohreinrichtung ausführen.
Probenentnahme wird gesondert vergütet.
Durchbohren von Hindernissen wird gesondert vergütet.
Baugrund 'Lockergestein'

Bohrverfahren = Rotationskernbohrverfahren.
Durchgehende Probenentnahme mittels Bohrverfahren.
Endtiefe der Gesamtbohrung über 20 bis 40 m.
Verrohrung im Bohrbereich einbringen und nach
Beendigung der Bohrung ziehen.
Bohrbereich bis 10 m Tiefe
Bohrdurchmesser im Bohrbereich mindestens 133 mm.
Enddurchmesser der Gesamtbohrung '133'
Menge: 3,000 m

**01.10.0110 Baugrundaufschlussbohrung ausführen*Seilkernbohren Durchg.Probe*Endt. 20-40 Teilw.verr./zieh.*Bohrb. bis 10m DU mind. 133mm**
StL-Nr. 1520310297133119
Bohrung f.Baugrunduntersuchung nach DIN EN ISO 22475-1,
Leistungsbeschreibung und Lageplan einschließlich ggf.
erforderlicher Umrüstung d.Bohreinrichtung ausführen.
Probenentnahme wird gesondert vergütet.
Durchbohren von Hindernissen wird gesondert vergütet.
Baugrund 'Festgestein'

Bohrverfahren = Seilkernbohrverfahren.
Durchgehende Probenentnahme mittels Bohrverfahren.
Endtiefe der Gesamtbohrung über 20 bis 40 m.
Verrohrung im Bohrbereich einbringen und nach
Beendigung der Bohrung ziehen.
Bohrbereich bis 10 m Tiefe
Bohrdurchmesser im Bohrbereich mindestens 133 mm.
Enddurchmesser der Gesamtbohrung '133'
Menge: 7,000 m

**01.10.0120 Baugrundaufschlussbohrung ausführen*Seilkernbohren Durchg.Probe*Endt. 20-40 Teilw.verr./zieh.*Bohrb. 10-20m DU mind. 133mm**
StL-Nr. 1520310297133219
Bohrung f.Baugrunduntersuchung nach DIN EN ISO 22475-1,
Leistungsbeschreibung und Lageplan einschließlich ggf.
erforderlicher Umrüstung d.Bohreinrichtung ausführen.
Probenentnahme wird gesondert vergütet.
Durchbohren von Hindernissen wird gesondert vergütet.
Baugrund 'Festgestein'

Bohrverfahren = Seilkernbohrverfahren.
Durchgehende Probenentnahme mittels Bohrverfahren.
Endtiefe der Gesamtbohrung über 20 bis 40 m.
Verrohrung im Bohrbereich einbringen und nach
Beendigung der Bohrung ziehen.
Bohrbereich über 10 - 20 m Tiefe.
Bohrdurchmesser im Bohrbereich mindestens 133 mm.
Enddurchmesser der Gesamtbohrung '133'
Menge: 10,000 m

**01.10.0130 Baugrundaufschlussbohrung ausführen*Seilkernbohren Durchg.Probe*Endt. 20-40 Teilw.verr./zieh.*Bohrb. 20-40m DU mind. 133mm**
StL-Nr. 1520310297133319
Bohrung f.Baugrunduntersuchung nach DIN EN ISO 22475-1,
Leistungsbeschreibung und Lageplan einschließlich ggf.
erforderlicher Umrüstung d.Bohreinrichtung ausführen.
Probenentnahme wird gesondert vergütet.
Durchbohren von Hindernissen wird gesondert vergütet.
Baugrund 'Festgestein'

Bohrverfahren = Seilkernbohrverfahren.
Durchgehende Probenentnahme mittels Bohrverfahren.
Endtiefe der Gesamtbohrung über 20 bis 40 m.
Verrohrung im Bohrbereich einbringen und nach
Beendigung der Bohrung ziehen.
Bohrbereich über 20 - 40 m  Tiefe.
Bohrdurchmesser im Bohrbereich mindestens 133 mm.
Enddurchmesser der Gesamtbohrung '133'
Menge: 10,000 m

**01.10.0140 Durchbohren von Feststoffen Beton*Rot'Kernb.m.Sp. Länge bis 0,5 m*Bohrgut AN Endtiefe bis 5 m*DU 108-159 mm**
StL-Nr. 9820355212111400
Durchbohren von Feststoffen zur Weiterführung von Bohrungen nach Zeichnung.
Zu durchbohrendes Material = Beton.
Bohrverfahren = Rotationskernbohren mit Spülhilfe.
Zu durchbohrende Strecke bis 0,5 m.
Bohrgut in Eigentum des AN
übernehmen und schadlos beseitigen
Endtiefe der Gesamtbohrung bis 5 m.
Enddurchmesser der Gesamtbohrung über 108 bis 159 mm.
Menge: 2,000 m

**01.10.0150 Bohrhind. d. Meißeln / Fangen bes.**
StL-Nr. 98203562
Bohrhindernis durch Meißeln und Fangen im Bohrloch
beseitigen.
Freibohren des Bohrloches auf bereits vorher erbohrte
Tiefe wird nicht gesondert vergütet.
Meißel- und Fangarbeiten nur mit Genehmigung des AG.
Menge: 4,000 h

**01.10.0160 Bohrloch verfüllen Nat. Folge v. Ton*Einschlämmen Tiefe bis 30 m*DU 108-159 mm Überschuß bes.**
StL-Nr. 98203567314401
Bohrloch verfüllen
Bei Arbeiten in kontaminierten Bereichen erforderliche
Schutz- und Dekontaminierungsmaßnahmen werden gesondert
vergütet. Personenschutzmaßnahmen in kontaminiertem Ge-
lände und dadurch bedingte Erschwernisse werden nicht
gesondert vergütet.
nach natürlichem Schichtenaufbau
Grundwassertrennschichten durch Ton wiederherstellen
Verfüllmaterial einschlämmen.
Verfülltiefe bis 30 m.
Enddurchmesser über 108 bis 159 mm.
Überschußmaterial in Eigentum des AN übernehmen
und schadlos beseitigen.
Menge: 90,000 m

**01.10.0170 Bohrloch verfüllen*Tiefe bis 10 m DU 108-159 mm*Überschuß bes.**
StL-Nr. 98203567901401
Bohrloch verfüllen
Bei Arbeiten in kontaminierten Bereichen erforderliche
Schutz- und Dekontaminierungsmaßnahmen werden gesondert
vergütet. Personenschutzmaßnahmen in kontaminiertem Ge-
lände und dadurch bedingte Erschwernisse werden nicht
gesondert vergütet.
Verfüllmaterial 'UW-Beton C25/30'

Verfülltiefe bis 10 m.
Enddurchmesser über 108 bis 159 mm.
Überschußmaterial in Eigentum des AN übernehmen
und schadlos beseitigen.
Menge: 2,000 m

**01.10.0180 Auslegen in Kernkisten und Liefern von Schichtenverzeichnissen**
Tiefenrichtiges Auslegen der Kerne in entsprechende
Kisten. Anfertigen und Liefern von
Schichtenverzeichnissen und Kernfotos.
Die Kernkisten sind durch den AN zu stellen und werden
nicht gesondert vergütet.Die Kernkisten verbleiben im
Eigentum des AN.
Menge: 92,000 m

#### Unterabschnitt 01.11 Kleinrammbohrungen

**01.11.0010 Gerät umsetzen Kleinbohrgerät*Ums. auf Land Weg bis 0,1km**
StL-Nr. 152030602101
Gerät einschließlich Einrichtung innerhalb des Arbeitsgeländes nach Lageplan und Leistungsbeschreibung von
Ansatzpunkt zu Ansatzpunkt umsetzen.
Gerät = Kleinbohrgerät für Baugrunduntersuchung.
Umsetzen auf Land.
Transportentfernung zum nächsten Ansatzpunkt bis
0,1 km.
Menge: 6,000 St

**01.11.0020 Gerät umsetzen Kleinbohrgerät*Ums. auf Land Weg 0,1-1,0km**
StL-Nr. 152030602102
Gerät einschließlich Einrichtung innerhalb des Arbeitsgeländes nach Lageplan und Leistungsbeschreibung von
Ansatzpunkt zu Ansatzpunkt umsetzen.
Gerät = Kleinbohrgerät für Baugrunduntersuchung.
Umsetzen auf Land.
Transportentfernung zum nächsten Ansatzpunkt über 0,1
bis 1,0 km.
Menge: 1,000 St

**01.11.0030 Kleinbohrung ausführen*Kleinrammbohren Endt. bis 5m*Durchg.Probe DU mind. 60mm*Entnahmemax. 1,0m**
StL-Nr. 1520311091114100
Kleinbohrung mit Gestänge und Entnahmerohr für
Baugrunduntersuchung  nach Leistungsbeschreibung und
Lageplan ausführen.
Probenentnahme wird gesondert vergütet.
Durchbohren von Hindernissen wird gesondert vergütet.
Baugrund 'Lockergestein'

Kleinbohrverfahren = Kleinrammbohrverfahren.
Endtiefe der Kleinbohrung bis 5 m.
Durchgehende Probenentnahme mittels Kleinbohrverfahren.
Entnahmerohrdurchmesser mind. 60 mm.
Entnahmelänge je Entnahmevorgang max. 1,0 m
Menge: 35,000 m

**01.11.0040 Kleinbohrung ausführen*Kleinrammbohren Endt. 5-10m*Durchg.Probe DU mind. 60mm*Entnahmemax. 1,0m**
StL-Nr. 1520311091214100
Kleinbohrung mit Gestänge und Entnahmerohr für
Baugrunduntersuchung  nach Leistungsbeschreibung und
Lageplan ausführen.
Probenentnahme wird gesondert vergütet.
Durchbohren von Hindernissen wird gesondert vergütet.
Baugrund 'Lockergestein'

Kleinbohrverfahren = Kleinrammbohrverfahren.
Endtiefe der Kleinbohrung über 5 bis 10 m.
Durchgehende Probenentnahme mittels Kleinbohrverfahren.
Entnahmerohrdurchmesser mind. 60 mm.
Entnahmelänge je Entnahmevorgang max. 1,0 m
Menge: 7,000 m

#### Unterabschnitt 01.12 Rammsondierungen

**01.12.0010 Gerät umsetzen Rammsonde*Ums. auf Land Weg bis 0,1km**
StL-Nr. 152030604101
Gerät einschließlich Einrichtung innerhalb des Arbeitsgeländes nach Lageplan und Leistungsbeschreibung von
Ansatzpunkt zu Ansatzpunkt umsetzen.
Gerät = Rammsonde.
Umsetzen auf Land.
Transportentfernung zum nächsten Ansatzpunkt bis
0,1 km.
Menge: 6,000 St

**01.12.0020 Gerät umsetzen Rammsonde*Ums. auf Land Weg 0,1-1,0km**
StL-Nr. 152030604102
Gerät einschließlich Einrichtung innerhalb des Arbeitsgeländes nach Lageplan und Leistungsbeschreibung von
Ansatzpunkt zu Ansatzpunkt umsetzen.
Gerät = Rammsonde.
Umsetzen auf Land.
Transportentfernung zum nächsten Ansatzpunkt über 0,1
bis 1,0 km.
Menge: 1,000 St

**01.12.0030 Rammsondierung durchführen*DPH feste Spitze*Endt. bis 5m**
StL-Nr. 1520313093110000
Rammsondierung für Baugrunduntersuchung nach
DIN EN ISO 22476-2, nach Leistungsbeschreibung und Lageplan durchführen.
Lieferung der gemessenen und digital gespeicherten
Ergebnisse sowie der tiefenabhängigen Darstellung.
Baugrund 'Lockergestein'

Rammsonde DPH (schwer).
verlorene Spitzen sind nicht zugelassen.
Endtiefe bis 5 m.
Menge: 35,000 m

**01.12.0040 Rammsondierung durchführen*DPH Endt. 5-10m**
StL-Nr. 1520313093020000
Rammsondierung für Baugrunduntersuchung nach
DIN EN ISO 22476-2, nach Leistungsbeschreibung und Lageplan durchführen.
Lieferung der gemessenen und digital gespeicherten
Ergebnisse sowie der tiefenabhängigen Darstellung.
Baugrund 'Lockergestein'

Rammsonde DPH (schwer).
Endtiefe über 5 bis 10 m.
Menge: 21,000 m

#### Unterabschnitt 01.13 Bohrungen zu Grundwassermessstelle ausbauen

**01.13.0010 Ausbau Grundwassermessstelle**
Herstellung einer Grundwassermessstelle 5" in
bestehender Bohrung mit Mindestdurchmesser NW
159 mm
(Alle Mehraufwendungen für Teleskopieren und damit
verbundene größere Bohrdurchmesser sind einzurechen)
mit fachgerechtem Ausbau von Filterstrecke, Verrohrung,
verkiesung, Abdichtung und Bodenklappe nach Angabe der
Fachbauleitung,
inklusive Klarpumpen,
inklusive zeichnersiche Darstellung des
Messstellenausbaus nach DIN 4023 (siehe hierzu
Leistungsbeschreibung)
Menge: 80,000 m

**01.13.0020 Unterflurausbau mit Seba- und Hydrantenkappe**
Ausbau mit Seba- und überfahrbarer Hydrantenkappe. Muss kompatibel mit Datenlogger sein.
Menge: 1,000 St

**01.13.0030 Grundwassermessst. Oberflurausbau OK Rohr 1m üGOK*Rohr Stahl fvz Sch-Rohr DN150 Schl. Inbus*Bet.Fund.frosts. Plak.Kenndaten**
StL-Nr. 1520355011291011
Oberflur-Ausbau der Messstelle mit Schutzrohr,
Rollgummidichtung zwischen Schutzrohr und Aufsatzrohr,
mit verschließbarer Schutzrohrverschlusskappe, nach
DIN EN ISO 22475-1, nach DVGW Arbeitsblatt W121 und
nach Leistungsbeschreibung.
Oberkante Schutzrohr 1m über Gelände
Schutzrohrmaterial: Stahl, verzinkt
Schutzrohrdurchmesser DN 150
Schutzrohrverschlusskappe 'Muss kompatibel mit Datenlogger sein.'

Schlüsseltyp = Inbus
Schutzrohr in Betonfundament einbetoniert, bündig mit
Gelände, frostsichere Gründung
An der Kappeninnenseite ist eine Kunststoffplakette
mit Gravur folgender Kenndaten anzubringen:
Messstellenbezeichnung, OK Messstelle (mNN), Tiefe der
Messstelle ab OK Messstelle (m), Lage der Filterstrecke von ... bis ... (mNN), Filterkies mit Durchmesser von ... bis ...(mm), Tondichtung von ... bis ...
(mNN), Verfüllung mit ... von ... bis ... (mNN)
Fertigstellungsdatum (dd.mm.yyyy)
Menge: 3,000 St

**01.13.0040 Schutzdreieck / Anfahrschutz St. DN40 lack.*3Schenkel Kant.L=min 60 cm**
StL-Nr. 152035562110
Schutzdreieck / Anfahrschutz nach Zeichnung und
Leistungsbeschreibung herstellen.
Material: Stahlrohr DN 40mm, signallackiert
3 Schenkel, Länge ca. 1,80 m, Einbindetiefe 0,80 m
Kantenlänge mind. 60 cm
Menge: 3,000 St

**01.13.0050 WD-Test durchführen Doppelpacker*Druck+Durchfluss nach Bohrende*L = 1m T = 5-10m*DU mind. 324mm max. 4 bar*Druckschr. 1 bar**
StL-Nr. 1520357823212521
Wasserdurchlässigkeitstest nach Leistungsbeschreibung
bis 2 Stunden Messzeit nach Freispülen des
Untersuchungsabschnittes im Bohrloch durchführen.
Messen des Wasseraufnahmevermögens über einen
Wassermengenmesser (Liter), des Druckverlaufes (bar)
sowie Aufzeichnen der Werte auf einen Datenspeicher.
Beim Messen und Aufzeichnen entstehende Wartezeiten
werden nicht gesondert vergütet.
Die Druckmessung erfolgt in der Teststrecke.
Den Prüfdruck auf jeder Stufe 10 Minuten halten.
Nach Erreichen der höchsten Stufe ist in gleichen
Schritten zurückzufahren. Die einzusetzende WD-
Testanlage muss folgenden Anforderungen genügen:
Die digitale Messwertaufnahme erfolgt mit wählbarer
Taktfrequenz von mindestens 1 s.
Messung folgender Parameter:
pu Druck unterhalb des unteren Packers
pi Druck im Testintervall
po Druck oberhalb des oberen Packers
pL Druck in der Steigleitung
pp Packerdruck
Q Fließrate des injizierten Wassers
T Temperatur im Testintervall
Die Ergebnisse sind als Fließraten/Druck-Diagramm
darzustellen.
Neben einem Ausgabeplot sind die Versuchsergebnisse
auf Datenträger im EXCEL oder ASCII-Format dem AG
zur weiteren Bearbeitung zur Verfügung zu stellen.
Ausführung mit Doppelpacker.
Einsatz eines Druckschreibers und eines Wasserdurchfluss-Schreibers.
Testdurchführung nach Beendigung der Bohrung.
Länge der Teststrecke 1 m.
Beginn der Teststrecke über 5 bis 10 m unter
Bohransatzpunkt.
Bohrdurchmesser im Bohrbereich mindestens 324 mm.
Prüfdruck max. 4 bar.
Max. Prüfdruck in Schritten von 1 bar erreichen.
Menge: 4,000 St

**01.13.0060 OTT ecoLog 1000 (mit Batterie)**
GW Datensammler OTT ecoLog 1000 (mit Batterie) und zugehörigem Ausbau der Kappe  liefern und einbauen. Die Kalibirierungskurven und -daten sind im Original mitzuliefern. Die zugehörigen SIM-Karten sind einzukalkulieren
Menge: 4,000 St

#### Unterabschnitt 01.14 Bohrloch-Rammsondierung

**01.14.0010 Standard-Penetration-Test durchf. Bohrloch vorh.*Tiefe 20-30m*Geschl. Spitze**
StL-Nr. 98203702139001
Standard-Penetration-Test zur Erkundung der Lagerungsdichte von Böden nach Freimachen des Bohrloches von
Bohrschmand bis zum Schneidschuh durchführen. Höhe
des Wasserspiegels im Bohrloch ab Ansatzpunkt bei jedem
Versuch einmessen und im Protokoll vermerken.
Hierbei entstehende Wartezeiten und Führen der Protokolle werden nicht gesondert vergütet.
Bei Arbeiten in kontaminierten Bereichen erforderliche
Schutz- und Dekontaminierungsmaßnahmen werden gesondert
vergütet.
Bohrloch ist vorhanden.
Endtiefe über 20 bis 30 m unter Ansatzpunkt.
Abstand 'zum nächsten Test nach Festlegung durch
geotechnische Fachbauleitung'

Mit geschlossener Spitze.
Menge: 13,000 St

#### Unterabschnitt 01.15 Bohrlochaufweitungsversuche

**01.15.0010 Mobilisierung**
*** Pauschalposition
Antransport, Vorhalten einschl. Abtransport einer kompletten Versuchseinrichtung einschl. Personal
Menge: 1,000 Psch

**01.15.0020 Gerät umsetzen*Ums. auf Land Weg bis 0,1km**
StL-Nr. 152030609101
Gerät einschließlich Einrichtung innerhalb des Arbeitsgeländes nach Lageplan und Leistungsbeschreibung von
Ansatzpunkt zu Ansatzpunkt umsetzen.
Gerät 'Seitendrucksonde'

Umsetzen auf Land.
Transportentfernung zum nächsten Ansatzpunkt bis
0,1 km.
Menge: 15,000 St

**01.15.0030 Gerät umsetzen*Ums. auf Land Weg 0,1-1,0km**
StL-Nr. 152030609102
Gerät einschließlich Einrichtung innerhalb des Arbeitsgeländes nach Lageplan und Leistungsbeschreibung von
Ansatzpunkt zu Ansatzpunkt umsetzen.
Gerät 'Seitendrucksonde'

Umsetzen auf Land.
Transportentfernung zum nächsten Ansatzpunkt über 0,1
bis 1,0 km.
Menge: 1,000 St

**01.15.0040 Bohrlochaufweitungsversuch durchf. BJT*3 Zyklen*D >= 101mm T = 0-10m*vertikal**
StL-Nr. 15203588411110
Tiefen- und richtungsorientierte Durchführung des
Bohrlochaufweitungsversuchs bis 2 Stunden Messzeit
nach DIN 4094-5 in vorhandenem Bohrloch nach
Leistungsbeschr. Standzeiten werden nicht gesondert
vergütet. Vorbohren zur Versuchsdurchführung.
Versuchsdurchführung erst nach Sedimentation
der Feinteile im wassergefüllten Bohrloch.
Liefern der Aufzeichnungen sowie der Auswertung
in Papierform und als digitaler Datensatz.
Auswertung in graphischer Form (Arbeitslinie) und
tabellarisch. Anschließend die Vorbohrung aufbohren
und die Bohrarbeiten fortsetzen.
Versuchsgerät: Seitendruckgerät (BJT nach DIN 4094-5)
Beaufschlagung in 3 Belastungszyklen
Bohrlochdurchmesser in Versuchstiefe: mind. 101 mm
Tiefe der Versuchsdurchführung bis 10 m unter
Ansatzpunkt.
Bohrachse vertikal nach unten.
Menge: 8,000 St

**01.15.0050 Bohrlochaufweitungsversuch durchf. BJT*3 Zyklen*D >= 101mm T = 10-20m*vertikal**
StL-Nr. 15203588411210
Tiefen- und richtungsorientierte Durchführung des
Bohrlochaufweitungsversuchs bis 2 Stunden Messzeit
nach DIN 4094-5 in vorhandenem Bohrloch nach
Leistungsbeschr. Standzeiten werden nicht gesondert
vergütet. Vorbohren zur Versuchsdurchführung.
Versuchsdurchführung erst nach Sedimentation
der Feinteile im wassergefüllten Bohrloch.
Liefern der Aufzeichnungen sowie der Auswertung
in Papierform und als digitaler Datensatz.
Auswertung in graphischer Form (Arbeitslinie) und
tabellarisch. Anschließend die Vorbohrung aufbohren
und die Bohrarbeiten fortsetzen.
Versuchsgerät: Seitendruckgerät (BJT nach DIN 4094-5)
Beaufschlagung in 3 Belastungszyklen
Bohrlochdurchmesser in Versuchstiefe: mind. 101 mm
Tiefe der Versuchsdurchführung über 10 m bis 20 m unter
Ansatzpunkt.
Bohrachse vertikal nach unten.
Menge: 8,000 St

#### Unterabschnitt 01.16 Bohrloch- Scan

**01.16.0010 Mobilisierung**
*** Pauschalposition
Antransport, Vorhalten einschl. Abtransport einer kompletten Versuchseinrichtung einschl. Personal. Davon 4 Stk vom Ponton aus.
Menge: 1,000 Psch

**01.16.0020 Umsetzten**
Umsetzen, d.h. Abbau und betriebsfertiger Aufbau der  Messeinrichtung, von Bohrloch zu Bohrloch
Menge: 14,000 St

**01.16.0030 Sondierungen in Kernbohrungen**
Durchführung von optischen Sondierungen in Kernbohrungen, in alle Richtungen und Neigungen, mit  Aufnahme und Auswertung der Gefügeelemente ; Bohrlochteufen: zwischen 10 und maximal 20 m
Menge: 14,000 St

**01.16.0040 Auswertebericht / Dokumentation**
*** Pauschalposition
Auswertung von Gefügedaten wie Schichtung, Schieferung, Klüftung und Störungen mit dem Lagenkugeldiagramm ; Darstellung des Bohrprofils als durchgängiges Profil im Maßstab 1:10 und 1:50 ; Auswertebericht: 1 Original, 2 Softcopien ( DVD)
Menge: 1,000 Psch

*Hinweis: Hinweis zu Probeentnahme*
Das Beschriften sowie der Transport der gewonnenen Proben in das vom AN gestellte Kernlager wird nicht gesondert vergütet.

#### Unterabschnitt 01.17 Probe entnehmen

**01.17.0010 Probe entnehmen*Aus Bohrung Schicht oder 2m*Becher 1,0 l Güteklasse 2*Übereign.Baust. Behälter AN**
StL-Nr. 9820360291331101
Probe entnehmen.
Bei Arbeiten in kontaminierten Bereichen erforderliche
Schutz- und Dekontaminierungsmaßnahmen werden gesondert
vergütet.
Lagern der Proben bzw. Behälter wird nicht gesondert
vergütet.
Zweck = 'Probeentnamhe nach DIN 22475-1'

Entnahme aus einer Bohrung.
aus allen angetroffenen Schichten, jedoch mindestens
1 Stück je 2 m Bohrung oder Sondierung.
in durchsichtigen Plastikbechern von 1,0 l Fassungsvermögen.
Geforderte Güteklasse = 2.
Probe auf der Baustelle dem AG übereignen.
Behälter liefert AN.
Menge: 185,000 St

**01.17.0020 Probe entnehmen*Aus Bohrung Schicht oder 2m*Eimer 5,0 l Güteklasse 2*Übereign.Baust. Behälter AN**
StL-Nr. 9820360291361101
Probe entnehmen.
Bei Arbeiten in kontaminierten Bereichen erforderliche
Schutz- und Dekontaminierungsmaßnahmen werden gesondert
vergütet.
Lagern der Proben bzw. Behälter wird nicht gesondert
vergütet.
Zweck = 'Probeentnamhe nach DIN 22475-1'

Entnahme aus einer Bohrung.
aus allen angetroffenen Schichten, jedoch mindestens
1 Stück je 2 m Bohrung oder Sondierung.
in Plastikeimern von 5,0 l Fassungsvermögen.
Geforderte Güteklasse = 2.
Probe auf der Baustelle dem AG übereignen.
Behälter liefert AN.
Menge: 15,000 St

#### Unterabschnitt 01.18 Sonderproben entnehmen (ungestörte Probennahme)

**01.18.0010 Sonderprobe entnehmen*Aus Bohrung Tiefe bis 10 m*10 m u.Sohle Übergabe Baust.*Behälter AN**
StL-Nr. 9820361292011101
Sonderprobe entnehmen.
Bei Arbeiten in kontaminierten Bereichen erforderliche
Schutz- und Dekontaminierungsmaßnahmen werden gesondert
vergütet. Personenschutzmaßnahmen in kontaminiertem Ge-
lände und dadurch bedingte Erschwernisse werden nicht
gesondert vergütet.
Lagern der Sonderproben bzw. der Behälter wird nicht
gesondert vergütet.
Entnahme 'gem. DIN EN ISO 22475-1:2007'

aus einer Bohrung.
Entnahmetiefe bis 10 m unter GOK.
Entnahmetiefe bis 10 m unter Gewässersohle.
Probe auf der Baustelle dem AG übereignen.
Behälter liefert AN.
Menge: 3,000 St

**01.18.0020 Sonderprobe entnehmen*Aus Bohrung Tiefe 10-20 m*10-20 m u.Sohle Übergabe Baust.*Behälter AN**
StL-Nr. 9820361292022101
Sonderprobe entnehmen.
Bei Arbeiten in kontaminierten Bereichen erforderliche
Schutz- und Dekontaminierungsmaßnahmen werden gesondert
vergütet. Personenschutzmaßnahmen in kontaminiertem Ge-
lände und dadurch bedingte Erschwernisse werden nicht
gesondert vergütet.
Lagern der Sonderproben bzw. der Behälter wird nicht
gesondert vergütet.
Entnahme 'gem. DIN EN ISO 22475-1:2007'

aus einer Bohrung.
Entnahmetiefe über 10 bis 20 m unter GOK.
Entnahmetiefe über 10 bis 20 m unter Gewässersohle.
Probe auf der Baustelle dem AG übereignen.
Behälter liefert AN.
Menge: 15,000 St

#### Unterabschnitt 01.19 Wasserprobe entnehmen

*Hinweis: Hinweis*
Die Wasserproben sind gem. der aktuell gültigen DIN EN
ISO 22475-1 zu nehmen. Vor Ort sind die Feldparameter zu bestimmen und einzupreisen in die LV Positionen.

**01.19.0010 Wasserprobe entnehmen Betonaggr.*aus GW-Messst. U-Pumpe*T = 0-10m*Vorpumpen**
StL-Nr. 1520332011111099
Wasserprobe nach DIN EN ISO 22475-1 durch Fachpersonal
mit Qualifizierungsnachweis entnehmen und
temperaturgeschützt oder gekühlt lagern und
transportieren.
Das zu erstellende Probenentnahmeprotokoll wird nicht
gesondert vergütet.
Liefern, Füllen, Beschriften, Vorhalten und Transport
aller Behälter für Wasserproben wird nicht gesondert
vergütet.
Zweck = Untersuchung auf  Beton angreifende
Eigenschaften nach DIN 4030-2.
Entnahme aus einer Grundwassermessstelle gemäß
Leistungsbeschreibung.
mit einer U-Pumpe.
Entnahmetiefe bis 10 m unter GOK.
Vor Probenentnahme Standwasservolumen 3-fach abpumpen
und schadlos entsorgen bei einer Mindestpumpzeit
von 15 Minuten.
Transport und Übergabe 'Labor'
Menge: 2,000 St

**01.19.0020 Wasserprobe entnehmen Stahlaggr.*aus GW-Messst. U-Pumpe*T = 0-10m*Vorpumpen**
StL-Nr. 1520332031111099
Wasserprobe nach DIN EN ISO 22475-1 durch Fachpersonal
mit Qualifizierungsnachweis entnehmen und
temperaturgeschützt oder gekühlt lagern und
transportieren.
Das zu erstellende Probenentnahmeprotokoll wird nicht
gesondert vergütet.
Liefern, Füllen, Beschriften, Vorhalten und Transport
aller Behälter für Wasserproben wird nicht gesondert
vergütet.
Zweck = Untersuchung auf Stahlaggressivität nach
DIN 50929-3.
Entnahme aus einer Grundwassermessstelle gemäß
Leistungsbeschreibung.
mit einer U-Pumpe.
Entnahmetiefe bis 10 m unter GOK.
Vor Probenentnahme Standwasservolumen 3-fach abpumpen
und schadlos entsorgen bei einer Mindestpumpzeit
von 15 Minuten.
Transport und Übergabe 'Labor'
Menge: 2,000 St

#### Unterabschnitt 01.20 Transport der Proben

**01.20.0010 Transport der Proben**
*** Pauschalposition
Transport der Proben von Wehr Scheidt zum Labor des AN. Der Transport der Proben muss gemäß übermittelten Laborprogramm der BÜ innerhalb einer Woche nach Erhalt
erfolgen. Es sind 3 Fahrten einzukalkulieren.
Berechnet werden die tatsächlich gefahrenen km.
Dafür ist ein Fahrtenbuch mit folgenden Angaben zu
führen:
- Datum
- Ortsangabe wo die Fahrt beginnt ( Ort, Straße)
- km Stand bei Anbruch der Fahrt
- Ortsangabe wo die Fahrt endet ( Ort, Straße)
- km Stand bei Ende der Fahrt
Summe der gefahrenen km
Menge: 1,000 Psch

#### Unterabschnitt 01.21 Laboruntersuchungen

**01.21.0010 Wassergehalt**
Bestimmung des natürlichen Wassergehaltes nach DIN
ISO / TS 17892-1
Menge: 20,000 St

**01.21.0020 Zustandsgrenzen**
Bestimmung der Zustandsgrenzen ( Atterberg) bei kohesiven Bodenproben, nach DIN 18122-1
Menge: 10,000 St

**01.21.0030 Korngrößenverteilungen**
Kombinierte Sieb- und Schlämmanalyse nach DIN/ ISO/ TS 17892/4
Menge: 21,000 St

**01.21.0040 Dichtebestimmung**
Bestimmung der Dichte des Bodens DIN ISO/ TS 17892-2
Menge: 3,000 St

**01.21.0050 organische Anteile (Glühverlust)**
Bestimmung des Organischen Kohlenstoffgehaltes (OC) DIN 19539:2013-12
Menge: 5,000 St

**01.21.0060 Bestimmung der Abrasivität Lockergestein**
Bestimmung der Abrasivität Lockergestein nach NF P18-579
Menge: 3,000 St

**01.21.0070 Einaxialer Druckversuch einer Felsprobe**
Einaxialer Druckversuch an Gesteinsprüfkörpern nach DGGT Empfehlung Nr. 1
Menge: 6,000 St

**01.21.0080 Abrasivität ( Fels), CAI- Versuch**
Bestimmung der Abrasivität (Cerchar Test)
Menge: 4,000 St

**01.21.0090 Bestimmung der Widerstands**
Bestimmung der Widerstandsfestigkeit (LAA)
Menge: 3,000 St

**01.21.0100 Bestimmung der Beständigkeit**
Bestimmung der Beständigkeit gegenüber Zerfall (Siebtrommelversuch / Slake Durability) nach E20 AK 3.3
DGGT ( 5 Zyklen) ;
Menge: 3,000 St

**01.21.0110 Bestimmung der Gesteinsstabilität**
Bestimmung der Gesteinsstabilität nach zyklischen Befeuchten und Trockenen (Wetting & Drying) (10Z ) ; Erstbeurteilung nach 10 Zyklen ( je 12 Stunden) ;
Menge: 3,000 St

**01.21.0120 Erstatzbaustoffverordnung+DepV**
EBV-Paket: Boden/Baggergut, Feststoff aus Gesamtfraktion u. Eluat 2:1 (Anlage 1 Tab. 3 MantelV, 09.07.2021)
Menge: 11,000 St

**01.21.0130 Scherversuch**
Direkter Scherversuch nach DIN EN ISO 17892 Teil 10 im Rahmenschergerät (3 Einzelversuche, Probenfläche 10 x 10 cm, Korn-Ø ≤ 4 mm)
Menge: 2,000 St

**01.21.0140 Ödometer**
Ödometerversuch mit stufenweiser Belastung nach DIN EN ISO 17892 Teil 5, mit bis zu 5 Laststufen, Laststufenzyklus 24 Stunden
Menge: 1,000 St

**01.21.0150 Betonangriff**
Untersuchung auf Betonangriff
nach DIN 4030, Teil 2
Menge: 2,000 St

**01.21.0160 Stahlaggressivität**
Untersuchung auf Stahlaggressivität
nach DIN 50929, Teil 3
Menge: 2,000 St

**01.21.0170 Darstellung der Ergebnisse**
*** Pauschalposition
Zusammenstellung der Prüfprotokolle und Prüfberichte der Einzelprüfungen.

Übergabe der Ergebnisse entsprechend der Beschreibung der Leistungen.
Menge: 1,000 Psch

#### Unterabschnitt 01.22 Besondere Leistungen

**01.22.0010 Gerätestillstand Bohrgerät**
*** Bedarfsposition mit GB
StL-Nr. 0310311609
Stillstand des Gerätes und des eingesetzten Personals
auf Anweisung des AG. Vergütet wird ein Verrechnungssatz, der alle Aufwendungen für den Stillstand des Ge-
rätes, ggf. davon abhängige Geräte sowie die Kosten für
das hierfür eingesetzte Personal einschließlich sämtlicher Zuschläge enthält. Abgerechnet wird nach angeordneten Stillstandszeiten.
Gerät = Bohrgerät.
Menge: 8,000 h

**01.22.0020 Stillstandszeiten**
*** Bedarfsposition mit GB
Stillstand auf Verschulden des AG (Leistungsreduzierte Arbeiten oder Stillstand auf Verschulden des AG. Pauschal je Bohrtrupp einschl. Bohrgerät und Arbeitswoche. Abrechnung nur nach Abstimmung mit dem AG)
Menge: 2,000 Wo

### Abschnitt 02 Wehr Cramberg

#### Unterabschnitt 02.01 Baustelleneinrichtung

*Hinweis: Hinweis zu 2.1 Baustelleneinrichtung*
Hinweis zu 1.1 Baustelleneinrichtung
Die Baustelleneinrichtung beinhaltet An- und
Abtransport für die Bohrgeräte sowie für die benötigten
Sondiergeräte inklusive aller für den Einsatz
benötigten Gerätschaften, Materialien und Mannschaften.
Alle eingesetzten Gerätschaften, Materialien und
Mannschaften sind entsprechend den in der
Baubeschreibung vorgegebenen Terminen auszulegen.
Flurschäden sind zu vermeiden. Der Geräteeinsatz ist so zu gestalten, dass die Bohr- und Sondierarbeiten schadlos auszuführen sind. Auftretende Flurschäden gehen zu Lasten des AN. Einrichten, Vorhalten und Räumen sind in die entsprechenden Positionen dieses LV-Abschnittes einzurechnen.

**02.01.0010 Baustelle einrichten aller Abschnitte*Flaeche des AG Raeumen nicht ges*Oberboden n.ges. Zufahrt vorhanden*Vers.d.AN fuer die Bauzeit*Vorh.+Betr.ges.**
*** Pauschalposition
StL-Nr. 8720410111111112
Baustelle fuer die vertragsgemaesse Durchfuehrung der
Bauleistungen einrichten.
Soweit nicht fuer bestimmte Leistungen (z.B. Bedarfsleistungen) das Einrichten der Baustelle als besonderer
Ansatz im LV enthalten ist, umfasst die Pauschale die
Verguetung der Baustelleneinrichtung einschl. der Ge-
raete, Gerueste und dgl. fuer alle Bauleistungen
saemtlicher Abschnitte des LV.
Einrichtungsflaeche nach Lageplan und Baubeschreibung
wird vom AG kostenlos zur Verfuegung gestellt.
Zusatzflaechen werden vom AN beschafft.
Raeumen der Einrichtungsflaeche von Bewuchs und dessen
schadlose Beseitigung wird nicht gesondert verguetet.
Abschieben und seitliches Lagern von Oberboden im
Bereich der Einrichtungsflaeche wird nicht gesondert
verguetet.
Zufahrt zur Baustelle nach Lageplan und Baubeschreibung
ist vorhanden.
Ver- und Entsorgungseinrichtungen herstellen,
fuer die Dauer der Bauzeit.
Vorhalten, Unterhalten und Betreiben der Baustelleneinrichtung einschl. Geraete, Gerueste und dgl. werden gesondert verguetet.
Menge: 1,000 Psch

**02.01.0020 Baust.einrichtung vorh.u.betreiben**
StL-Nr. 87204106
Baustelleneinrichtung vorhalten, unterhalten und betreiben. Ausser den vollen Monaten werden Teilzeiten
nach Tagen zu 1/3O des Einheitspreises verguetet.
Menge: 3,000 Mt

**02.01.0030 Baustelle raeumen aller Abschnitte*Einbauten beseit. Beseit.nach BB*Oberboden andeck.**
*** Pauschalposition
StL-Nr. 87204111119100
Baustelle raeumen. Soweit nicht fuer bestimmte Leistungen (z.B. Bedarfsleistungen) das Raeumen der Baustelle als besonderer Ansatz enthalten ist, umfasst
die Pauschale die Verguetung der Baustellenraeumung
fuer alle Leistungen
saemtlicher Abschnitte des LV.
Hilfsfundamente und sonstige eingebaute Teile der
Baustelleneinrichtung abbrechen. Das Abbruchmaterial
in Eigentum des AN uebernehmen und von der Baustelle
entfernen.
Beseitigung nach Baubeschreibung.
Andecken seitlich gelagerten Oberbodens im Bereich der
Einrichtungsflaeche wird nicht gesondert verguetet.
Menge: 1,000 Psch

**02.01.0040 Umsetzten Stelzenponton**
*** Pauschalposition
Die Position umfasst die bestriebsfertige Umsetzung des Stelzenpontons von Scheidt nach Cramberg.
Das Stelzenponton inkl. Motorantrieb oder zugehöriger
Antriebseinheit muß für die Bohr- und Sondierarbeiten
geeignet sein.
Vor Inbetriebnahme sind alle entsprechenden Nachweise
und Zulassungen, mit Gefährdungsanalyse für die
vorgesehenen Einsatzzwecke zu übergeben.

Die Kosten für das Vorhalten und das Betreiben, inkl.
Bedienpersonal wird gesondert vergütet.

Angaben im Bieterangaben - Verzeichnis über
Name  '.............................'
Eigner  '.............................'
Geräte-/Fahrzeugkenngröße
'.............................'
Leistungsdaten  '..............................'
Menge: 1,000 Psch

**02.01.0050 Stelzenponton vorhalten und betreiben**
Stelzenponton gem. Pos. 1.1.40 auf der Baustelle
betriebsfertig vorhalten und betreiben für die Dauer
der Arbeiten auf dem Wasser.
Menge: 1,500 Mt

*Hinweis: Hinweis zu Pos. 2.1.60*
Hinweis zu Pos. 1.1.60
Der Lager- / Laborraum muss gem. Baubeschreibung
Lager- und Arbeitsplätze mit
Schwerlastregalen ausgestattet sein. Die Anzahl und
Größe der Schwerlastregale ist entsprechend dem
Abschnitt Probeentnahme zu wählen.
Der Lager- / Laborraum muss mit einem Kühlschrank für
die zu nehmenden Wasserproben ausgestattet sein.

**02.01.0060 Lager-/Laborraum bereitstellen Lager,Einr.n.BB*Groesse 3O m2 Beleuchtg/Klimaa.*Frostsicher Baustellenbereich**
StL-Nr. 87204401235110
Lager-/Laborraum fuer den AG mit Ver- und Entsorgungseinrichtungen bereitstellen.
Vorhalten, Unterhalten und Betreiben werden gesondert
verguetet.
Art = Lagerraum, Einrichtung nach Baubeschreibung.
Groesse min. 3O m2.
Mit Beleuchtung und Klimaanlage.
Frostsicher.
Raum befindet sich im Baustellenbereich.
Menge: 1,000 St

**02.01.0070 Lager-/Laborraum vorh. u. betreiben Fuer die Bauzeit**
StL-Nr. 8720440601
Lager-/Laborraum fuer den AG mit allen Einrichtungen
vorhalten, unterhalten und betreiben, wie z.B. mit
Strom und Wasser versorgen und bei Bedarf reinigen
und heizen.
Ausser den vollen Monaten werden Teilzeiten nach Tagen
zu 1/3O des Einheitspreises verguetet.
Fuer die Dauer der Bauzeit.
Menge: 3,000 Mt

**02.01.0080 Ortstermin im Untersuchungsgebiet u.a. Baustellenübergabe**
*** Pauschalposition
Der Ortstermin beihalted u. a. die Begehung der ausgepflockten Bohrpunkte und Abstimmung der Vorgehensweise.
Dauer _____ Tag(e), inkl. An- und Abreise sowie
sämtlicher Reisekosten.
Menge: 1,000 Psch

**02.01.0090 Baustelleninformationsschild**
*** Pauschalposition
Baustelleninformationsschild aufstellen, besorgen und während der Baumaßnahme betreiben. Nach Abschluss der Maßnahme abbauen und entsorgen.
Menge: 1,000 Psch

*Hinweis: Hinweis zu Pos. 2.1.100 und 2.1.110*
Hinweis zu Pos. 2.1.100 und Pos. 2.1.110
Bohrkerne nach Vorgabe des LGB Rheinland-Pfalz für eine gewisse Zeit vorzuhalten und im Anschluss zu entsorgen. Deklarationsanalyse nach EBV ist mit einzukalkulieren

**02.01.0100 Überschüss. Bohrgut zwischenlagern Container**
*** Pauschalposition
StL-Nr. 1520361010
Bereitstellungsfläche einrichten und mit geeigneten
Behältern für die Zwischenlagerung des überschüssigen
Bohrguts vorhalten.
Überschüssiges Bohrgut aus Erkundungsbohrungen in
geeigneten Behältern (dicht und verschließbar) sammeln
und auf Bereitstellungsfläche sachgerecht
zwischenlagern.
Hinweis: Eine Zwischenlagerung über mehr als 12 Monate
ist genehmigungspflichtig.
Behälter = Container
Menge: 1,000 Psch

**02.01.0110 Bereitstellungsfläche räumen**
*** Pauschalposition
StL-Nr. 15203624
Nach Abschluss der Bohrmaßnahmen sowie Wiederverwertung oder Entsorgung des angefallenen Bohrguts
die hierfür eingerichtete Bereitstellungsfläche
wieder räumen. Den ursprünglichen Zustand
wieder herstellen.
Menge: 1,000 Psch

**02.01.0120 Überschüssiges Bohrgut*Bohrg. ents. Verw. n.Wahl**
StL-Nr. 152036209201
Zwischengelagertes, überschüssiges Bohrgut entsprechend
der Untersuchungsergebnisse entweder wiederverwerten
oder fachgerecht entsorgen gem. TR Boden.
Bohrgut 'Locker und Festgestein'

Bohrgut übernehmen und entsorgen.
Verbringungsort und Verwendungsart nach Wahl des AN.
Menge: 5,000 m3

**02.01.0130 Beweissicherung Bohransatzpunkte**
*** Pauschalposition
Dokumentation der für die Bohrungen in Anspruch genommenen Flächen in Wort und Bild.
Beschreibung ggf. festgestellter Schäden.
Dokumentation des Zustandes vor Beginn und nach
Abschluss jeder Bohrung.
Übergabe in 2 - facher Ausfertigung an den AG.
Menge: 1,000 Psch

#### Unterabschnitt 02.02 Bauzeitenplan

**02.02.0010 Bauzeitenplan aufstellen Leistungen LV Balkenpl.*Fort. Bauabl. Lieferung VU*Format nach VU Lieferung VU**
*** Pauschalposition
StL-Nr. 1420240319111103
Bauzeitenplan mit einer Aufgliederung in Planung,
Lieferung, Herstellung, ggf. Montage und Erprobung nach
Abschnitten des LV prüffähig aufstellen.
Abhängigkeiten der Vorgänge darstellen.
Vereinbarte Termine und Abläufe berücksichtigen
für alle Leistungen des LV
Bauablauf 'Scheidt, Cramberg, Diez'

als Balkenplan
Fortschreibung entsprechend dem Bauablauf
Lieferung digital in Dateiformat/Version nach
Vertragsunterlagen
Lieferung digital im Archiv-/Druckformat nach
Vertragsunterlagen
Lieferung nach Vertragsunterlagen
Menge: 1,000 Psch

#### Unterabschnitt 02.03 Verkehrssicherung

**02.03.0010 Verkehrssicherung für Arbeiten auf der Lahn**
*** Pauschalposition
Die Leistung umfasst alle Maßnahmen zur Sicherung der Baustelle gegenüber der Schifffahrt, sofern keine Beeinträchtigung des Hauptfahrwassers erfolgt. Eingeschlossen sind insbesondere:
- Anzeige und Abstimmung der Arbeiten beim zuständigen Wasserstraßen- und Schifffahrtsamt (WSA), einschließlich Übermittlung einer Lagebeschreibung und Skizze sowie Festlegung des minimal notwendigen Sicherungsumfangs.
- Bereitstellung, Transport, Setzen und Vorhalten reduzierter Sicherungszeichen wie gelbe Warnbojen oder geeignete schwimmende Markierungen; bei Bedarf einfache Beleuchtung bei Dunkelheit; Kennzeichnung von Arbeitsbooten/Pontons mit gelber Rundumleuchte.
- Sicherung der Arbeitsstelle gegen Abdriften, einschließlich Überprüfung der Verankerung bzw. Positionierung.
- Regelmäßige Sichtkontrollen der Sicherungsmaßnahmen sowie stichpunktartige Dokumentation im Bautagebuch.
- Beobachtung des Bootverkehrs im Bereich der Arbeitsstelle; Warnhinweise an zu nahe kommende Fahrzeuge ohne aktive Verkehrslenkung.
- Rückbau und Abtransport aller temporären Sicherungseinrichtungen nach Abschluss der Arbeiten.
Alle Sicherungsmaßnahmen sind auf das notwendige Mindestmaß zu beschränken. Eine Gefährdung oder Behinderung des Hauptfahrwassers darf nicht auftreten. Anordnungen des WSA sind umzusetzen.
Menge: 1,000 Psch

**02.03.0020 Kontrolle der Arbeitsstellensicher. Zweimal täglich**
StL-Nr. 0710580129
Kontrolle der Arbeitsstellensicherung gem. ZTV-SA
durchführen. Die Kontrolle ist unmittelbar nach deren
Durchführung zu erfassen und zu dokumentieren. Arbeits-
und Hilfsmittel sind vom AN zu stellen und dem AG jederzeit zugänglich zu machen.
Kontrolle zweimal täglich.
Kontrolle durch 'AN'
Menge: 42,000 d

#### Unterabschnitt 02.04 Leitungserhebung und Suchschachtungen

**02.04.0010 Leitungserhebung**
*** Pauschalposition
Die bereits vorliegenden Unterlagen zu vorhandenen
Leitungen werden dem AN übergeben. Es sind alle
weiteren relevanten Leitungen, Kanäle o.ä. lage- und
höhenmäßig zu recherchieren.
Menge: 1,000 Psch

**02.04.0020 Suchschachtung herstellen und wiederverfüllen, bis 1,25m Tiefe**
bei trotz vollständig ausgeführter Leitungserhebung
unklarer Leitungslage
Anzahl vorab nur geschätzt
nach Freigabe durch den AG. Wiederverfüllung mit Aushub oder geeignetem Fremdmaterial.
Menge: 4,000 St

**02.04.0030 Aufbrechen und Wiederverschließen von Oberflächen**
Aufbrechen und Wiederverschließen von befestigten
Oberflächen (Pflaster) für Suchschachtungen, Kernbohrungen oder Ramm- bzw. Rammkernsondierungen
Menge: 1,000 m

#### Unterabschnitt 02.05 Geodätisches Einmessen der Aufschlusspunkte

**02.05.0010 Absteckarbeiten Abst.n.Wahl**
*** Pauschalposition
StL-Nr. 1520301001
Abstecken und sichern der Ansatzpunkte im Gelände
gemäß Leistungsbeschreibung einschließlich
Dokumentation.
Abstecken und sichern der Ansatzpunkte n. Wahl des AN.
Menge: 1,000 Psch

**02.05.0020 Geodätisches Einmessen der Aufschlusspunkte an Land**
Die Koordinaten der Ansatzpunkte sind entsprechend dem
amtlichem Koordinatensystem Gauß-Krüger-Koordinaten (Bessel Ellipsoid)
im Lagestatus LS100 aufschlusspunktbezogen zu erfassen
und zusätzlich in die Koordinaten des Bezugssystems ETRS 89 (UTM) umzurechnen.
Es sind beide Angaben zur Lage des Aufschlusspunktes zu übergeben.
Die Höhen der Ansatzpunkte sind in „m ü. NHN“ im System DHHN 92
im Höhenstatus HS160 und zusätzlich im DHHN 2016 zu ermitteln.
Genauigkeit der Lage +/- 0,005 m
Genauigkeit der Höhe +/- 0,002 m
Menge: 30,000 St

**02.05.0030 Geodätisches Einmessen der Aufschlusspunkte auf Wasser**
Die Koordinaten der Ansatzpunkte sind entsprechend dem
amtlichem Koordinatensystem Gauß-Krüger-Koordinaten (Bessel Ellipsoid)
im Lagestatus LS100 aufschlusspunktbezogen zu erfassen
und zusätzlich in die Koordinaten des Bezugssystems ETRS 89 (UTM) umzurechnen.
Es sind beide Angaben zur Lage des Aufschlusspunktes zu übergeben.
Die Höhen der Ansatzpunkte sind in „m ü. NHN“ im System DHHN 92
im Höhenstatus HS160 und zusätzlich im DHHN 2016 zu ermitteln.
Genauigkeit der Lage +/- 0,020 m
Genauigkeit der Höhe +/- 0,005 m
Menge: 5,000 St

#### Unterabschnitt 02.06 Kampfmitteluntersuchungen an Land

**02.06.0010 Baustelleneinrichtung für Kampfmitteluntersuchung (an Land)**
*** Pauschalposition
StL-Nr. 071051063100
An- / Abtransport der Messausrüstung und Technik sowie
Personal zum Einsatzort, Auf-/Abbau und initiale
Kalibrierung der Messtechnik.
Auf- und Abbau des Bohrgerätes sowie die Erstellung der
Betriebsanweisung und Gefährdungseinschätzung.
Fahrten zu und innerhalb der Untersuchungsflächen,
Betriebskosten und Fahrten im Messgebiet und sonstige
Nebenkosten (Unterkunft, Verpflegung, Auslöse,
Gebühren) für
den Untersuchungszeitraum sind in die nachfolgenden
Leistungspositionen einzurechnen.
Die Grundlagenermittlung ist in diese Position mit
einzukalkulieren. Als Nachunternehmer von AN hat AN die Baustelleneinweisung durchzuführen und dem AG nachzuweisen. Baustelleneinweisung erfolgt auch durch den SiGeKo. Dies ist einzupreisen.
Menge: 1,000 Psch

**02.06.0020 Baustelleneinrichtung vorhalten**
StL-Nr. 0710580129
Vorhalten der unter 1.6.10 beschriebenen
Baustelleneinrichtung
Menge: 1,000 d

**02.06.0030 Umsetzen des Bohrgerätes**
Umsetzen des Bohrgerätes von Bohrlochfeld zu
Bohrlochfeld bzw. von Bohrpunkt zu Bohrpunkt Entfernung
bis max. 500 m
Menge: 1,000 St

**02.06.0040 Aufbrechen / -bohren Versiegelung (an Land)**
Am Bohransatzpunkt vorhandene Versiegelung aufbrechen /
-bohren
Dicke = max. 20 cm
Material = Pflaster
einschließlich Wiederverschließen mit entsprechendem
Material
Größere Dicken werden zentimeterweise zu 1/20 des EP
vergütet
Menge: 1,000 St

**02.06.0050 Vorschachten (an Land)**
Vorschachten bis 1,25 m Tiefe der Bohransatzpunkte zur
Absicherung gegen Kabel- und Leitungsschäden nach
Freigabe AG
Menge: 1,000 St

**02.06.0060 Kampfmittelerkundungsbohrung*Messv.n.Wahl Verfahren n. Wahl*Endt. bis 10m*DU 80 bis 100mm**
StL-Nr. 1520303491419199
Abteufen von Bohrungen im Raster
nach Leistungsbeschreibung um die geplante Bohrung
zur Durchführung der Messungen.
Die Bohrungen sind mit vom AN zu liefernden Hüllrohren
aus PVC oder gleichwertig (Material
darf keine ferromagnetischen Bestandteile enthalten,
Innendurchmesser mind. 60 mm, unten verschlossen)
auszubauen und gegen Auftrieb zu sichern.
Das Liefern, Einbringen, Entfernen der Kampfmittelerkundungssonden ist einzurechnen, inkl. aller Geräte,
Betriebsmittel, Personal und aller erforderlichen
Nebenarbeiten z.B. für das Umstellen und Umsetzen der
Gerätschaften von Ansatzpunkt zu Ansatzpunkt.
Einschließlich fachtechnischer Begleitung durch eine
*Verantwortliche Person* nach Paragraph 20 SprengG,
Durchführung der Freimessung inkl. Auswertung
und Interpretation der Messergebnisse
unter Beachtung aller Vorgaben der zust. Fachbehörde.
Nach erfolgter Freimessung sind die Hüllrohre
wieder auszubauen und zu entsorgen.
Durchschlagen des Bodenverschlusses und
Verfüllen des Bohrlochs beim Ziehen der Hüllrohre.
Baugrund 'Lockergestein'

Zugelassenes Freimessverfahren nach Wahl des AN.
Bohrverfahren = nach Wahl des AN.
Endtiefe der Bohrung bis 10 m.
Verrohrung 'nach Wahl des AN'

Bohrdurchmesser über 80 bis 100 mm.
Verfüllmaterial 'Tonpellets'
Menge: 5,000 m

**02.06.0070 Markierung der Verdachtspunkte**
*** Pauschalposition
Dauerhafte Markierung der Verdachtspunkte mit
nichtmetallischem wind- und wasserfestem Material an
der Oberfläche in Vorbereitung auf weitere
Kampfmittelräumarbeiten.
Menge: 1,000 Psch

**02.06.0080 Auswertung und Bericht**
*** Pauschalposition
Auswertung der computergestützen Sondierung und
Erstellung eines vom AG genehmigten Abschlussberichts
einschl. aller Korrekturwünsche und Nebenarbeiten gem
Baubeschreibung
Menge: 1,000 Psch

#### Unterabschnitt 02.07 Kampfmitteluntersuchung im Wasser

*Hinweis: Hinweis zum Abschnitt Kampfmitteluntersuchung im Wasser*
Hinweis zum Abschnitt Kampfmitteluntersuchung im Wasser
In die Vergütung der Stunden sind alle Lohnkosten für
das Personal, die Betriebs- und Hilfsstoffkosten,
Wartung, Transportanteile Umsetzen innerhalb eines
Bauabschnittes von bis max. 500 m Länge und alle
Nebenkosten sowie Zuschläge einzukalkulieren.

**02.07.0010 Baustelleneinrichtung für Kampfmitteluntersuchung**
*** Pauschalposition
StL-Nr. 1420240319111103
An- / Abtransport der Messausrüstung und Technik sowie
Personal zum Einsatzort, Auf-/Abbau und initiale
Kalibrierung der Messtechnik.
Auf- und Abbau des Bohrgerätes auf dem Ponton sowie die Erstellung der Betriebsanweisung und Gefährdungseinschätzung.
Fahrten zu und innerhalb der Untersuchungsflächen,
Betriebskosten und Fahrten im Messgebiet und sonstige
Nebenkosten (Unterkunft, Verpflegung, Auslöse,
Gebühren) für
den Untersuchungszeitraum sind in die nachfolgenden
Leistungspositionen einzurechnen.
Die Grundlagenermittlung ist in diese Position mit
einzukalkulieren. Als Nachunternehmer von AN hat AN die Baustelleneinweisung durchzuführen und dem AG nachzuweisen. Baustelleneinweisung erfolgt auch durch den SiGeKo.Dies ist einzupreisen.
Menge: 1,000 Psch

**02.07.0020 Baustelleneinrichtung vorhalten**
Vorhalten der unter 1.7.10 beschriebenen
Baustelleneinrichtung
Menge: 0,500 Mt

**02.07.0030 Umsetzen des Bohrgerätes**
Umsetzen des Bohrgerätes von Bohrlochfeld zu
Bohrlochfeld bzw. von Bohrpunkt zu Bohrpunkt mittels Stelzenponton Entfernung bis max. 500 m. Als Nachunternehmer von AN hat AN die Bereitstellung des Pontons in den entsprechenden Positionen des LV mit einzukalkulieren.
Menge: 5,000 St

**02.07.0040 Kampfmittelerkundungsbohrung*Messv.n.Wahl Verfahren n. Wahl*Endt. bis 10m*DU 80 bis 100mm Pumpf. Dichtungm.**
StL-Nr. 1520303491419101
Abteufen von Bohrungen im Raster
nach Leistungsbeschreibung um die geplante Bohrung
zur Durchführung der Messungen.
Die Bohrungen sind mit vom AN zu liefernden Hüllrohren
aus PVC oder gleichwertig (Material
darf keine ferromagnetischen Bestandteile enthalten,
Innendurchmesser mind. 60 mm, unten verschlossen)
auszubauen und gegen Auftrieb zu sichern.
Das Liefern, Einbringen, Entfernen der Kampfmittelerkundungssonden ist einzurechnen, inkl. aller Geräte,
Betriebsmittel, Personal und aller erforderlichen
Nebenarbeiten z.B. für das Umstellen und Umsetzen der
Gerätschaften von Ansatzpunkt zu Ansatzpunkt.
Einschließlich fachtechnischer Begleitung durch eine
*Verantwortliche Person* nach Paragraph 20 SprengG,
Durchführung der Freimessung inkl. Auswertung
und Interpretation der Messergebnisse
unter Beachtung aller Vorgaben der zust. Fachbehörde.
Nach erfolgter Freimessung sind die Hüllrohre
wieder auszubauen und zu entsorgen.
Durchschlagen des Bodenverschlusses und
Verfüllen des Bohrlochs beim Ziehen der Hüllrohre.
Baugrund 'Locker- und Festgestein'

Zugelassenes Freimessverfahren nach Wahl des AN.
Bohrverfahren = nach Wahl des AN.
Endtiefe der Bohrung bis 10 m.
Verrohrung 'Eine Gewässertiefe für die Länge der Stützverrohrung von 2,5 - 3 m im Unterwasser und 7 - 7,5 m im Oberwasser ist mit einzukalkulieren ca. 17 m Stützverrohrung.'

Bohrdurchmesser über 80 bis 100 mm.
Verfüllmaterial pumpfähige Dichtungsmasse nach
Leistungsbeschreibung.
Menge: 30,000 m

**02.07.0050 Auswertung und Bericht**
*** Pauschalposition
Auswertung der computergestützen Sondierung und
Erstellung eines vom AG genehmigten Abschlussberichts
einschl. aller Korrekturwünsche und Nebenarbeiten gem
Baubeschreibung
Menge: 1,000 Psch

#### Unterabschnitt 02.08 Dokumentation

**02.08.0010 Zeichnerische Darstellung**
StL-Nr. 15203902
Zeichnerische Darstellung der Ergebnisse von
Bohrungen und sonstigen direkten Aufschlüssen in
Vertikalschnitten nach DIN 4023. Die Unterlagen sind dem AG in 2 Ausfertigungen in Papierform
und digital im Archiv-/Druckformat nach
Leistungsbescheibung zu übergeben.
Menge: 462,000 m

**02.08.0020 Fotografieren der Bohrkerne jpg**
StL-Nr. 1520391001
Die Bohrkerne in den Kernkisten einschließlich
Beschriftung mit verzerrungsfreier Optik und
Kameraeinstellung formatfüllend farbgetreu
in Tageslicht oder Tageslichtlampe schattenfrei
digital fotografieren.
Freihandaufnahmen sind nicht zulässig.
Dateinamen müssen Bohrungsbezeichung und -tiefe
enthalten.
Längeres Vorhalten von Kernkisten
wird nicht gesondert vergütet.
Fotos im jpg-Format mit mind. 10Mio Pixeln
Menge: 338,000 m

#### Unterabschnitt 02.09 Bohrarbeiten an Land

*Hinweis: Hinweise zu Gerät umsetzten*
Für die Arbeiten ist eine  wandernde Sicherung um das
Bohrgerät vorgesehen. Die Aufwendungen für das Umsetzen
sind in die Positionen "Gerät umsetzen" einzurechnen.

*Hinweis: Hinweis zum Ausführen der Bohrungen an Land*
Hinweis zum Ausführen der Bohrungen an Land
Bohrungen für Baugrunduntersuchung nach
Baubeschreibung, Bohrschema und Lageplan ausführen. Umrüsten von Rotationskernohrung auf Seilkern ist in die Positionen mit einzurechnen.
Erforderliches Durchbohren von Feststoffen wird
gesondert vergütet. Probenentnahme wird gesondert
vergütet.
Bohrverfahren = Rotationskernbohren im Lockergestein und anschließend Seilkern im Festgestein mit Spülhilfe
Spülhilfe nach Wahl des AN (Verfahren ist anzugeben)
restliches Bohrgut in Eigentum des AN übernehmen und
schadlos beseitigen
Bodenart = Lockergestein (BN1 bis BN2,  BS1-3, BB2 bis BB3
bis BO2 nach DIN 18301), Festgestein FV1 bis FV3, FD1 bis FD 3
geplante Endtiefen siehe Bohrprogramm.
Enddurchmesser mindestens 133 bzw 324 mm.
Alle Mehraufwendungen für Teleskopieren und damit
verbundene größere Bohrdurchmesser sind einzurechnen.
Die Nebenbestimmungen der Unteren Wasserbehörde sind zu beachten.

**02.09.0010 Anzeige der Bohrarbeiten**
StL-Nr. 98203102050002
Der AN hat vor Aufnahme der Bohrarbeiten in seinem Namen eine Bohranzeige gemäß dem Geologiedatengesetz (GeolDG), mindestens zwei Wochen vor Beginn der Bohrung, beim Landesamt für Geologie und Bergbau Rheinland-Pfalz einzureichen.  Die Genehmigung bzw. Anzeige ist dem AG zu übermitteln.
Menge: 1,000 St

**02.09.0020 Gerät umsetzen Bohrung Baugr.*Weg bis 0,1 km**
StL-Nr. 98203102050002
Gerät innerhalb des Arbeitsgeländes nach Lageplan und
Baubeschreibung von Ansatzpunkt zu Ansatzpunkt umsetzen.
Bei Arbeiten in kontaminierten Bereichen erforderliche
Schutz- und Dekontaminierungsmaßnahmen werden gesondert
vergütet. Personenschutzmaßnahmen in kontaminiertem Ge-
lände und dadurch bedingte Erschwernisse werden nicht
gesondert vergütet.
Arbeitsbereich = Bohrung für Baugrunduntersuchung.
Transportentfernung zum nächsten Ansatzpunkt bis
0,1 km.
Menge: 7,000 St

**02.09.0030 Gerät umsetzen Bohrung Baugr.*Weg 0,1 - 0,5 km**
StL-Nr. 98203102050003
Gerät innerhalb des Arbeitsgeländes nach Lageplan und
Baubeschreibung von Ansatzpunkt zu Ansatzpunkt umsetzen.
Bei Arbeiten in kontaminierten Bereichen erforderliche
Schutz- und Dekontaminierungsmaßnahmen werden gesondert
vergütet. Personenschutzmaßnahmen in kontaminiertem Ge-
lände und dadurch bedingte Erschwernisse werden nicht
gesondert vergütet.
Arbeitsbereich = Bohrung für Baugrunduntersuchung.
Transportentfernung zum nächsten Ansatzpunkt über
0,1 bis 0,5 km.
Menge: 3,000 St

**02.09.0040 Gerät umsetzen Bohrung Baugr.*Fehlbohrung**
StL-Nr. 98203102050001
Gerät innerhalb des Arbeitsgeländes nach Lageplan und
Baubeschreibung von Ansatzpunkt zu Ansatzpunkt umsetzen.
Bei Arbeiten in kontaminierten Bereichen erforderliche
Schutz- und Dekontaminierungsmaßnahmen werden gesondert
vergütet. Personenschutzmaßnahmen in kontaminiertem Ge-
lände und dadurch bedingte Erschwernisse werden nicht
gesondert vergütet.
Arbeitsbereich = Bohrung für Baugrunduntersuchung.
Umsetzen bei Fehlbohrung im Umkreis bis 10 m.
Menge: 1,000 St

**02.09.0050 Baugrundaufschlussbohrung ausführen*Rotationsbohren Durchg.Probe*Endt. 20-40 Teilw.verr./zieh.*Bohrb. bis 10m DU mind. 133mm**
StL-Nr. 1520310296133119
Bohrung f.Baugrunduntersuchung nach DIN EN ISO 22475-1,
Leistungsbeschreibung und Lageplan einschließlich ggf.
erforderlicher Umrüstung d.Bohreinrichtung ausführen.
Probenentnahme wird gesondert vergütet.
Durchbohren von Hindernissen wird gesondert vergütet.
Baugrund 'Lockergestein'

Bohrverfahren = Rotationskernbohrverfahren.
Durchgehende Probenentnahme mittels Bohrverfahren.
Endtiefe der Gesamtbohrung über 20 bis 40 m.
Verrohrung im Bohrbereich einbringen und nach
Beendigung der Bohrung ziehen.
Bohrbereich bis 10 m Tiefe
Bohrdurchmesser im Bohrbereich mindestens 133 mm.
Enddurchmesser der Gesamtbohrung '133'
Menge: 32,000 m

**02.09.0060 Baugrundaufschlussbohrung ausführen*Rotationsbohren Durchg.Probe*Endt. 20-40 Teilw.verr./zieh.*Bohrb. 10-20m DU mind. 133mm**
StL-Nr. 1520310296133219
Bohrung f.Baugrunduntersuchung nach DIN EN ISO 22475-1,
Leistungsbeschreibung und Lageplan einschließlich ggf.
erforderlicher Umrüstung d.Bohreinrichtung ausführen.
Probenentnahme wird gesondert vergütet.
Durchbohren von Hindernissen wird gesondert vergütet.
Baugrund 'Lockergestein'

Bohrverfahren = Rotationskernbohrverfahren.
Durchgehende Probenentnahme mittels Bohrverfahren.
Endtiefe der Gesamtbohrung über 20 bis 40 m.
Verrohrung im Bohrbereich einbringen und nach
Beendigung der Bohrung ziehen.
Bohrbereich über 10 - 20 m Tiefe.
Bohrdurchmesser im Bohrbereich mindestens 133 mm.
Enddurchmesser der Gesamtbohrung '133'
Menge: 1,000 m

**02.09.0070 Baugrundaufschlussbohrung ausführen*Seilkernbohren Durchg.Probe*Endt. 20-40 Teilw.verr./zieh.*Bohrb. bis 10m DU mind. 133mm**
StL-Nr. 1520310297133119
Bohrung f.Baugrunduntersuchung nach DIN EN ISO 22475-1,
Leistungsbeschreibung und Lageplan einschließlich ggf.
erforderlicher Umrüstung d.Bohreinrichtung ausführen.
Probenentnahme wird gesondert vergütet.
Durchbohren von Hindernissen wird gesondert vergütet.
Baugrund 'Festgestein'

Bohrverfahren = Seilkernbohrverfahren.
Durchgehende Probenentnahme mittels Bohrverfahren.
Endtiefe der Gesamtbohrung über 20 bis 40 m.
Verrohrung im Bohrbereich einbringen und nach
Beendigung der Bohrung ziehen.
Bohrbereich bis 10 m Tiefe
Bohrdurchmesser im Bohrbereich mindestens 133 mm.
Enddurchmesser der Gesamtbohrung '133'
Menge: 8,000 m

**02.09.0080 Baugrundaufschlussbohrung ausführen*Seilkernbohren Durchg.Probe*Endt. 20-40 Teilw.verr./zieh.*Bohrb. 10-20m DU mind. 133mm**
StL-Nr. 1520310297133219
Bohrung f.Baugrunduntersuchung nach DIN EN ISO 22475-1,
Leistungsbeschreibung und Lageplan einschließlich ggf.
erforderlicher Umrüstung d.Bohreinrichtung ausführen.
Probenentnahme wird gesondert vergütet.
Durchbohren von Hindernissen wird gesondert vergütet.
Baugrund 'Festgestein'

Bohrverfahren = Seilkernbohrverfahren.
Durchgehende Probenentnahme mittels Bohrverfahren.
Endtiefe der Gesamtbohrung über 20 bis 40 m.
Verrohrung im Bohrbereich einbringen und nach
Beendigung der Bohrung ziehen.
Bohrbereich über 10 - 20 m Tiefe.
Bohrdurchmesser im Bohrbereich mindestens 133 mm.
Enddurchmesser der Gesamtbohrung '133'
Menge: 40,000 m

**02.09.0090 Baugrundaufschlussbohrung ausführen*Seilkernbohren Durchg.Probe*Endt. 20-40 Teilw.verr./zieh.*Bohrb. 20-40m DU mind. 133mm**
StL-Nr. 1520310297133319
Bohrung f.Baugrunduntersuchung nach DIN EN ISO 22475-1,
Leistungsbeschreibung und Lageplan einschließlich ggf.
erforderlicher Umrüstung d.Bohreinrichtung ausführen.
Probenentnahme wird gesondert vergütet.
Durchbohren von Hindernissen wird gesondert vergütet.
Baugrund 'Festgestein'

Bohrverfahren = Seilkernbohrverfahren.
Durchgehende Probenentnahme mittels Bohrverfahren.
Endtiefe der Gesamtbohrung über 20 bis 40 m.
Verrohrung im Bohrbereich einbringen und nach
Beendigung der Bohrung ziehen.
Bohrbereich über 20 - 40 m  Tiefe.
Bohrdurchmesser im Bohrbereich mindestens 133 mm.
Enddurchmesser der Gesamtbohrung '133'
Menge: 15,000 m

**02.09.0100 Bohrung für Grundwassermessstelle*Rotationsbohren Durchg.Probe*Endt. 10-20m Teilw.verr./zieh.*Bohrb. bis 10m DU mind. 324mm**
StL-Nr. 1520310496123159
Bohrung f.Grundwassermessstelle nach DIN EN ISO 22475-1
Leistungsbeschreibung u. Lageplan einschließlich ggf.
erforderlicher Umrüstung d.Bohreinrichtung ausführen.
Probenentnahme wird gesondert vergütet.
Durchbohren von Hindernissen wird gesondert vergütet.
Baugrund 'Lockergestein'

Bohrverfahren = Rotationskernbohrverfahren.
Durchgehende Probenentnahme mittels Bohrverfahren.
Endtiefe der Gesamtbohrung über 10 bis 20 m.
Verrohrung im Bohrbereich einbringen und nach
Beendigung der Bohrung ziehen.
Bohrbereich bis 10 m Tiefe.
Bohrdurchmesser im Bohrbereich mindestens 324 mm.
Enddurchmesser der Gesamtbohrung '324'
Menge: 33,000 m

**02.09.0110 Bohrung für Grundwassermessstelle*Rotationsbohren Durchg.Probe*Endt. 10-20m Teilw.verr./zieh.*Bohrb. 10-20m DU mind. 324mm**
StL-Nr. 1520310496123259
Bohrung f.Grundwassermessstelle nach DIN EN ISO 22475-1
Leistungsbeschreibung u. Lageplan einschließlich ggf.
erforderlicher Umrüstung d.Bohreinrichtung ausführen.
Probenentnahme wird gesondert vergütet.
Durchbohren von Hindernissen wird gesondert vergütet.
Baugrund 'Lockergestein'

Bohrverfahren = Rotationskernbohrverfahren.
Durchgehende Probenentnahme mittels Bohrverfahren.
Endtiefe der Gesamtbohrung über 10 bis 20 m.
Verrohrung im Bohrbereich einbringen und nach
Beendigung der Bohrung ziehen.
Bohrbereich über 10 - 20 m Tiefe.
Bohrdurchmesser im Bohrbereich mindestens 324 mm.
Enddurchmesser der Gesamtbohrung '324'
Menge: 4,000 m

**02.09.0120 Bohrung für Grundwassermessstelle*Seilkernbohren Durchg.Probe*Endt. 10-20m Teilw.verr./zieh.*Bohrb. bis 10m DU mind. 324mm**
StL-Nr. 1520310497123159
Bohrung f.Grundwassermessstelle nach DIN EN ISO 22475-1
Leistungsbeschreibung u. Lageplan einschließlich ggf.
erforderlicher Umrüstung d.Bohreinrichtung ausführen.
Probenentnahme wird gesondert vergütet.
Durchbohren von Hindernissen wird gesondert vergütet.
Baugrund 'Festgestein'

Bohrverfahren = Seilkernbohrverfahren.
Durchgehende Probenentnahme mittels Bohrverfahren.
Endtiefe der Gesamtbohrung über 10 bis 20 m.
Verrohrung im Bohrbereich einbringen und nach
Beendigung der Bohrung ziehen.
Bohrbereich bis 10 m Tiefe.
Bohrdurchmesser im Bohrbereich mindestens 324 mm.
Enddurchmesser der Gesamtbohrung '324'
Menge: 17,000 m

**02.09.0130 Bohrung für Grundwassermessstelle*Seilkernbohren Durchg.Probe*Endt. 10-20m Teilw.verr./zieh.*Bohrb. 10-20m DU mind. 324mm**
StL-Nr. 1520310497123259
Bohrung f.Grundwassermessstelle nach DIN EN ISO 22475-1
Leistungsbeschreibung u. Lageplan einschließlich ggf.
erforderlicher Umrüstung d.Bohreinrichtung ausführen.
Probenentnahme wird gesondert vergütet.
Durchbohren von Hindernissen wird gesondert vergütet.
Baugrund 'Festgestein'

Bohrverfahren = Seilkernbohrverfahren.
Durchgehende Probenentnahme mittels Bohrverfahren.
Endtiefe der Gesamtbohrung über 10 bis 20 m.
Verrohrung im Bohrbereich einbringen und nach
Beendigung der Bohrung ziehen.
Bohrbereich über 10 - 20 m Tiefe.
Bohrdurchmesser im Bohrbereich mindestens 324 mm.
Enddurchmesser der Gesamtbohrung '324'
Menge: 46,000 m

**02.09.0140 Bohrung f. Bodenerkundung ausführ. Probe Kern/Kl. 2*DU min. 100 mm Bodenkl. F*Tiefe 10 - 20 m*Kernk.AN Lagerpl. Verfüllen gesond.**
StL-Nr. 0310341111439302
Bohrung für Bodenerkundung einschließlich Bereitstellen
erforderlicher Spülmittel ausführen. Schichtenverzeichnis nach DIN 4022 führen.
Bohrverfahren zur durchgehenden Gewinnung gekernter Bo-
denproben der Güteklasse 2 anwenden.
Innendurchmesser min. 100 mm.
Bodenklasse = F.
Endtiefe über 10 bis 20 m.
Neigung 'Horizontalbohrung 10 Grad nach unten geneigt'

Bohrgut in Kernkisten lagern und zum Lagerplatz nach
Unterlagen des AG transportieren. Kisten liefert AN.
Bohrloch verfüllen wird gesondert vergütet.
Menge: 15,000 m

**02.09.0150 Durchbohren von Feststoffen Beton*Rot'Kernb.m.Sp. Länge 0,5 - 1 m*Bohrgut AN Endtiefe bis 5 m*DU 108-159 mm**
StL-Nr. 9820355212211400
Durchbohren von Feststoffen zur Weiterführung von Bohrungen nach Zeichnung.
Zu durchbohrendes Material = Beton.
Bohrverfahren = Rotationskernbohren mit Spülhilfe.
Zu durchbohrende Strecke über 0,5 bis 1 m.
Bohrgut in Eigentum des AN
übernehmen und schadlos beseitigen
Endtiefe der Gesamtbohrung bis 5 m.
Enddurchmesser der Gesamtbohrung über 108 bis 159 mm.
Menge: 2,000 m

**02.09.0160 Bohrhind. d. Meißeln / Fangen bes.**
StL-Nr. 98203562
Bohrhindernis durch Meißeln und Fangen im Bohrloch
beseitigen.
Freibohren des Bohrloches auf bereits vorher erbohrte
Tiefe wird nicht gesondert vergütet.
Meißel- und Fangarbeiten nur mit Genehmigung des AG.
Menge: 1,000 h

*Hinweis: Hinweise zu Bohrloch verfüllen*
Es ist nach Bohrlochgeometrie und eingebrachtem Materialvolumen ein Soll / Ist Vergleich vom AN für jedes Bohrloch separart vorzulegen. Nicht ordnungsgemäß verfüllte Bohrlöcher sind druch überbohren zu Lasten des AN zu sanieren.

**02.09.0170 Bohrloch verfüllen Nat. Folge v. Ton*Einschlämmen Tiefe bis 30 m*DU 108-159 mm Überschuß bes.**
StL-Nr. 98203567314401
Bohrloch verfüllen
Bei Arbeiten in kontaminierten Bereichen erforderliche
Schutz- und Dekontaminierungsmaßnahmen werden gesondert
vergütet. Personenschutzmaßnahmen in kontaminiertem Ge-
lände und dadurch bedingte Erschwernisse werden nicht
gesondert vergütet.
nach natürlichem Schichtenaufbau
Grundwassertrennschichten durch Ton wiederherstellen
Verfüllmaterial einschlämmen.
Verfülltiefe bis 30 m.
Enddurchmesser über 108 bis 159 mm.
Überschußmaterial in Eigentum des AN übernehmen
und schadlos beseitigen.
Menge: 96,000 m

**02.09.0180 Bohrloch verfüllen*Tiefe bis 20 m DU 108-159 mm*Überschuß bes.**
StL-Nr. 98203567903401
Bohrloch verfüllen
Bei Arbeiten in kontaminierten Bereichen erforderliche
Schutz- und Dekontaminierungsmaßnahmen werden gesondert
vergütet. Personenschutzmaßnahmen in kontaminiertem Ge-
lände und dadurch bedingte Erschwernisse werden nicht
gesondert vergütet.
Verfüllmaterial 'Beton C25/30'

Verfülltiefe bis 20 m.
Enddurchmesser über 108 bis 159 mm.
Überschußmaterial in Eigentum des AN übernehmen
und schadlos beseitigen.
Menge: 2,000 m

**02.09.0190 Neigungsmessungen durchführen**
StL-Nr. 98203572
Kontrolle der Einhaltung der vorgegebenen Bohrlochneigung nach Baubeschreibung durchführen.
Bei Arbeiten in kontaminierten Bereichen erforderliche
Schutz- und Dekontaminierungsmaßnahmen werden gesondert
vergütet. Personenschutzmaßnahmen in kontaminiertem Ge-
lände und dadurch bedingte Erschwernisse werden nicht
gesondert vergütet.
Menge: 6,000 St

**02.09.0200 Auslegen in Kernkisten und Liefern von Schichtenverzeichnissen**
Tiefenrichtiges Auslegen der Kerne in entsprechende
Kisten. Anfertigen und Liefern von
Schichtenverzeichnissen und Kernfotos.
Die Kernkisten sind durch den AN zu stellen und werden
nicht gesondert vergütet.Die Kernkisten verbleiben im
Eigentum des AN.
Menge: 211,000 m

#### Unterabschnitt 02.10 Bohrarbeiten vom Wasser

*Hinweis: Hinweis zum Ausführen der Bohrungen*
Hinweis zum Ausführen der Bohrungen vom Wasser
Bohrungen für Baugrunduntersuchung nach
Baubeschreibung, Bohrschema und Lageplan ausführen. Umrüsten von Rotationskernohrung auf Seilkern ist in die Positionen mit einzurechnen.
Erforderliches Durchbohren von Feststoffen wird
gesondert vergütet. Probenentnahme wird gesondert
vergütet.
Bohrverfahren = Rotationskernbohren im Lockergestein und anschließend Seilkern im Festgestein mit Spülhilfe
Spülhilfe nach Wahl des AN (Verfahren ist anzugeben)
restliches Bohrgut in Eigentum des AN übernehmen und
schadlos beseitigen
Bodenart = Lockergestein (BN1 bis BN2,  BS1-3, BB2 bis BB3
bis BO2 nach DIN 18301), Festgestein FV1 bis FV3, FD1 bis FD 3
geplante Endtiefen siehe Bohrprogramm.
Enddurchmesser mindestens 133 bzw 324 mm.
Alle Mehraufwendungen für Teleskopieren und damit
verbundene größere Bohrdurchmesser sind einzurechnen.
Die Nebenbestimmungen der Unteren Wasserbehörde sind zu beachten.

**02.10.0010 Anzeige der Bohrarbeiten**
StL-Nr. 98203102059999
Der AN hat vor Aufnahme der Bohrarbeiten in seinem Namen eine Bohranzeige gemäß dem Geologiedatengesetz (GeolDG), mindestens zwei Wochen vor Beginn der Bohrung, beim Landesamt für Geologie und Bergbau Rheinland-Pfalz einzureichen.  Die Genehmigung bzw. Anzeige ist dem AG zu übermitteln.
Menge: 1,000 St

**02.10.0020 Gerät umsetzen Bohrung Baugr.**
StL-Nr. 98203102059999
Gerät innerhalb des Arbeitsgeländes nach Lageplan und
Baubeschreibung von Ansatzpunkt zu Ansatzpunkt umsetzen.
Bei Arbeiten in kontaminierten Bereichen erforderliche
Schutz- und Dekontaminierungsmaßnahmen werden gesondert
vergütet. Personenschutzmaßnahmen in kontaminiertem Ge-
lände und dadurch bedingte Erschwernisse werden nicht
gesondert vergütet.
Arbeitsbereich = Bohrung für Baugrunduntersuchung.
Umsetzen 'des Bohrgerätes von Land auf ein Stelzenponton
und zurück'

Transportentfernung 'nach Lageplan Baugrunduntersuchung
im  Wasser'
Menge: 1,000 St

**02.10.0030 Gerät umsetzen Bohrung Baugr. Weg bis 0,1 km**
StL-Nr. 98203102059902
Gerät innerhalb des Arbeitsgeländes nach Lageplan und
Baubeschreibung von Ansatzpunkt zu Ansatzpunkt umsetzen.
Bei Arbeiten in kontaminierten Bereichen erforderliche
Schutz- und Dekontaminierungsmaßnahmen werden gesondert
vergütet. Personenschutzmaßnahmen in kontaminiertem Ge-
lände und dadurch bedingte Erschwernisse werden nicht
gesondert vergütet.
Arbeitsbereich = Bohrung für Baugrunduntersuchung.
Umsetzen 'des Arbeitspontons mit Bohrgerät von
Ansatzpunkt zu Ansatzpunkt'

Transportentfernung zum nächsten Ansatzpunkt bis
0,1 km.
Menge: 4,000 St

**02.10.0040 Gerät umsetzen Bohrung Baugr. Weg 0,1 - 0,5 km**
StL-Nr. 98203102059903
Gerät innerhalb des Arbeitsgeländes nach Lageplan und
Baubeschreibung von Ansatzpunkt zu Ansatzpunkt umsetzen.
Bei Arbeiten in kontaminierten Bereichen erforderliche
Schutz- und Dekontaminierungsmaßnahmen werden gesondert
vergütet. Personenschutzmaßnahmen in kontaminiertem Ge-
lände und dadurch bedingte Erschwernisse werden nicht
gesondert vergütet.
Arbeitsbereich = Bohrung für Baugrunduntersuchung.
Umsetzen 'des Arbeitspontons mit Bohrgerät von
Ansatzpunkt zu Ansatzpunkt'

Transportentfernung zum nächsten Ansatzpunkt über
0,1 bis 0,5 km.
Menge: 1,000 St

**02.10.0050 Gerät umsetzen Bohrung Baugr.**
StL-Nr. 98203102059999
Gerät innerhalb des Arbeitsgeländes nach Lageplan und
Baubeschreibung von Ansatzpunkt zu Ansatzpunkt umsetzen.
Bei Arbeiten in kontaminierten Bereichen erforderliche
Schutz- und Dekontaminierungsmaßnahmen werden gesondert
vergütet. Personenschutzmaßnahmen in kontaminiertem Ge-
lände und dadurch bedingte Erschwernisse werden nicht
gesondert vergütet.
Arbeitsbereich = Bohrung für Baugrunduntersuchung.
Umsetzen 'bei Fehlbohrung im Umkreis von 10 m'

Transportentfernung 'nach Lageplan Baugrunduntersuchung
im Wasser'
Menge: 1,000 St

*Hinweis: Hinweis zum Ausführen der Bohrungen im Wasser*
Hinweis zum Ausführen der Bohrungen im Wasser
Bohrungen für Baugrunduntersuchung nach
Baubeschreibung, Bohrschema und Lageplan ausführen.
Erforderliches Durchbohren von Feststoffen wird
gesondert vergütet. Probenentnahme wird gesondert
vergütet. Umrüsten von Rotationskernohrung auf Seilkern ist in die Positionen mit einzurechnen.

Bohrverfahren = Rotationskernbohren im Lockergestein und anschließend Seilkern im Festgestein mit Spülhilfe
Spülhilfe nach Wahl des AN (Verfahren ist anzugeben)
restliches Bohrgut in Eigentum des AN übernehmen und
schadlos beseitigen
Bodenart = Lockergestein (BN1 bis BN2,  BS1-3, BB2 bis BB3
bis BO2 nach DIN 18301), Festgestein FV1 bis FV3, FD1 bis FD 3
geplante Endtiefen siehe Bohrprogramm.
Enddurchmesser mindestens 133 mm.
Alle Mehraufwendungen für Teleskopieren und damit
verbundene größere Bohrdurchmesser sind einzurechnen.
Abrechnung ab Gewässersohle.

**02.10.0060 Leer-/Stützverrohrung**
StL-Nr. 1520310296123119
Leer-/Stützverrohrung vom Ponton bis zur Schleusen- bzw.
Flusssohle. Eine Gewässertiefe für die Länge der Stützverrohrung von 2,5 - 3 m im Unterwasser und 7 - 7,5 m im Oberwasser ist mit einzukalkulieren ca. 17 m Stützverrohrung.
Menge: 17,000 m

**02.10.0070 Baugrundaufschlussbohrung ausführen*Rotationsbohren Durchg.Probe*Endt. 10-20m Teilw.verr./zieh.*Bohrb. bis 10m DU mind. 133mm**
StL-Nr. 1520310296123119
Bohrung f.Baugrunduntersuchung nach DIN EN ISO 22475-1,
Leistungsbeschreibung und Lageplan einschließlich ggf.
erforderlicher Umrüstung d.Bohreinrichtung ausführen.
Probenentnahme wird gesondert vergütet.
Durchbohren von Hindernissen wird gesondert vergütet.
Baugrund 'Lockergestein'

Bohrverfahren = Rotationskernbohrverfahren.
Durchgehende Probenentnahme mittels Bohrverfahren.
Endtiefe der Gesamtbohrung über 10 bis 20 m.
Verrohrung im Bohrbereich einbringen und nach
Beendigung der Bohrung ziehen.
Bohrbereich bis 10 m Tiefe
Bohrdurchmesser im Bohrbereich mindestens 133 mm.
Enddurchmesser der Gesamtbohrung '133'
Menge: 4,000 m

**02.10.0080 Baugrundaufschlussbohrung ausführen*Seilkernbohren Durchg.Probe*Endt. 10-20m Teilw.verr./zieh.*Bohrb. bis 10m DU mind. 133mm**
StL-Nr. 1520310297123119
Bohrung f.Baugrunduntersuchung nach DIN EN ISO 22475-1,
Leistungsbeschreibung und Lageplan einschließlich ggf.
erforderlicher Umrüstung d.Bohreinrichtung ausführen.
Probenentnahme wird gesondert vergütet.
Durchbohren von Hindernissen wird gesondert vergütet.
Baugrund 'Festgestein'

Bohrverfahren = Seilkernbohrverfahren.
Durchgehende Probenentnahme mittels Bohrverfahren.
Endtiefe der Gesamtbohrung über 10 bis 20 m.
Verrohrung im Bohrbereich einbringen und nach
Beendigung der Bohrung ziehen.
Bohrbereich bis 10 m Tiefe
Bohrdurchmesser im Bohrbereich mindestens 133 mm.
Enddurchmesser der Gesamtbohrung '133'
Menge: 16,000 m

**02.10.0090 Baugrundaufschlussbohrung ausführen*Seilkernbohren Durchg.Probe*Endt. 10-20m Teilw.verr./zieh.*Bohrb. 10-20m DU mind. 133mm**
StL-Nr. 1520310297123219
Bohrung f.Baugrunduntersuchung nach DIN EN ISO 22475-1,
Leistungsbeschreibung und Lageplan einschließlich ggf.
erforderlicher Umrüstung d.Bohreinrichtung ausführen.
Probenentnahme wird gesondert vergütet.
Durchbohren von Hindernissen wird gesondert vergütet.
Baugrund 'Festgestein'

Bohrverfahren = Seilkernbohrverfahren.
Durchgehende Probenentnahme mittels Bohrverfahren.
Endtiefe der Gesamtbohrung über 10 bis 20 m.
Verrohrung im Bohrbereich einbringen und nach
Beendigung der Bohrung ziehen.
Bohrbereich über 10 - 20 m Tiefe.
Bohrdurchmesser im Bohrbereich mindestens 133 mm.
Enddurchmesser der Gesamtbohrung '133'
Menge: 20,000 m

**02.10.0100 Baugrundaufschlussbohrung ausführen*Rotationsbohren Durchg.Probe*Endt. 20-40 Teilw.verr./zieh.*Bohrb. bis 10m DU mind. 133mm**
StL-Nr. 1520310296133119
Bohrung f.Baugrunduntersuchung nach DIN EN ISO 22475-1,
Leistungsbeschreibung und Lageplan einschließlich ggf.
erforderlicher Umrüstung d.Bohreinrichtung ausführen.
Probenentnahme wird gesondert vergütet.
Durchbohren von Hindernissen wird gesondert vergütet.
Baugrund 'Lockergestein'

Bohrverfahren = Rotationskernbohrverfahren.
Durchgehende Probenentnahme mittels Bohrverfahren.
Endtiefe der Gesamtbohrung über 20 bis 40 m.
Verrohrung im Bohrbereich einbringen und nach
Beendigung der Bohrung ziehen.
Bohrbereich bis 10 m Tiefe
Bohrdurchmesser im Bohrbereich mindestens 133 mm.
Enddurchmesser der Gesamtbohrung '133'
Menge: 7,000 m

**02.10.0110 Baugrundaufschlussbohrung ausführen*Seilkernbohren Durchg.Probe*Endt. 20-40 Teilw.verr./zieh.*Bohrb. bis 10m DU mind. 133mm**
StL-Nr. 1520310297133119
Bohrung f.Baugrunduntersuchung nach DIN EN ISO 22475-1,
Leistungsbeschreibung und Lageplan einschließlich ggf.
erforderlicher Umrüstung d.Bohreinrichtung ausführen.
Probenentnahme wird gesondert vergütet.
Durchbohren von Hindernissen wird gesondert vergütet.
Baugrund 'Festgestein'

Bohrverfahren = Seilkernbohrverfahren.
Durchgehende Probenentnahme mittels Bohrverfahren.
Endtiefe der Gesamtbohrung über 20 bis 40 m.
Verrohrung im Bohrbereich einbringen und nach
Beendigung der Bohrung ziehen.
Bohrbereich bis 10 m Tiefe
Bohrdurchmesser im Bohrbereich mindestens 133 mm.
Enddurchmesser der Gesamtbohrung '133'
Menge: 23,000 m

**02.10.0120 Baugrundaufschlussbohrung ausführen*Seilkernbohren Durchg.Probe*Endt. 20-40 Teilw.verr./zieh.*Bohrb. 10-20m DU mind. 133mm**
StL-Nr. 1520310297133219
Bohrung f.Baugrunduntersuchung nach DIN EN ISO 22475-1,
Leistungsbeschreibung und Lageplan einschließlich ggf.
erforderlicher Umrüstung d.Bohreinrichtung ausführen.
Probenentnahme wird gesondert vergütet.
Durchbohren von Hindernissen wird gesondert vergütet.
Baugrund 'Festgestein'

Bohrverfahren = Seilkernbohrverfahren.
Durchgehende Probenentnahme mittels Bohrverfahren.
Endtiefe der Gesamtbohrung über 20 bis 40 m.
Verrohrung im Bohrbereich einbringen und nach
Beendigung der Bohrung ziehen.
Bohrbereich über 10 - 20 m Tiefe.
Bohrdurchmesser im Bohrbereich mindestens 133 mm.
Enddurchmesser der Gesamtbohrung '133'
Menge: 30,000 m

**02.10.0130 Baugrundaufschlussbohrung ausführen*Seilkernbohren Durchg.Probe*Endt. 20-40 Teilw.verr./zieh.*Bohrb. 20-40m DU mind. 133mm**
StL-Nr. 1520310297133319
Bohrung f.Baugrunduntersuchung nach DIN EN ISO 22475-1,
Leistungsbeschreibung und Lageplan einschließlich ggf.
erforderlicher Umrüstung d.Bohreinrichtung ausführen.
Probenentnahme wird gesondert vergütet.
Durchbohren von Hindernissen wird gesondert vergütet.
Baugrund 'Festgestein'

Bohrverfahren = Seilkernbohrverfahren.
Durchgehende Probenentnahme mittels Bohrverfahren.
Endtiefe der Gesamtbohrung über 20 bis 40 m.
Verrohrung im Bohrbereich einbringen und nach
Beendigung der Bohrung ziehen.
Bohrbereich über 20 - 40 m  Tiefe.
Bohrdurchmesser im Bohrbereich mindestens 133 mm.
Enddurchmesser der Gesamtbohrung '133'
Menge: 25,000 m

**02.10.0140 Durchbohren von Feststoffen Beton*Rot'Kernb.m.Sp. Länge bis 0,5 m*Bohrgut AN Endtiefe bis 5 m*DU 108-159 mm**
StL-Nr. 9820355212111400
Durchbohren von Feststoffen zur Weiterführung von Bohrungen nach Zeichnung.
Zu durchbohrendes Material = Beton.
Bohrverfahren = Rotationskernbohren mit Spülhilfe.
Zu durchbohrende Strecke bis 0,5 m.
Bohrgut in Eigentum des AN
übernehmen und schadlos beseitigen
Endtiefe der Gesamtbohrung bis 5 m.
Enddurchmesser der Gesamtbohrung über 108 bis 159 mm.
Menge: 2,000 m

**02.10.0150 Bohrhind. d. Meißeln / Fangen bes.**
StL-Nr. 98203562
Bohrhindernis durch Meißeln und Fangen im Bohrloch
beseitigen.
Freibohren des Bohrloches auf bereits vorher erbohrte
Tiefe wird nicht gesondert vergütet.
Meißel- und Fangarbeiten nur mit Genehmigung des AG.
Menge: 4,000 h

**02.10.0160 Bohrloch verfüllen Nat. Folge v. Ton*Einschlämmen Tiefe bis 30 m*DU 108-159 mm Überschuß bes.**
StL-Nr. 98203567314401
Bohrloch verfüllen
Bei Arbeiten in kontaminierten Bereichen erforderliche
Schutz- und Dekontaminierungsmaßnahmen werden gesondert
vergütet. Personenschutzmaßnahmen in kontaminiertem Ge-
lände und dadurch bedingte Erschwernisse werden nicht
gesondert vergütet.
nach natürlichem Schichtenaufbau
Grundwassertrennschichten durch Ton wiederherstellen
Verfüllmaterial einschlämmen.
Verfülltiefe bis 30 m.
Enddurchmesser über 108 bis 159 mm.
Überschußmaterial in Eigentum des AN übernehmen
und schadlos beseitigen.
Menge: 125,000 m

**02.10.0170 Bohrloch verfüllen*Tiefe bis 10 m DU 108-159 mm*Überschuß bes.**
StL-Nr. 98203567901401
Bohrloch verfüllen
Bei Arbeiten in kontaminierten Bereichen erforderliche
Schutz- und Dekontaminierungsmaßnahmen werden gesondert
vergütet. Personenschutzmaßnahmen in kontaminiertem Ge-
lände und dadurch bedingte Erschwernisse werden nicht
gesondert vergütet.
Verfüllmaterial 'UW-Beton C25/30'

Verfülltiefe bis 10 m.
Enddurchmesser über 108 bis 159 mm.
Überschußmaterial in Eigentum des AN übernehmen
und schadlos beseitigen.
Menge: 2,000 m

**02.10.0180 Auslegen in Kernkisten und Liefern von Schichtenverzeichnissen**
Tiefenrichtiges Auslegen der Kerne in entsprechende
Kisten. Anfertigen und Liefern von
Schichtenverzeichnissen und Kernfotos.
Die Kernkisten sind durch den AN zu stellen und werden
nicht gesondert vergütet.Die Kernkisten verbleiben im
Eigentum des AN.
Menge: 127,000 m

#### Unterabschnitt 02.11 Kleinrammbohrungen

**02.11.0010 Gerät umsetzen Kleinbohrgerät*Ums. auf Land Weg bis 0,1km**
StL-Nr. 152030602101
Gerät einschließlich Einrichtung innerhalb des Arbeitsgeländes nach Lageplan und Leistungsbeschreibung von
Ansatzpunkt zu Ansatzpunkt umsetzen.
Gerät = Kleinbohrgerät für Baugrunduntersuchung.
Umsetzen auf Land.
Transportentfernung zum nächsten Ansatzpunkt bis
0,1 km.
Menge: 8,000 St

**02.11.0020 Gerät umsetzen Kleinbohrgerät*Ums. auf Land Weg 0,1-1,0km**
StL-Nr. 152030602102
Gerät einschließlich Einrichtung innerhalb des Arbeitsgeländes nach Lageplan und Leistungsbeschreibung von
Ansatzpunkt zu Ansatzpunkt umsetzen.
Gerät = Kleinbohrgerät für Baugrunduntersuchung.
Umsetzen auf Land.
Transportentfernung zum nächsten Ansatzpunkt über 0,1
bis 1,0 km.
Menge: 2,000 St

**02.11.0030 Kleinbohrung ausführen*Kleinrammbohren Endt. bis 5m*Durchg.Probe DU mind. 60mm*Entnahmemax. 1,0m**
StL-Nr. 1520311091114100
Kleinbohrung mit Gestänge und Entnahmerohr für
Baugrunduntersuchung  nach Leistungsbeschreibung und
Lageplan ausführen.
Probenentnahme wird gesondert vergütet.
Durchbohren von Hindernissen wird gesondert vergütet.
Baugrund 'Lockergestein'

Kleinbohrverfahren = Kleinrammbohrverfahren.
Endtiefe der Kleinbohrung bis 5 m.
Durchgehende Probenentnahme mittels Kleinbohrverfahren.
Entnahmerohrdurchmesser mind. 60 mm.
Entnahmelänge je Entnahmevorgang max. 1,0 m
Menge: 46,000 m

**02.11.0040 Kleinbohrung ausführen*Kleinrammbohren Endt. 5-10m*Durchg.Probe DU mind. 60mm*Entnahmemax. 1,0m**
StL-Nr. 1520311091214100
Kleinbohrung mit Gestänge und Entnahmerohr für
Baugrunduntersuchung  nach Leistungsbeschreibung und
Lageplan ausführen.
Probenentnahme wird gesondert vergütet.
Durchbohren von Hindernissen wird gesondert vergütet.
Baugrund 'Lockergestein'

Kleinbohrverfahren = Kleinrammbohrverfahren.
Endtiefe der Kleinbohrung über 5 bis 10 m.
Durchgehende Probenentnahme mittels Kleinbohrverfahren.
Entnahmerohrdurchmesser mind. 60 mm.
Entnahmelänge je Entnahmevorgang max. 1,0 m
Menge: 6,000 m

#### Unterabschnitt 02.12 Rammsondierungen

**02.12.0010 Gerät umsetzen Rammsonde*Ums. auf Land Weg bis 0,1km**
StL-Nr. 152030604101
Gerät einschließlich Einrichtung innerhalb des Arbeitsgeländes nach Lageplan und Leistungsbeschreibung von
Ansatzpunkt zu Ansatzpunkt umsetzen.
Gerät = Rammsonde.
Umsetzen auf Land.
Transportentfernung zum nächsten Ansatzpunkt bis
0,1 km.
Menge: 8,000 St

**02.12.0020 Gerät umsetzen Rammsonde*Ums. auf Land Weg 0,1-1,0km**
StL-Nr. 152030604102
Gerät einschließlich Einrichtung innerhalb des Arbeitsgeländes nach Lageplan und Leistungsbeschreibung von
Ansatzpunkt zu Ansatzpunkt umsetzen.
Gerät = Rammsonde.
Umsetzen auf Land.
Transportentfernung zum nächsten Ansatzpunkt über 0,1
bis 1,0 km.
Menge: 2,000 St

**02.12.0030 Rammsondierung durchführen*DPH feste Spitze*Endt. bis 5m**
StL-Nr. 1520313093110000
Rammsondierung für Baugrunduntersuchung nach
DIN EN ISO 22476-2, nach Leistungsbeschreibung und Lageplan durchführen.
Lieferung der gemessenen und digital gespeicherten
Ergebnisse sowie der tiefenabhängigen Darstellung.
Baugrund 'Lockergestein'

Rammsonde DPH (schwer).
verlorene Spitzen sind nicht zugelassen.
Endtiefe bis 5 m.
Menge: 50,000 m

**02.12.0040 Rammsondierung durchführen*DPH Endt. 5-10m**
StL-Nr. 1520313093020000
Rammsondierung für Baugrunduntersuchung nach
DIN EN ISO 22476-2, nach Leistungsbeschreibung und Lageplan durchführen.
Lieferung der gemessenen und digital gespeicherten
Ergebnisse sowie der tiefenabhängigen Darstellung.
Baugrund 'Lockergestein'

Rammsonde DPH (schwer).
Endtiefe über 5 bis 10 m.
Menge: 22,000 m

#### Unterabschnitt 02.13 Bohrungen zu Grundwassermessstelle ausbauen

**02.13.0010 Ausbau Grundwassermessstelle**
Herstellung einer Grundwassermessstelle 5" in
bestehender Bohrung mit Mindestdurchmesser NW
159 mm
(Alle Mehraufwendungen für Teleskopieren und damit
verbundene größere Bohrdurchmesser sind einzurechen)
mit fachgerechtem Ausbau von Filterstrecke, Verrohrung,
verkiesung, Abdichtung und Bodenklappe nach Angabe der
Fachbauleitung,
inklusive Klarpumpen,
inklusive zeichnersiche Darstellung des
Messstellenausbaus nach DIN 4023 (siehe hierzu
Leistungsbeschreibung)
Menge: 100,000 m

**02.13.0020 Unterflurausbau mit Seba- und Hydrantenkappe**
Ausbau mit Seba- und überfahrbarer Hydrantenkappe. Muss kompatibel mit Datenlogger sein.
Menge: 1,000 St

**02.13.0030 Grundwassermessst. Oberflurausbau OK Rohr 1m üGOK*Rohr Stahl fvz Sch-Rohr DN150 Schl. Inbus*Bet.Fund.frosts. Plak.Kenndaten**
StL-Nr. 1520355011291011
Oberflur-Ausbau der Messstelle mit Schutzrohr,
Rollgummidichtung zwischen Schutzrohr und Aufsatzrohr,
mit verschließbarer Schutzrohrverschlusskappe, nach
DIN EN ISO 22475-1, nach DVGW Arbeitsblatt W121 und
nach Leistungsbeschreibung.
Oberkante Schutzrohr 1m über Gelände
Schutzrohrmaterial: Stahl, verzinkt
Schutzrohrdurchmesser DN 150
Schutzrohrverschlusskappe 'Muss kompatibel mit Datenlogger sein.'

Schlüsseltyp = Inbus
Schutzrohr in Betonfundament einbetoniert, bündig mit
Gelände, frostsichere Gründung
An der Kappeninnenseite ist eine Kunststoffplakette
mit Gravur folgender Kenndaten anzubringen:
Messstellenbezeichnung, OK Messstelle (mNN), Tiefe der
Messstelle ab OK Messstelle (m), Lage der Filterstrecke von ... bis ... (mNN), Filterkies mit Durchmesser von ... bis ...(mm), Tondichtung von ... bis ...
(mNN), Verfüllung mit ... von ... bis ... (mNN)
Fertigstellungsdatum (dd.mm.yyyy)
Menge: 4,000 St

**02.13.0040 Schutzdreieck / Anfahrschutz St. DN40 lack.*3Schenkel Kant.L=min 60 cm**
StL-Nr. 152035562110
Schutzdreieck / Anfahrschutz nach Zeichnung und
Leistungsbeschreibung herstellen.
Material: Stahlrohr DN 40mm, signallackiert
3 Schenkel, Länge ca. 1,80 m, Einbindetiefe 0,80 m
Kantenlänge mind. 60 cm
Menge: 4,000 St

**02.13.0050 WD-Test durchführen Doppelpacker*Druck+Durchfluss nach Bohrende*L = 1m T = 5-10m*DU mind. 324mm max. 4 bar*Druckschr. 1 bar**
StL-Nr. 1520357823212521
Wasserdurchlässigkeitstest nach Leistungsbeschreibung
bis 2 Stunden Messzeit nach Freispülen des
Untersuchungsabschnittes im Bohrloch durchführen.
Messen des Wasseraufnahmevermögens über einen
Wassermengenmesser (Liter), des Druckverlaufes (bar)
sowie Aufzeichnen der Werte auf einen Datenspeicher.
Beim Messen und Aufzeichnen entstehende Wartezeiten
werden nicht gesondert vergütet.
Die Druckmessung erfolgt in der Teststrecke.
Den Prüfdruck auf jeder Stufe 10 Minuten halten.
Nach Erreichen der höchsten Stufe ist in gleichen
Schritten zurückzufahren. Die einzusetzende WD-
Testanlage muss folgenden Anforderungen genügen:
Die digitale Messwertaufnahme erfolgt mit wählbarer
Taktfrequenz von mindestens 1 s.
Messung folgender Parameter:
pu Druck unterhalb des unteren Packers
pi Druck im Testintervall
po Druck oberhalb des oberen Packers
pL Druck in der Steigleitung
pp Packerdruck
Q Fließrate des injizierten Wassers
T Temperatur im Testintervall
Die Ergebnisse sind als Fließraten/Druck-Diagramm
darzustellen.
Neben einem Ausgabeplot sind die Versuchsergebnisse
auf Datenträger im EXCEL oder ASCII-Format dem AG
zur weiteren Bearbeitung zur Verfügung zu stellen.
Ausführung mit Doppelpacker.
Einsatz eines Druckschreibers und eines Wasserdurchfluss-Schreibers.
Testdurchführung nach Beendigung der Bohrung.
Länge der Teststrecke 1 m.
Beginn der Teststrecke über 5 bis 10 m unter
Bohransatzpunkt.
Bohrdurchmesser im Bohrbereich mindestens 324 mm.
Prüfdruck max. 4 bar.
Max. Prüfdruck in Schritten von 1 bar erreichen.
Menge: 5,000 St

**02.13.0060 OTT ecoLog 1000 (mit Batterie)**
GW Datensammler OTT ecoLog 1000 (mit Batterie) und zugehörigem Ausbau der Kappe  liefern und einbauen. Die Kalibirierungskurven und -daten sind im Original mitzuliefern. Die zugehörigen SIM-Karten sind einzukalkulieren
Menge: 5,000 St

#### Unterabschnitt 02.14 Bohrloch-Rammsondierung

**02.14.0010 Standard-Penetration-Test durchf. Bohrloch vorh.*Tiefe 20-30m*Geschl. Spitze**
StL-Nr. 98203702139001
Standard-Penetration-Test zur Erkundung der Lagerungsdichte von Böden nach Freimachen des Bohrloches von
Bohrschmand bis zum Schneidschuh durchführen. Höhe
des Wasserspiegels im Bohrloch ab Ansatzpunkt bei jedem
Versuch einmessen und im Protokoll vermerken.
Hierbei entstehende Wartezeiten und Führen der Protokolle werden nicht gesondert vergütet.
Bei Arbeiten in kontaminierten Bereichen erforderliche
Schutz- und Dekontaminierungsmaßnahmen werden gesondert
vergütet.
Bohrloch ist vorhanden.
Endtiefe über 20 bis 30 m unter Ansatzpunkt.
Abstand 'zum nächsten Test nach Festlegung durch
geotechnische Fachbauleitung'

Mit geschlossener Spitze.
Menge: 11,000 St

#### Unterabschnitt 02.15 Bohrlochaufweitungsversuche

**02.15.0010 Mobilisierung**
*** Pauschalposition
Antransport, Vorhalten einschl. Abtransport einer kompletten Versuchseinrichtung einschl. Personal
Menge: 1,000 Psch

**02.15.0020 Gerät umsetzen*Ums. auf Land Weg bis 0,1km**
StL-Nr. 152030609101
Gerät einschließlich Einrichtung innerhalb des Arbeitsgeländes nach Lageplan und Leistungsbeschreibung von
Ansatzpunkt zu Ansatzpunkt umsetzen.
Gerät 'Seitendrucksonde'

Umsetzen auf Land.
Transportentfernung zum nächsten Ansatzpunkt bis
0,1 km.
Menge: 15,000 St

**02.15.0030 Gerät umsetzen*Ums. auf Land Weg 0,1-1,0km**
StL-Nr. 152030609102
Gerät einschließlich Einrichtung innerhalb des Arbeitsgeländes nach Lageplan und Leistungsbeschreibung von
Ansatzpunkt zu Ansatzpunkt umsetzen.
Gerät 'Seitendrucksonde'

Umsetzen auf Land.
Transportentfernung zum nächsten Ansatzpunkt über 0,1
bis 1,0 km.
Menge: 1,000 St

**02.15.0040 Bohrlochaufweitungsversuch durchf. BJT*3 Zyklen*D >= 101mm T = 0-10m*vertikal**
StL-Nr. 15203588411110
Tiefen- und richtungsorientierte Durchführung des
Bohrlochaufweitungsversuchs bis 2 Stunden Messzeit
nach DIN 4094-5 in vorhandenem Bohrloch nach
Leistungsbeschr. Standzeiten werden nicht gesondert
vergütet. Vorbohren zur Versuchsdurchführung.
Versuchsdurchführung erst nach Sedimentation
der Feinteile im wassergefüllten Bohrloch.
Liefern der Aufzeichnungen sowie der Auswertung
in Papierform und als digitaler Datensatz.
Auswertung in graphischer Form (Arbeitslinie) und
tabellarisch. Anschließend die Vorbohrung aufbohren
und die Bohrarbeiten fortsetzen.
Versuchsgerät: Seitendruckgerät (BJT nach DIN 4094-5)
Beaufschlagung in 3 Belastungszyklen
Bohrlochdurchmesser in Versuchstiefe: mind. 101 mm
Tiefe der Versuchsdurchführung bis 10 m unter
Ansatzpunkt.
Bohrachse vertikal nach unten.
Menge: 8,000 St

**02.15.0050 Bohrlochaufweitungsversuch durchf. BJT*3 Zyklen*D >= 101mm T = 10-20m*vertikal**
StL-Nr. 15203588411210
Tiefen- und richtungsorientierte Durchführung des
Bohrlochaufweitungsversuchs bis 2 Stunden Messzeit
nach DIN 4094-5 in vorhandenem Bohrloch nach
Leistungsbeschr. Standzeiten werden nicht gesondert
vergütet. Vorbohren zur Versuchsdurchführung.
Versuchsdurchführung erst nach Sedimentation
der Feinteile im wassergefüllten Bohrloch.
Liefern der Aufzeichnungen sowie der Auswertung
in Papierform und als digitaler Datensatz.
Auswertung in graphischer Form (Arbeitslinie) und
tabellarisch. Anschließend die Vorbohrung aufbohren
und die Bohrarbeiten fortsetzen.
Versuchsgerät: Seitendruckgerät (BJT nach DIN 4094-5)
Beaufschlagung in 3 Belastungszyklen
Bohrlochdurchmesser in Versuchstiefe: mind. 101 mm
Tiefe der Versuchsdurchführung über 10 m bis 20 m unter
Ansatzpunkt.
Bohrachse vertikal nach unten.
Menge: 8,000 St

#### Unterabschnitt 02.16 Bohrloch- Scan

**02.16.0010 Mobilisierung**
*** Pauschalposition
Antransport, Vorhalten einschl. Abtransport einer kompletten Versuchseinrichtung einschl. Personal.  Davon 5 Stk vom Ponton aus.
Menge: 1,000 Psch

**02.16.0020 Umsetzten**
Umsetzen, d.h. Abbau und betriebsfertiger Aufbau der  Messeinrichtung, von Bohrloch zu Bohrloch
Menge: 14,000 St

**02.16.0030 Sondierungen in Kernbohrungen**
Durchführung von optischen Sondierungen in Kernbohrungen, in alle Richtungen und Neigungen, mit  Aufnahme und Auswertung der Gefügeelemente ; Bohrlochteufen: zwischen 10 und maximal 20 m
Menge: 14,000 St

**02.16.0040 Auswertebericht / Dokumentation**
*** Pauschalposition
Auswertung von Gefügedaten wie Schichtung, Schieferung, Klüftung und Störungen mit dem Lagenkugeldiagramm ; Darstellung des Bohrprofils als durchgängiges Profil im Maßstab 1:10 und 1:50 ; Auswertebericht: 1 Original, 2 Softcopien ( DVD)
Menge: 1,000 Psch

*Hinweis: Hinweis zu Probeentnahme*
Das Beschriften sowie der Transport der gewonnenen Proben in das vom AN gestellte Kernlager wird nicht gesondert vergütet.

#### Unterabschnitt 02.17 Probe entnehmen

**02.17.0010 Probe entnehmen*Aus Bohrung Schicht oder 2m*Becher 1,0 l Güteklasse 2*Übereign.Baust. Behälter AN**
StL-Nr. 9820360291331101
Probe entnehmen.
Bei Arbeiten in kontaminierten Bereichen erforderliche
Schutz- und Dekontaminierungsmaßnahmen werden gesondert
vergütet.
Lagern der Proben bzw. Behälter wird nicht gesondert
vergütet.
Zweck = 'Probeentnamhe nach DIN 22475-1'

Entnahme aus einer Bohrung.
aus allen angetroffenen Schichten, jedoch mindestens
1 Stück je 2 m Bohrung oder Sondierung.
in durchsichtigen Plastikbechern von 1,0 l Fassungsvermögen.
Geforderte Güteklasse = 2.
Probe auf der Baustelle dem AG übereignen.
Behälter liefert AN.
Menge: 189,000 St

**02.17.0020 Probe entnehmen*Aus Bohrung Schicht oder 2m*Eimer 5,0 l Güteklasse 2*Übereign.Baust. Behälter AN**
StL-Nr. 9820360291361101
Probe entnehmen.
Bei Arbeiten in kontaminierten Bereichen erforderliche
Schutz- und Dekontaminierungsmaßnahmen werden gesondert
vergütet.
Lagern der Proben bzw. Behälter wird nicht gesondert
vergütet.
Zweck = 'Probeentnamhe nach DIN 22475-1'

Entnahme aus einer Bohrung.
aus allen angetroffenen Schichten, jedoch mindestens
1 Stück je 2 m Bohrung oder Sondierung.
in Plastikeimern von 5,0 l Fassungsvermögen.
Geforderte Güteklasse = 2.
Probe auf der Baustelle dem AG übereignen.
Behälter liefert AN.
Menge: 7,000 St

#### Unterabschnitt 02.18 Sonderproben entnehmen (ungestörte Probennahme)

**02.18.0010 Sonderprobe entnehmen*Aus Bohrung Tiefe bis 10 m*10 m u.Sohle Übergabe Baust.*Behälter AN**
StL-Nr. 9820361292011101
Sonderprobe entnehmen.
Bei Arbeiten in kontaminierten Bereichen erforderliche
Schutz- und Dekontaminierungsmaßnahmen werden gesondert
vergütet. Personenschutzmaßnahmen in kontaminiertem Ge-
lände und dadurch bedingte Erschwernisse werden nicht
gesondert vergütet.
Lagern der Sonderproben bzw. der Behälter wird nicht
gesondert vergütet.
Entnahme 'gem. DIN EN ISO 22475-1:2007'

aus einer Bohrung.
Entnahmetiefe bis 10 m unter GOK.
Entnahmetiefe bis 10 m unter Gewässersohle.
Probe auf der Baustelle dem AG übereignen.
Behälter liefert AN.
Menge: 3,000 St

**02.18.0020 Sonderprobe entnehmen*Aus Bohrung Tiefe 10-20 m*10-20 m u.Sohle Übergabe Baust.*Behälter AN**
StL-Nr. 9820361292022101
Sonderprobe entnehmen.
Bei Arbeiten in kontaminierten Bereichen erforderliche
Schutz- und Dekontaminierungsmaßnahmen werden gesondert
vergütet. Personenschutzmaßnahmen in kontaminiertem Ge-
lände und dadurch bedingte Erschwernisse werden nicht
gesondert vergütet.
Lagern der Sonderproben bzw. der Behälter wird nicht
gesondert vergütet.
Entnahme 'gem. DIN EN ISO 22475-1:2007'

aus einer Bohrung.
Entnahmetiefe über 10 bis 20 m unter GOK.
Entnahmetiefe über 10 bis 20 m unter Gewässersohle.
Probe auf der Baustelle dem AG übereignen.
Behälter liefert AN.
Menge: 27,000 St

#### Unterabschnitt 02.19 Wasserprobe entnehmen

*Hinweis: Hinweis*
Die Wasserproben sind gem. der aktuell gültigen DIN EN
ISO 22475-1 zu nehmen. Vor Ort sind die Feldparameter zu bestimmen und einzupreisen in die LV Positionen.

**02.19.0010 Wasserprobe entnehmen Betonaggr.*aus GW-Messst. U-Pumpe*T = 0-10m*Vorpumpen**
StL-Nr. 1520332011111099
Wasserprobe nach DIN EN ISO 22475-1 durch Fachpersonal
mit Qualifizierungsnachweis entnehmen und
temperaturgeschützt oder gekühlt lagern und
transportieren.
Das zu erstellende Probenentnahmeprotokoll wird nicht
gesondert vergütet.
Liefern, Füllen, Beschriften, Vorhalten und Transport
aller Behälter für Wasserproben wird nicht gesondert
vergütet.
Zweck = Untersuchung auf  Beton angreifende
Eigenschaften nach DIN 4030-2.
Entnahme aus einer Grundwassermessstelle gemäß
Leistungsbeschreibung.
mit einer U-Pumpe.
Entnahmetiefe bis 10 m unter GOK.
Vor Probenentnahme Standwasservolumen 3-fach abpumpen
und schadlos entsorgen bei einer Mindestpumpzeit
von 15 Minuten.
Transport und Übergabe 'Labor'
Menge: 2,000 St

**02.19.0020 Wasserprobe entnehmen Stahlaggr.*aus GW-Messst. U-Pumpe*T = 0-10m*Vorpumpen**
StL-Nr. 1520332031111099
Wasserprobe nach DIN EN ISO 22475-1 durch Fachpersonal
mit Qualifizierungsnachweis entnehmen und
temperaturgeschützt oder gekühlt lagern und
transportieren.
Das zu erstellende Probenentnahmeprotokoll wird nicht
gesondert vergütet.
Liefern, Füllen, Beschriften, Vorhalten und Transport
aller Behälter für Wasserproben wird nicht gesondert
vergütet.
Zweck = Untersuchung auf Stahlaggressivität nach
DIN 50929-3.
Entnahme aus einer Grundwassermessstelle gemäß
Leistungsbeschreibung.
mit einer U-Pumpe.
Entnahmetiefe bis 10 m unter GOK.
Vor Probenentnahme Standwasservolumen 3-fach abpumpen
und schadlos entsorgen bei einer Mindestpumpzeit
von 15 Minuten.
Transport und Übergabe 'Labor'
Menge: 2,000 St

#### Unterabschnitt 02.20 Transport der Proben

**02.20.0010 Transport der Proben**
*** Pauschalposition
Transport der Proben von Wehr Cramberg zum Labor des AN. Der Transport der Proben muss gemäß übermittelten Laborprogramm der BÜ innerhalb einer Woche nach Erhalt
erfolgen. Es sind 3 Fahrten einzukalkulieren.
Berechnet werden die tatsächlich gefahrenen km.
Dafür ist ein Fahrtenbuch mit folgenden Angaben zu
führen:
- Datum
- Ortsangabe wo die Fahrt beginnt ( Ort, Straße)
- km Stand bei Anbruch der Fahrt
- Ortsangabe wo die Fahrt endet ( Ort, Straße)
- km Stand bei Ende der Fahrt
Summe der gefahrenen km
Menge: 1,000 Psch

#### Unterabschnitt 02.21 Laboruntersuchungen

**02.21.0010 Wassergehalt**
Bestimmung des natürlichen Wassergehaltes nach DIN
ISO / TS 17892-1
Menge: 9,000 St

**02.21.0020 Zustandsgrenzen**
Bestimmung der Zustandsgrenzen ( Atterberg) bei kohesiven Bodenproben, nach DIN 18122-1
Menge: 5,000 St

**02.21.0030 Korngrößenverteilungen**
Kombinierte Sieb- und Schlämmanalyse nach DIN/ ISO/ TS 17892/4
Menge: 14,000 St

**02.21.0040 Dichtebestimmung**
Bestimmung der Dichte des Bodens DIN ISO/ TS 17892-2
Menge: 3,000 St

**02.21.0050 organische Anteile (Glühverlust)**
Bestimmung des Organischen Kohlenstoffgehaltes (OC) DIN 19539:2013-12
Menge: 5,000 St

**02.21.0060 Bestimmung der Abrasivität Lockergestein**
Bestimmung der Abrasivität Lockergestein nach NF P18-579
Menge: 4,000 St

**02.21.0070 Einaxialer Druckversuch einer Felsprobe**
Einaxialer Druckversuch an Gesteinsprüfkörpern nach DGGT Empfehlung Nr. 1
Menge: 14,000 St

**02.21.0080 Abrasivität ( Fels), CAI- Versuch**
Bestimmung der Abrasivität (Cerchar Test)
Menge: 4,000 St

**02.21.0090 Bestimmung der Widerstands**
Bestimmung der Widerstandsfestigkeit (LAA)
Menge: 3,000 St

**02.21.0100 Bestimmung der Beständigkeit**
Bestimmung der Beständigkeit gegenüber Zerfall (Siebtrommelversuch / Slake Durability) nach E20 AK 3.3
DGGT ( 5 Zyklen) ;
Menge: 3,000 St

**02.21.0110 Bestimmung der Gesteinsstabilität**
Bestimmung der Gesteinsstabilität nach zyklischen Befeuchten und Trockenen (Wetting & Drying) (10Z ) ; Erstbeurteilung nach 10 Zyklen ( je 12 Stunden) ;
Menge: 3,000 St

**02.21.0120 Erstatzbaustoffverordnung+DepV**
EBV-Paket: Boden/Baggergut, Feststoff aus Gesamtfraktion u. Eluat 2:1 (Anlage 1 Tab. 3 MantelV, 09.07.2021)
Menge: 7,000 St

**02.21.0130 Scherversuch**
Direkter Scherversuch nach DIN EN ISO 17892 Teil 10 im Rahmenschergerät (3 Einzelversuche, Probenfläche 10 x 10 cm, Korn-Ø ≤ 4 mm)
Menge: 2,000 St

**02.21.0140 Ödometer**
Ödometerversuch mit stufenweiser Belastung nach DIN EN ISO 17892 Teil 5, mit bis zu 5 Laststufen, Laststufenzyklus 24 Stunden
Menge: 1,000 St

**02.21.0150 Betonangriff**
Untersuchung auf Betonangriff
nach DIN 4030, Teil 2
Menge: 2,000 St

**02.21.0160 Stahlaggressivität**
Untersuchung auf Stahlaggressivität
nach DIN 50929, Teil 3
Menge: 2,000 St

**02.21.0170 Darstellung der Ergebnisse**
*** Pauschalposition
Zusammenstellung der Prüfprotokolle und Prüfberichte der Einzelprüfungen.

Übergabe der Ergebnisse entsprechend der Beschreibung der Leistungen.
Menge: 1,000 Psch

#### Unterabschnitt 02.22 Besondere Leistungen

**02.22.0010 Gerätestillstand Bohrgerät**
*** Bedarfsposition mit GB
StL-Nr. 0310311609
Stillstand des Gerätes und des eingesetzten Personals
auf Anweisung des AG. Vergütet wird ein Verrechnungssatz, der alle Aufwendungen für den Stillstand des Ge-
rätes, ggf. davon abhängige Geräte sowie die Kosten für
das hierfür eingesetzte Personal einschließlich sämtlicher Zuschläge enthält. Abgerechnet wird nach angeordneten Stillstandszeiten.
Gerät = Bohrgerät.
Menge: 8,000 h

**02.22.0020 Stillstandszeiten**
*** Bedarfsposition mit GB
Stillstand auf Verschulden des AG (Leistungsreduzierte Arbeiten oder Stillstand auf Verschulden des AG. Pauschal je Bohrtrupp einschl. Bohrgerät und Arbeitswoche. Abrechnung nur nach Abstimmung mit dem AG)
Menge: 2,000 Wo

### Abschnitt 03 Wehr Diez

#### Unterabschnitt 03.01 Baustelleneinrichtung

*Hinweis: Hinweis zu 3.1 Baustelleneinrichtung*
Hinweis zu 3.1 Baustelleneinrichtung
Die Baustelleneinrichtung beinhaltet An- und
Abtransport für die Bohrgeräte sowie für die benötigten
Sondiergeräte inklusive aller für den Einsatz
benötigten Gerätschaften, Materialien und Mannschaften.
Alle eingesetzten Gerätschaften, Materialien und
Mannschaften sind entsprechend den in der
Baubeschreibung vorgegebenen Terminen auszulegen.
Flurschäden sind zu vermeiden. Der Geräteeinsatz ist so zu gestalten, dass die Bohr- und Sondierarbeiten schadlos auszuführen sind. Auftretende Flurschäden gehen zu Lasten des AN. Einrichten, Vorhalten und Räumen sind in die entsprechenden Positionen dieses LV-Abschnittes einzurechnen.

**03.01.0010 Baustelle einrichten aller Abschnitte*Flaeche des AG Raeumen nicht ges*Oberboden n.ges. Zufahrt vorhanden*Vers.d.AN fuer die Bauzeit*Vorh.+Betr.ges.**
*** Pauschalposition
StL-Nr. 8720410111111112
Baustelle fuer die vertragsgemaesse Durchfuehrung der
Bauleistungen einrichten.
Soweit nicht fuer bestimmte Leistungen (z.B. Bedarfsleistungen) das Einrichten der Baustelle als besonderer
Ansatz im LV enthalten ist, umfasst die Pauschale die
Verguetung der Baustelleneinrichtung einschl. der Ge-
raete, Gerueste und dgl. fuer alle Bauleistungen
saemtlicher Abschnitte des LV.
Einrichtungsflaeche nach Lageplan und Baubeschreibung
wird vom AG kostenlos zur Verfuegung gestellt.
Zusatzflaechen werden vom AN beschafft.
Raeumen der Einrichtungsflaeche von Bewuchs und dessen
schadlose Beseitigung wird nicht gesondert verguetet.
Abschieben und seitliches Lagern von Oberboden im
Bereich der Einrichtungsflaeche wird nicht gesondert
verguetet.
Zufahrt zur Baustelle nach Lageplan und Baubeschreibung
ist vorhanden.
Ver- und Entsorgungseinrichtungen herstellen,
fuer die Dauer der Bauzeit.
Vorhalten, Unterhalten und Betreiben der Baustelleneinrichtung einschl. Geraete, Gerueste und dgl. werden gesondert verguetet.
Menge: 1,000 Psch

**03.01.0020 Baust.einrichtung vorh.u.betreiben**
StL-Nr. 87204106
Baustelleneinrichtung vorhalten, unterhalten und betreiben. Ausser den vollen Monaten werden Teilzeiten
nach Tagen zu 1/3O des Einheitspreises verguetet.
Menge: 3,000 Mt

**03.01.0030 Baustelle raeumen aller Abschnitte*Einbauten beseit. Beseit.nach BB*Oberboden andeck.**
*** Pauschalposition
StL-Nr. 87204111119100
Baustelle raeumen. Soweit nicht fuer bestimmte Leistungen (z.B. Bedarfsleistungen) das Raeumen der Baustelle als besonderer Ansatz enthalten ist, umfasst
die Pauschale die Verguetung der Baustellenraeumung
fuer alle Leistungen
saemtlicher Abschnitte des LV.
Hilfsfundamente und sonstige eingebaute Teile der
Baustelleneinrichtung abbrechen. Das Abbruchmaterial
in Eigentum des AN uebernehmen und von der Baustelle
entfernen.
Beseitigung nach Baubeschreibung.
Andecken seitlich gelagerten Oberbodens im Bereich der
Einrichtungsflaeche wird nicht gesondert verguetet.
Menge: 1,000 Psch

**03.01.0040 Überführung und Abtransport Stelzenponton**
*** Pauschalposition
Die Position umfasst die bestriebsfertige Umsetzung des Stelzenpontons von Cramberg nach Diez und den
Abtransport nach Abschluss der Arbeiten.
Das Stelzenponton inkl. Motorantrieb oder zugehöriger
Antriebseinheit muß für die Bohr- und Sondierarbeiten
geeignet sein.
Vor Inbetriebnahme sind alle entsprechenden Nachweise
und Zulassungen, mit Gefährdungsanalyse für die
vorgesehenen Einsatzzwecke zu übergeben.

Die Kosten für das Vorhalten und das Betreiben, inkl.
Bedienpersonal wird gesondert vergütet.

Angaben im Bieterangaben - Verzeichnis über
Name  '.............................'
Eigner  '.............................'
Geräte-/Fahrzeugkenngröße
'.............................'
Leistungsdaten  '..............................'
Menge: 1,000 Psch

**03.01.0050 Stelzenponton vorhalten und betreiben**
Stelzenponton gem. Pos. 3.1.40 auf der Baustelle
betriebsfertig vorhalten und betreiben für die Dauer
der Arbeiten auf dem Wasser.
Menge: 2,000 Mt

*Hinweis: Hinweis zu Pos. 3.1.60*
Hinweis zu Pos. 3.1.60
Der Lager- / Laborraum muss gem. Baubeschreibung
Lager- und Arbeitsplätze mit
Schwerlastregalen ausgestattet sein. Die Anzahl und
Größe der Schwerlastregale ist entsprechend dem
Abschnitt Probeentnahme zu wählen.
Der Lager- / Laborraum muss mit einem Kühlschrank für
die zu nehmenden Wasserproben ausgestattet sein.

**03.01.0060 Lager-/Laborraum bereitstellen Lager,Einr.n.BB*Groesse 3O m2 Beleuchtg/Klimaa.*Frostsicher Baustellenbereich**
StL-Nr. 87204401235110
Lager-/Laborraum fuer den AG mit Ver- und Entsorgungseinrichtungen bereitstellen.
Vorhalten, Unterhalten und Betreiben werden gesondert
verguetet.
Art = Lagerraum, Einrichtung nach Baubeschreibung.
Groesse min. 3O m2.
Mit Beleuchtung und Klimaanlage.
Frostsicher.
Raum befindet sich im Baustellenbereich.
Menge: 1,000 St

**03.01.0070 Lager-/Laborraum vorh. u. betreiben Fuer die Bauzeit**
StL-Nr. 8720440601
Lager-/Laborraum fuer den AG mit allen Einrichtungen
vorhalten, unterhalten und betreiben, wie z.B. mit
Strom und Wasser versorgen und bei Bedarf reinigen
und heizen.
Ausser den vollen Monaten werden Teilzeiten nach Tagen
zu 1/3O des Einheitspreises verguetet.
Fuer die Dauer der Bauzeit.
Menge: 3,000 Mt

**03.01.0080 Ortstermin im Untersuchungsgebiet u.a. Baustellenübergabe**
*** Pauschalposition
Der Ortstermin beihalted u. a. die Begehung der ausgepflockten Bohrpunkte und Abstimmung der Vorgehensweise.
Dauer _____ Tag(e), inkl. An- und Abreise sowie
sämtlicher Reisekosten.
Menge: 1,000 Psch

**03.01.0090 Baustelleninformationsschild**
*** Pauschalposition
Baustelleninformationsschild aufstellen, besorgen und während der Baumaßnahme betreiben. Nach Abschluss der Maßnahme abbauen und entsorgen.
Menge: 1,000 Psch

*Hinweis: Hinweis zu Pos. 1.1.100 und 1.1.110*
Hinweis zu Pos. 3.1.100 und Pos. 3.1.110
Bohrkerne nach Vorgabe des LGB Rheinland-Pfalz für eine gewisse Zeit vorzuhalten und im Anschluss zu entsorgen. Deklarationsanalyse nach EBV ist mit einzukalkulieren

**03.01.0100 Überschüss. Bohrgut zwischenlagern Container**
*** Pauschalposition
StL-Nr. 1520361010
Bereitstellungsfläche einrichten und mit geeigneten
Behältern für die Zwischenlagerung des überschüssigen
Bohrguts vorhalten.
Überschüssiges Bohrgut aus Erkundungsbohrungen in
geeigneten Behältern (dicht und verschließbar) sammeln
und auf Bereitstellungsfläche sachgerecht
zwischenlagern.
Hinweis: Eine Zwischenlagerung über mehr als 12 Monate
ist genehmigungspflichtig.
Behälter = Container
Menge: 1,000 Psch

**03.01.0110 Bereitstellungsfläche räumen**
*** Pauschalposition
StL-Nr. 15203624
Nach Abschluss der Bohrmaßnahmen sowie Wiederverwertung oder Entsorgung des angefallenen Bohrguts
die hierfür eingerichtete Bereitstellungsfläche
wieder räumen. Den ursprünglichen Zustand
wieder herstellen.
Menge: 1,000 Psch

**03.01.0120 Überschüssiges Bohrgut*Bohrg. ents. Verw. n.Wahl**
StL-Nr. 152036209201
Zwischengelagertes, überschüssiges Bohrgut entsprechend
der Untersuchungsergebnisse entweder wiederverwerten
oder fachgerecht entsorgen gem. TR Boden.
Bohrgut 'Locker und Festgestein'

Bohrgut übernehmen und entsorgen.
Verbringungsort und Verwendungsart nach Wahl des AN.
Menge: 5,000 m3

**03.01.0130 Beweissicherung Bohransatzpunkte**
*** Pauschalposition
Dokumentation der für die Bohrungen in Anspruch genommenen Flächen in Wort und Bild.
Beschreibung ggf. festgestellter Schäden.
Dokumentation des Zustandes vor Beginn und nach
Abschluss jeder Bohrung.
Übergabe in 2 - facher Ausfertigung an den AG.
Menge: 1,000 Psch

#### Unterabschnitt 03.02 Bauzeitenplan

**03.02.0010 Bauzeitenplan aufstellen Leistungen LV Balkenpl.*Fort. Bauabl. Lieferung VU*Format nach VU Lieferung VU**
*** Pauschalposition
StL-Nr. 1420240319111103
Bauzeitenplan mit einer Aufgliederung in Planung,
Lieferung, Herstellung, ggf. Montage und Erprobung nach
Abschnitten des LV prüffähig aufstellen.
Abhängigkeiten der Vorgänge darstellen.
Vereinbarte Termine und Abläufe berücksichtigen
für alle Leistungen des LV
Bauablauf 'Scheidt, Cramberg, Diez'

als Balkenplan
Fortschreibung entsprechend dem Bauablauf
Lieferung digital in Dateiformat/Version nach
Vertragsunterlagen
Lieferung digital im Archiv-/Druckformat nach
Vertragsunterlagen
Lieferung nach Vertragsunterlagen
Menge: 1,000 Psch

#### Unterabschnitt 03.03 Verkehrssicherung

**03.03.0010 Verkehrssicherung für Arbeiten auf der Lahn**
*** Pauschalposition
Die Leistung umfasst alle Maßnahmen zur Sicherung der Baustelle gegenüber der Schifffahrt, sofern keine Beeinträchtigung des Hauptfahrwassers erfolgt. Eingeschlossen sind insbesondere:
- Anzeige und Abstimmung der Arbeiten beim zuständigen Wasserstraßen- und Schifffahrtsamt (WSA), einschließlich Übermittlung einer Lagebeschreibung und Skizze sowie Festlegung des minimal notwendigen Sicherungsumfangs.
- Bereitstellung, Transport, Setzen und Vorhalten reduzierter Sicherungszeichen wie gelbe Warnbojen oder geeignete schwimmende Markierungen; bei Bedarf einfache Beleuchtung bei Dunkelheit; Kennzeichnung von Arbeitsbooten/Pontons mit gelber Rundumleuchte.
- Sicherung der Arbeitsstelle gegen Abdriften, einschließlich Überprüfung der Verankerung bzw. Positionierung.
- Regelmäßige Sichtkontrollen der Sicherungsmaßnahmen sowie stichpunktartige Dokumentation im Bautagebuch.
- Beobachtung des Bootverkehrs im Bereich der Arbeitsstelle; Warnhinweise an zu nahe kommende Fahrzeuge ohne aktive Verkehrslenkung.
- Rückbau und Abtransport aller temporären Sicherungseinrichtungen nach Abschluss der Arbeiten.
Alle Sicherungsmaßnahmen sind auf das notwendige Mindestmaß zu beschränken. Eine Gefährdung oder Behinderung des Hauptfahrwassers darf nicht auftreten. Anordnungen des WSA sind umzusetzen.
Menge: 1,000 Psch

**03.03.0020 Kontrolle der Arbeitsstellensicher. Zweimal täglich**
StL-Nr. 0710580129
Kontrolle der Arbeitsstellensicherung gem. ZTV-SA
durchführen. Die Kontrolle ist unmittelbar nach deren
Durchführung zu erfassen und zu dokumentieren. Arbeits-
und Hilfsmittel sind vom AN zu stellen und dem AG jederzeit zugänglich zu machen.
Kontrolle zweimal täglich.
Kontrolle durch 'AN'
Menge: 63,000 d

#### Unterabschnitt 03.04 Leitungserhebung und Suchschachtungen

**03.04.0010 Leitungserhebung**
*** Pauschalposition
Die bereits vorliegenden Unterlagen zu vorhandenen
Leitungen werden dem AN übergeben. Es sind alle
weiteren relevanten Leitungen, Kanäle o.ä. lage- und
höhenmäßig zu recherchieren.
Menge: 1,000 Psch

**03.04.0020 Suchschachtung herstellen und wiederverfüllen, bis 1,25m Tiefe**
bei trotz vollständig ausgeführter Leitungserhebung
unklarer Leitungslage
Anzahl vorab nur geschätzt
nach Freigabe durch den AG. Wiederverfüllung mit Aushub oder geeignetem Fremdmaterial.
Menge: 4,000 St

**03.04.0030 Aufbrechen und Wiederverschließen von Oberflächen**
Aufbrechen und Wiederverschließen von befestigten
Oberflächen (Pflaster) für Suchschachtungen, Kernbohrungen oder Ramm- bzw. Rammkernsondierungen
Menge: 2,000 m

#### Unterabschnitt 03.05 Geodätisches Einmessen der Aufschlusspunkte

**03.05.0010 Absteckarbeiten Abst.n.Wahl**
*** Pauschalposition
StL-Nr. 1520301001
Abstecken und sichern der Ansatzpunkte im Gelände
gemäß Leistungsbeschreibung einschließlich
Dokumentation.
Abstecken und sichern der Ansatzpunkte n. Wahl des AN.
Menge: 1,000 Psch

**03.05.0020 Geodätisches Einmessen der Aufschlusspunkte an Land**
Die Koordinaten der Ansatzpunkte sind entsprechend dem
amtlichem Koordinatensystem Gauß-Krüger-Koordinaten (Bessel Ellipsoid)
im Lagestatus LS100 aufschlusspunktbezogen zu erfassen
und zusätzlich in die Koordinaten des Bezugssystems ETRS 89 (UTM) umzurechnen.
Es sind beide Angaben zur Lage des Aufschlusspunktes zu übergeben.
Die Höhen der Ansatzpunkte sind in „m ü. NHN“ im System DHHN 92
im Höhenstatus HS160 und zusätzlich im DHHN 2016 zu ermitteln.
Genauigkeit der Lage +/- 0,005 m
Genauigkeit der Höhe +/- 0,002 m
Menge: 26,000 St

**03.05.0030 Geodätisches Einmessen der Aufschlusspunkte auf Wasser**
Die Koordinaten der Ansatzpunkte sind entsprechend dem
amtlichem Koordinatensystem Gauß-Krüger-Koordinaten (Bessel Ellipsoid)
im Lagestatus LS100 aufschlusspunktbezogen zu erfassen
und zusätzlich in die Koordinaten des Bezugssystems ETRS 89 (UTM) umzurechnen.
Es sind beide Angaben zur Lage des Aufschlusspunktes zu übergeben.
Die Höhen der Ansatzpunkte sind in „m ü. NHN“ im System DHHN 92
im Höhenstatus HS160 und zusätzlich im DHHN 2016 zu ermitteln.
Genauigkeit der Lage +/- 0,020 m
Genauigkeit der Höhe +/- 0,005 m
Menge: 8,000 St

#### Unterabschnitt 03.06 Kampfmitteluntersuchungen an Land

**03.06.0010 Baustelleneinrichtung für Kampfmitteluntersuchung (an Land)**
*** Pauschalposition
StL-Nr. 071051063100
An- / Abtransport der Messausrüstung und Technik sowie
Personal zum Einsatzort, Auf-/Abbau und initiale
Kalibrierung der Messtechnik.
Auf- und Abbau des Bohrgerätes sowie die Erstellung der
Betriebsanweisung und Gefährdungseinschätzung.
Fahrten zu und innerhalb der Untersuchungsflächen,
Betriebskosten und Fahrten im Messgebiet und sonstige
Nebenkosten (Unterkunft, Verpflegung, Auslöse,
Gebühren) für
den Untersuchungszeitraum sind in die nachfolgenden
Leistungspositionen einzurechnen.
Die Grundlagenermittlung ist in diese Position mit
einzukalkulieren. Als Nachunternehmer von AN hat AN die Baustelleneinweisung durchzuführen und dem AG nachzuweisen. Baustelleneinweisung erfolgt auch durch den SiGeKo. Dies ist einzupreisen.
Menge: 1,000 Psch

**03.06.0020 Baustelleneinrichtung vorhalten**
StL-Nr. 0710580129
Vorhalten der unter 1.6.10 beschriebenen
Baustelleneinrichtung
Menge: 2,000 d

**03.06.0030 Aufbrechen / -bohren Versiegelung (an Land)**
Am Bohransatzpunkt vorhandene Versiegelung aufbrechen /
-bohren
Dicke = max. 20 cm
Material = Pflaster
einschließlich Wiederverschließen mit entsprechendem
Material
Größere Dicken werden zentimeterweise zu 1/20 des EP
vergütet
Menge: 7,000 St

**03.06.0040 Vorschachten (an Land)**
Vorschachten bis 1,25 m Tiefe der Bohransatzpunkte zur
Absicherung gegen Kabel- und Leitungsschäden nach
Freigabe AG
Menge: 4,000 St

**03.06.0050 Umsetzen des Bohrgerätes**
Umsetzen des Bohrgerätes von Bohrlochfeld zu
Bohrlochfeld bzw. von Bohrpunkt zu Bohrpunkt Entfernung
bis max. 500 m
Menge: 7,000 St

**03.06.0060 Kampfmittelerkundungsbohrung*Messv.n.Wahl Verfahren n. Wahl*Endt. bis 10m*DU 80 bis 100mm**
StL-Nr. 1520303491419199
Abteufen von Bohrungen im Raster
nach Leistungsbeschreibung um die geplante Bohrung
zur Durchführung der Messungen.
Die Bohrungen sind mit vom AN zu liefernden Hüllrohren
aus PVC oder gleichwertig (Material
darf keine ferromagnetischen Bestandteile enthalten,
Innendurchmesser mind. 60 mm, unten verschlossen)
auszubauen und gegen Auftrieb zu sichern.
Das Liefern, Einbringen, Entfernen der Kampfmittelerkundungssonden ist einzurechnen, inkl. aller Geräte,
Betriebsmittel, Personal und aller erforderlichen
Nebenarbeiten z.B. für das Umstellen und Umsetzen der
Gerätschaften von Ansatzpunkt zu Ansatzpunkt.
Einschließlich fachtechnischer Begleitung durch eine
*Verantwortliche Person* nach Paragraph 20 SprengG,
Durchführung der Freimessung inkl. Auswertung
und Interpretation der Messergebnisse
unter Beachtung aller Vorgaben der zust. Fachbehörde.
Nach erfolgter Freimessung sind die Hüllrohre
wieder auszubauen und zu entsorgen.
Durchschlagen des Bodenverschlusses und
Verfüllen des Bohrlochs beim Ziehen der Hüllrohre.
Baugrund 'Lockergestein'

Zugelassenes Freimessverfahren nach Wahl des AN.
Bohrverfahren = nach Wahl des AN.
Endtiefe der Bohrung bis 10 m.
Verrohrung 'nach Wahl des AN'

Bohrdurchmesser über 80 bis 100 mm.
Verfüllmaterial 'Tonpellets'
Menge: 35,000 m

**03.06.0070 Markierung der Verdachtspunkte**
*** Pauschalposition
Dauerhafte Markierung der Verdachtspunkte mit
nichtmetallischem wind- und wasserfestem Material an
der Oberfläche in Vorbereitung auf weitere
Kampfmittelräumarbeiten.
Menge: 1,000 Psch

**03.06.0080 Auswertung und Bericht**
*** Pauschalposition
Auswertung der computergestützen Sondierung und
Erstellung eines vom AG genehmigten Abschlussberichts
einschl. aller Korrekturwünsche und Nebenarbeiten gem
Baubeschreibung
Menge: 1,000 Psch

#### Unterabschnitt 03.07 Kampfmitteluntersuchung im Wasser

*Hinweis: Hinweis zum Abschnitt Kampfmitteluntersuchung im Wasser*
Hinweis zum Abschnitt Kampfmitteluntersuchung im Wasser
In die Vergütung der Stunden sind alle Lohnkosten für
das Personal, die Betriebs- und Hilfsstoffkosten,
Wartung, Transportanteile Umsetzen innerhalb eines
Bauabschnittes von bis max. 500 m Länge und alle
Nebenkosten sowie Zuschläge einzukalkulieren.

**03.07.0010 Baustelleneinrichtung für Kampfmitteluntersuchung**
*** Pauschalposition
StL-Nr. 1420240319111103
An- / Abtransport der Messausrüstung und Technik sowie
Personal zum Einsatzort, Auf-/Abbau und initiale
Kalibrierung der Messtechnik.
Auf- und Abbau des Bohrgerätes auf dem Ponton sowie die Erstellung der Betriebsanweisung und Gefährdungseinschätzung.
Fahrten zu und innerhalb der Untersuchungsflächen,
Betriebskosten und Fahrten im Messgebiet und sonstige
Nebenkosten (Unterkunft, Verpflegung, Auslöse,
Gebühren) für
den Untersuchungszeitraum sind in die nachfolgenden
Leistungspositionen einzurechnen.
Die Grundlagenermittlung ist in diese Position mit
einzukalkulieren. Als Nachunternehmer von AN hat AN die Baustelleneinweisung durchzuführen und dem AG nachzuweisen. Baustelleneinweisung erfolgt auch durch den SiGeKo.Dies ist einzupreisen.
Menge: 1,000 Psch

**03.07.0020 Baustelleneinrichtung vorhalten**
Vorhalten der unter 1.7.10 beschriebenen
Baustelleneinrichtung
Menge: 0,500 Mt

**03.07.0030 Umsetzen des Bohrgerätes**
Umsetzen des Bohrgerätes von Bohrlochfeld zu
Bohrlochfeld bzw. von Bohrpunkt zu Bohrpunkt mittels Stelzenponton Entfernung bis max. 500 m. Als Nachunternehmer von AN hat AN die Bereitstellung des Pontons in den entsprechenden Positionen des LV mit einzukalkulieren.
Menge: 7,000 St

**03.07.0040 Kampfmittelerkundungsbohrung*Messv.n.Wahl Verfahren n. Wahl*Endt. bis 10m*DU 80 bis 100mm Pumpf. Dichtungm.**
StL-Nr. 1520303491419101
Abteufen von Bohrungen im Raster
nach Leistungsbeschreibung um die geplante Bohrung
zur Durchführung der Messungen.
Die Bohrungen sind mit vom AN zu liefernden Hüllrohren
aus PVC oder gleichwertig (Material
darf keine ferromagnetischen Bestandteile enthalten,
Innendurchmesser mind. 60 mm, unten verschlossen)
auszubauen und gegen Auftrieb zu sichern.
Das Liefern, Einbringen, Entfernen der Kampfmittelerkundungssonden ist einzurechnen, inkl. aller Geräte,
Betriebsmittel, Personal und aller erforderlichen
Nebenarbeiten z.B. für das Umstellen und Umsetzen der
Gerätschaften von Ansatzpunkt zu Ansatzpunkt.
Einschließlich fachtechnischer Begleitung durch eine
*Verantwortliche Person* nach Paragraph 20 SprengG,
Durchführung der Freimessung inkl. Auswertung
und Interpretation der Messergebnisse
unter Beachtung aller Vorgaben der zust. Fachbehörde.
Nach erfolgter Freimessung sind die Hüllrohre
wieder auszubauen und zu entsorgen.
Durchschlagen des Bodenverschlusses und
Verfüllen des Bohrlochs beim Ziehen der Hüllrohre.
Baugrund 'Locker- und Festgestein'

Zugelassenes Freimessverfahren nach Wahl des AN.
Bohrverfahren = nach Wahl des AN.
Endtiefe der Bohrung bis 10 m.
Verrohrung 'ine Gewässertiefe für die Länge der Stützverrohrung von 2 - 2,5 m im Unterwasser und 5,5 - 6 m im Oberwasser ist mit einzukalkulieren ca. 20 m Stützverrohrung.'

Bohrdurchmesser über 80 bis 100 mm.
Verfüllmaterial pumpfähige Dichtungsmasse nach
Leistungsbeschreibung.
Menge: 48,000 m

**03.07.0050 Auswertung und Bericht**
*** Pauschalposition
Auswertung der computergestützen Sondierung und
Erstellung eines vom AG genehmigten Abschlussberichts
einschl. aller Korrekturwünsche und Nebenarbeiten gem
Baubeschreibung
Menge: 1,000 Psch

#### Unterabschnitt 03.08 Dokumentation

**03.08.0010 Zeichnerische Darstellung**
StL-Nr. 15203902
Zeichnerische Darstellung der Ergebnisse von
Bohrungen und sonstigen direkten Aufschlüssen in
Vertikalschnitten nach DIN 4023. Die Unterlagen sind dem AG in 2 Ausfertigungen in Papierform
und digital im Archiv-/Druckformat nach
Leistungsbescheibung zu übergeben.
Menge: 560,000 m

**03.08.0020 Fotografieren der Bohrkerne jpg**
StL-Nr. 1520391001
Die Bohrkerne in den Kernkisten einschließlich
Beschriftung mit verzerrungsfreier Optik und
Kameraeinstellung formatfüllend farbgetreu
in Tageslicht oder Tageslichtlampe schattenfrei
digital fotografieren.
Freihandaufnahmen sind nicht zulässig.
Dateinamen müssen Bohrungsbezeichung und -tiefe
enthalten.
Längeres Vorhalten von Kernkisten
wird nicht gesondert vergütet.
Fotos im jpg-Format mit mind. 10Mio Pixeln
Menge: 422,000 m

#### Unterabschnitt 03.09 Bohrarbeiten an Land

*Hinweis: Hinweise zu Gerät umsetzten*
Für die Arbeiten ist eine  wandernde Sicherung um das
Bohrgerät vorgesehen. Die Aufwendungen für das Umsetzen
sind in die Positionen "Gerät umsetzen" einzurechnen.

*Hinweis: Hinweis zum Ausführen der Bohrungen an Land*
Hinweis zum Ausführen der Bohrungen an Land
Bohrungen für Baugrunduntersuchung nach
Baubeschreibung, Bohrschema und Lageplan ausführen. Umrüsten von Rotationskernohrung auf Seilkern ist in die Positionen mit einzurechnen.
Erforderliches Durchbohren von Feststoffen wird
gesondert vergütet. Probenentnahme wird gesondert
vergütet.
Bohrverfahren = Rotationskernbohren im Lockergestein und anschließend Seilkern im Festgestein mit Spülhilfe
Spülhilfe nach Wahl des AN (Verfahren ist anzugeben)
restliches Bohrgut in Eigentum des AN übernehmen und
schadlos beseitigen
Bodenart = Lockergestein (BN1 bis BN2,  BS1-3, BB2 bis BB3
bis BO2 nach DIN 18301), Festgestein FV1 bis FV3, FD1 bis FD 3
geplante Endtiefen siehe Bohrprogramm.
Enddurchmesser mindestens 133 bzw 324 mm.
Alle Mehraufwendungen für Teleskopieren und damit
verbundene größere Bohrdurchmesser sind einzurechnen.
Die Nebenbestimmungen der Unteren Wasserbehörde sind zu beachten.

**03.09.0010 Anzeige der Bohrarbeiten**
StL-Nr. 98203102050002
Der AN hat vor Aufnahme der Bohrarbeiten in seinem Namen eine Bohranzeige gemäß dem Geologiedatengesetz (GeolDG), mindestens zwei Wochen vor Beginn der Bohrung, beim Landesamt für Geologie und Bergbau Rheinland-Pfalz einzureichen.  Die Genehmigung bzw. Anzeige ist dem AG zu übermitteln.
Menge: 1,000 St

**03.09.0020 Gerät umsetzen Bohrung Baugr.*Weg bis 0,1 km**
StL-Nr. 98203102050002
Gerät innerhalb des Arbeitsgeländes nach Lageplan und
Baubeschreibung von Ansatzpunkt zu Ansatzpunkt umsetzen.
Bei Arbeiten in kontaminierten Bereichen erforderliche
Schutz- und Dekontaminierungsmaßnahmen werden gesondert
vergütet. Personenschutzmaßnahmen in kontaminiertem Ge-
lände und dadurch bedingte Erschwernisse werden nicht
gesondert vergütet.
Arbeitsbereich = Bohrung für Baugrunduntersuchung.
Transportentfernung zum nächsten Ansatzpunkt bis
0,1 km.
Menge: 10,000 St

**03.09.0030 Gerät umsetzen Bohrung Baugr.*Fehlbohrung**
StL-Nr. 98203102050001
Gerät innerhalb des Arbeitsgeländes nach Lageplan und
Baubeschreibung von Ansatzpunkt zu Ansatzpunkt umsetzen.
Bei Arbeiten in kontaminierten Bereichen erforderliche
Schutz- und Dekontaminierungsmaßnahmen werden gesondert
vergütet. Personenschutzmaßnahmen in kontaminiertem Ge-
lände und dadurch bedingte Erschwernisse werden nicht
gesondert vergütet.
Arbeitsbereich = Bohrung für Baugrunduntersuchung.
Umsetzen bei Fehlbohrung im Umkreis bis 10 m.
Menge: 1,000 St

**03.09.0040 Baugrundaufschlussbohrung ausführen*Rotationsbohren Durchg.Probe*Endt. 20-40 Teilw.verr./zieh.*Bohrb. bis 10m DU mind. 133mm**
StL-Nr. 1520310296133119
Bohrung f.Baugrunduntersuchung nach DIN EN ISO 22475-1,
Leistungsbeschreibung und Lageplan einschließlich ggf.
erforderlicher Umrüstung d.Bohreinrichtung ausführen.
Probenentnahme wird gesondert vergütet.
Durchbohren von Hindernissen wird gesondert vergütet.
Baugrund 'Lockergestein'

Bohrverfahren = Rotationskernbohrverfahren.
Durchgehende Probenentnahme mittels Bohrverfahren.
Endtiefe der Gesamtbohrung über 20 bis 40 m.
Verrohrung im Bohrbereich einbringen und nach
Beendigung der Bohrung ziehen.
Bohrbereich bis 10 m Tiefe
Bohrdurchmesser im Bohrbereich mindestens 133 mm.
Enddurchmesser der Gesamtbohrung '133'
Menge: 29,000 m

**03.09.0050 Baugrundaufschlussbohrung ausführen*Rotationsbohren Durchg.Probe*Endt. 20-40 Teilw.verr./zieh.*Bohrb. 10-20m DU mind. 133mm**
StL-Nr. 1520310296133219
Bohrung f.Baugrunduntersuchung nach DIN EN ISO 22475-1,
Leistungsbeschreibung und Lageplan einschließlich ggf.
erforderlicher Umrüstung d.Bohreinrichtung ausführen.
Probenentnahme wird gesondert vergütet.
Durchbohren von Hindernissen wird gesondert vergütet.
Baugrund 'Lockergestein'

Bohrverfahren = Rotationskernbohrverfahren.
Durchgehende Probenentnahme mittels Bohrverfahren.
Endtiefe der Gesamtbohrung über 20 bis 40 m.
Verrohrung im Bohrbereich einbringen und nach
Beendigung der Bohrung ziehen.
Bohrbereich über 10 - 20 m Tiefe.
Bohrdurchmesser im Bohrbereich mindestens 133 mm.
Enddurchmesser der Gesamtbohrung '133'
Menge: 1,000 m

**03.09.0060 Baugrundaufschlussbohrung ausführen*Seilkernbohren Durchg.Probe*Endt. 20-40 Teilw.verr./zieh.*Bohrb. 10-20m DU mind. 133mm**
StL-Nr. 1520310297133219
Bohrung f.Baugrunduntersuchung nach DIN EN ISO 22475-1,
Leistungsbeschreibung und Lageplan einschließlich ggf.
erforderlicher Umrüstung d.Bohreinrichtung ausführen.
Probenentnahme wird gesondert vergütet.
Durchbohren von Hindernissen wird gesondert vergütet.
Baugrund 'Festgestein'

Bohrverfahren = Seilkernbohrverfahren.
Durchgehende Probenentnahme mittels Bohrverfahren.
Endtiefe der Gesamtbohrung über 20 bis 40 m.
Verrohrung im Bohrbereich einbringen und nach
Beendigung der Bohrung ziehen.
Bohrbereich über 10 - 20 m Tiefe.
Bohrdurchmesser im Bohrbereich mindestens 133 mm.
Enddurchmesser der Gesamtbohrung '133'
Menge: 30,000 m

**03.09.0070 Baugrundaufschlussbohrung ausführen*Seilkernbohren Durchg.Probe*Endt. 20-40 Teilw.verr./zieh.*Bohrb. 20-40m DU mind. 133mm**
StL-Nr. 1520310297133319
Bohrung f.Baugrunduntersuchung nach DIN EN ISO 22475-1,
Leistungsbeschreibung und Lageplan einschließlich ggf.
erforderlicher Umrüstung d.Bohreinrichtung ausführen.
Probenentnahme wird gesondert vergütet.
Durchbohren von Hindernissen wird gesondert vergütet.
Baugrund 'Festgestein'

Bohrverfahren = Seilkernbohrverfahren.
Durchgehende Probenentnahme mittels Bohrverfahren.
Endtiefe der Gesamtbohrung über 20 bis 40 m.
Verrohrung im Bohrbereich einbringen und nach
Beendigung der Bohrung ziehen.
Bohrbereich über 20 - 40 m  Tiefe.
Bohrdurchmesser im Bohrbereich mindestens 133 mm.
Enddurchmesser der Gesamtbohrung '133'
Menge: 30,000 m

**03.09.0080 Bohrung für Grundwassermessstelle*Rotationsbohren Durchg.Probe*Endt. 10-20m Teilw.verr./zieh.*Bohrb. bis 10m DU mind. 324mm**
StL-Nr. 1520310496123159
Bohrung f.Grundwassermessstelle nach DIN EN ISO 22475-1
Leistungsbeschreibung u. Lageplan einschließlich ggf.
erforderlicher Umrüstung d.Bohreinrichtung ausführen.
Probenentnahme wird gesondert vergütet.
Durchbohren von Hindernissen wird gesondert vergütet.
Baugrund 'Lockergestein'

Bohrverfahren = Rotationskernbohrverfahren.
Durchgehende Probenentnahme mittels Bohrverfahren.
Endtiefe der Gesamtbohrung über 10 bis 20 m.
Verrohrung im Bohrbereich einbringen und nach
Beendigung der Bohrung ziehen.
Bohrbereich bis 10 m Tiefe.
Bohrdurchmesser im Bohrbereich mindestens 324 mm.
Enddurchmesser der Gesamtbohrung '324'
Menge: 28,000 m

**03.09.0090 Bohrung für Grundwassermessstelle*Rotationsbohren Durchg.Probe*Endt. 10-20m Teilw.verr./zieh.*Bohrb. 10-20m DU mind. 324mm**
StL-Nr. 1520310496123259
Bohrung f.Grundwassermessstelle nach DIN EN ISO 22475-1
Leistungsbeschreibung u. Lageplan einschließlich ggf.
erforderlicher Umrüstung d.Bohreinrichtung ausführen.
Probenentnahme wird gesondert vergütet.
Durchbohren von Hindernissen wird gesondert vergütet.
Baugrund 'Lockergestein'

Bohrverfahren = Rotationskernbohrverfahren.
Durchgehende Probenentnahme mittels Bohrverfahren.
Endtiefe der Gesamtbohrung über 10 bis 20 m.
Verrohrung im Bohrbereich einbringen und nach
Beendigung der Bohrung ziehen.
Bohrbereich über 10 - 20 m Tiefe.
Bohrdurchmesser im Bohrbereich mindestens 324 mm.
Enddurchmesser der Gesamtbohrung '324'
Menge: 11,000 m

**03.09.0100 Bohrung für Grundwassermessstelle*Seilkernbohren Durchg.Probe*Endt. 10-20m Teilw.verr./zieh.*Bohrb. bis 10m DU mind. 324mm**
StL-Nr. 1520310497123159
Bohrung f.Grundwassermessstelle nach DIN EN ISO 22475-1
Leistungsbeschreibung u. Lageplan einschließlich ggf.
erforderlicher Umrüstung d.Bohreinrichtung ausführen.
Probenentnahme wird gesondert vergütet.
Durchbohren von Hindernissen wird gesondert vergütet.
Baugrund 'Festgestein'

Bohrverfahren = Seilkernbohrverfahren.
Durchgehende Probenentnahme mittels Bohrverfahren.
Endtiefe der Gesamtbohrung über 10 bis 20 m.
Verrohrung im Bohrbereich einbringen und nach
Beendigung der Bohrung ziehen.
Bohrbereich bis 10 m Tiefe.
Bohrdurchmesser im Bohrbereich mindestens 324 mm.
Enddurchmesser der Gesamtbohrung '324'
Menge: 2,000 m

**03.09.0110 Bohrung für Grundwassermessstelle*Seilkernbohren Durchg.Probe*Endt. 10-20m Teilw.verr./zieh.*Bohrb. 10-20m DU mind. 324mm**
StL-Nr. 1520310497123259
Bohrung f.Grundwassermessstelle nach DIN EN ISO 22475-1
Leistungsbeschreibung u. Lageplan einschließlich ggf.
erforderlicher Umrüstung d.Bohreinrichtung ausführen.
Probenentnahme wird gesondert vergütet.
Durchbohren von Hindernissen wird gesondert vergütet.
Baugrund 'Festgestein'

Bohrverfahren = Seilkernbohrverfahren.
Durchgehende Probenentnahme mittels Bohrverfahren.
Endtiefe der Gesamtbohrung über 10 bis 20 m.
Verrohrung im Bohrbereich einbringen und nach
Beendigung der Bohrung ziehen.
Bohrbereich über 10 - 20 m Tiefe.
Bohrdurchmesser im Bohrbereich mindestens 324 mm.
Enddurchmesser der Gesamtbohrung '324'
Menge: 14,000 m

**03.09.0120 Bohrung für Grundwassermessstelle*Rotationsbohren Durchg.Probe*Endt. 20-40 Teilw.verr./zieh.*Bohrb. bis 10m DU mind. 324mm**
StL-Nr. 1520310496133159
Bohrung f.Grundwassermessstelle nach DIN EN ISO 22475-1
Leistungsbeschreibung u. Lageplan einschließlich ggf.
erforderlicher Umrüstung d.Bohreinrichtung ausführen.
Probenentnahme wird gesondert vergütet.
Durchbohren von Hindernissen wird gesondert vergütet.
Baugrund 'Lockergestein'

Bohrverfahren = Rotationskernbohrverfahren.
Durchgehende Probenentnahme mittels Bohrverfahren.
Endtiefe der Gesamtbohrung über 20 bis 40 m.
Verrohrung im Bohrbereich einbringen und nach
Beendigung der Bohrung ziehen.
Bohrbereich bis 10 m Tiefe.
Bohrdurchmesser im Bohrbereich mindestens 324 mm.
Enddurchmesser der Gesamtbohrung '324'
Menge: 36,000 m

**03.09.0130 Bohrung für Grundwassermessstelle*Seilkernbohren Durchg.Probe*Endt. 20-40 Teilw.verr./zieh.*Bohrb. bis 10m DU mind. 324mm**
StL-Nr. 1520310497133159
Bohrung f.Grundwassermessstelle nach DIN EN ISO 22475-1
Leistungsbeschreibung u. Lageplan einschließlich ggf.
erforderlicher Umrüstung d.Bohreinrichtung ausführen.
Probenentnahme wird gesondert vergütet.
Durchbohren von Hindernissen wird gesondert vergütet.
Baugrund 'Festgestein'

Bohrverfahren = Seilkernbohrverfahren.
Durchgehende Probenentnahme mittels Bohrverfahren.
Endtiefe der Gesamtbohrung über 20 bis 40 m.
Verrohrung im Bohrbereich einbringen und nach
Beendigung der Bohrung ziehen.
Bohrbereich bis 10 m Tiefe.
Bohrdurchmesser im Bohrbereich mindestens 324 mm.
Enddurchmesser der Gesamtbohrung '324'
Menge: 4,000 m

**03.09.0140 Bohrung für Grundwassermessstelle*Seilkernbohren Durchg.Probe*Endt. 20-40 Teilw.verr./zieh.*Bohrb. 10-20m DU mind. 324mm**
StL-Nr. 1520310497133259
Bohrung f.Grundwassermessstelle nach DIN EN ISO 22475-1
Leistungsbeschreibung u. Lageplan einschließlich ggf.
erforderlicher Umrüstung d.Bohreinrichtung ausführen.
Probenentnahme wird gesondert vergütet.
Durchbohren von Hindernissen wird gesondert vergütet.
Baugrund 'Festgestein'

Bohrverfahren = Seilkernbohrverfahren.
Durchgehende Probenentnahme mittels Bohrverfahren.
Endtiefe der Gesamtbohrung über 20 bis 40 m.
Verrohrung im Bohrbereich einbringen und nach
Beendigung der Bohrung ziehen.
Bohrbereich über 10 - 20 m Tiefe.
Bohrdurchmesser im Bohrbereich mindestens 324 mm.
Enddurchmesser der Gesamtbohrung '324'
Menge: 40,000 m

**03.09.0150 Bohrung für Grundwassermessstelle*Seilkernbohren Durchg.Probe*Endt. 20-40 Teilw.verr./zieh.*Bohrb. 20-40m DU mind. 324mm**
StL-Nr. 1520310497133359
Bohrung f.Grundwassermessstelle nach DIN EN ISO 22475-1
Leistungsbeschreibung u. Lageplan einschließlich ggf.
erforderlicher Umrüstung d.Bohreinrichtung ausführen.
Probenentnahme wird gesondert vergütet.
Durchbohren von Hindernissen wird gesondert vergütet.
Baugrund 'Festgestein'

Bohrverfahren = Seilkernbohrverfahren.
Durchgehende Probenentnahme mittels Bohrverfahren.
Endtiefe der Gesamtbohrung über 20 bis 40 m.
Verrohrung im Bohrbereich einbringen und nach
Beendigung der Bohrung ziehen.
Bohrbereich über 20 - 40 m  Tiefe.
Bohrdurchmesser im Bohrbereich mindestens 324 mm.
Enddurchmesser der Gesamtbohrung '324'
Menge: 35,000 m

**03.09.0160 Durchbohren von Feststoffen Beton*Rot'Kernb.m.Sp. Länge 0,5 - 1 m*Bohrgut AN Endtiefe bis 5 m*DU 108-159 mm**
StL-Nr. 9820355212211400
Durchbohren von Feststoffen zur Weiterführung von Bohrungen nach Zeichnung.
Zu durchbohrendes Material = Beton.
Bohrverfahren = Rotationskernbohren mit Spülhilfe.
Zu durchbohrende Strecke über 0,5 bis 1 m.
Bohrgut in Eigentum des AN
übernehmen und schadlos beseitigen
Endtiefe der Gesamtbohrung bis 5 m.
Enddurchmesser der Gesamtbohrung über 108 bis 159 mm.
Menge: 2,000 m

**03.09.0170 Bohrhind. d. Meißeln / Fangen bes.**
StL-Nr. 98203562
Bohrhindernis durch Meißeln und Fangen im Bohrloch
beseitigen.
Freibohren des Bohrloches auf bereits vorher erbohrte
Tiefe wird nicht gesondert vergütet.
Meißel- und Fangarbeiten nur mit Genehmigung des AG.
Menge: 1,000 h

*Hinweis: Hinweise zu Bohrloch verfüllen*
Es ist nach Bohrlochgeometrie und eingebrachtem Materialvolumen ein Soll / Ist Vergleich vom AN für jedes Bohrloch separart vorzulegen. Nicht ordnungsgemäß verfüllte Bohrlöcher sind druch überbohren zu Lasten des AN zu sanieren.

**03.09.0180 Bohrloch verfüllen Nat. Folge v. Ton*Einschlämmen Tiefe bis 30 m*DU 108-159 mm Überschuß bes.**
StL-Nr. 98203567314401
Bohrloch verfüllen
Bei Arbeiten in kontaminierten Bereichen erforderliche
Schutz- und Dekontaminierungsmaßnahmen werden gesondert
vergütet. Personenschutzmaßnahmen in kontaminiertem Ge-
lände und dadurch bedingte Erschwernisse werden nicht
gesondert vergütet.
nach natürlichem Schichtenaufbau
Grundwassertrennschichten durch Ton wiederherstellen
Verfüllmaterial einschlämmen.
Verfülltiefe bis 30 m.
Enddurchmesser über 108 bis 159 mm.
Überschußmaterial in Eigentum des AN übernehmen
und schadlos beseitigen.
Menge: 87,000 m

**03.09.0190 Bohrloch verfüllen*Tiefe bis 20 m DU 108-159 mm*Überschuß bes.**
StL-Nr. 98203567903401
Bohrloch verfüllen
Bei Arbeiten in kontaminierten Bereichen erforderliche
Schutz- und Dekontaminierungsmaßnahmen werden gesondert
vergütet. Personenschutzmaßnahmen in kontaminiertem Ge-
lände und dadurch bedingte Erschwernisse werden nicht
gesondert vergütet.
Verfüllmaterial 'Beton C25/30'

Verfülltiefe bis 20 m.
Enddurchmesser über 108 bis 159 mm.
Überschußmaterial in Eigentum des AN übernehmen
und schadlos beseitigen.
Menge: 2,000 m

**03.09.0200 Neigungsmessungen durchführen**
StL-Nr. 98203572
Kontrolle der Einhaltung der vorgegebenen Bohrlochneigung nach Baubeschreibung durchführen.
Bei Arbeiten in kontaminierten Bereichen erforderliche
Schutz- und Dekontaminierungsmaßnahmen werden gesondert
vergütet. Personenschutzmaßnahmen in kontaminiertem Ge-
lände und dadurch bedingte Erschwernisse werden nicht
gesondert vergütet.
Menge: 7,000 St

**03.09.0210 Auslegen in Kernkisten und Liefern von Schichtenverzeichnissen**
Tiefenrichtiges Auslegen der Kerne in entsprechende
Kisten. Anfertigen und Liefern von
Schichtenverzeichnissen und Kernfotos.
Die Kernkisten sind durch den AN zu stellen und werden
nicht gesondert vergütet.Die Kernkisten verbleiben im
Eigentum des AN.
Menge: 262,000 m

#### Unterabschnitt 03.10 Bohrarbeiten vom Wasser

*Hinweis: Hinweis zum Ausführen der Bohrungen*
Hinweis zum Ausführen der Bohrungen vom Wasser
Bohrungen für Baugrunduntersuchung nach
Baubeschreibung, Bohrschema und Lageplan ausführen. Umrüsten von Rotationskernohrung auf Seilkern ist in die Positionen mit einzurechnen.
Erforderliches Durchbohren von Feststoffen wird
gesondert vergütet. Probenentnahme wird gesondert
vergütet.
Bohrverfahren = Rotationskernbohren im Lockergestein und anschließend Seilkern im Festgestein mit Spülhilfe
Spülhilfe nach Wahl des AN (Verfahren ist anzugeben)
restliches Bohrgut in Eigentum des AN übernehmen und
schadlos beseitigen
Bodenart = Lockergestein (BN1 bis BN2,  BS1-3, BB2 bis BB3
bis BO2 nach DIN 18301), Festgestein FV1 bis FV3, FD1 bis FD 3
geplante Endtiefen siehe Bohrprogramm.
Enddurchmesser mindestens 133 bzw 324 mm.
Alle Mehraufwendungen für Teleskopieren und damit
verbundene größere Bohrdurchmesser sind einzurechnen.
Die Nebenbestimmungen der Unteren Wasserbehörde sind zu beachten.

**03.10.0010 Anzeige der Bohrarbeiten**
StL-Nr. 98203102059999
Der AN hat vor Aufnahme der Bohrarbeiten in seinem Namen eine Bohranzeige gemäß dem Geologiedatengesetz (GeolDG), mindestens zwei Wochen vor Beginn der Bohrung, beim Landesamt für Geologie und Bergbau Rheinland-Pfalz einzureichen.  Die Genehmigung bzw. Anzeige ist dem AG zu übermitteln.
Menge: 1,000 St

**03.10.0020 Gerät umsetzen Bohrung Baugr.**
StL-Nr. 98203102059999
Gerät innerhalb des Arbeitsgeländes nach Lageplan und
Baubeschreibung von Ansatzpunkt zu Ansatzpunkt umsetzen.
Bei Arbeiten in kontaminierten Bereichen erforderliche
Schutz- und Dekontaminierungsmaßnahmen werden gesondert
vergütet. Personenschutzmaßnahmen in kontaminiertem Ge-
lände und dadurch bedingte Erschwernisse werden nicht
gesondert vergütet.
Arbeitsbereich = Bohrung für Baugrunduntersuchung.
Umsetzen 'des Bohrgerätes von Land auf ein Stelzenponton
und zurück'

Transportentfernung 'nach Lageplan Baugrunduntersuchung
im  Wasser'
Menge: 1,000 St

**03.10.0030 Gerät umsetzen Bohrung Baugr. Weg bis 0,1 km**
StL-Nr. 98203102059902
Gerät innerhalb des Arbeitsgeländes nach Lageplan und
Baubeschreibung von Ansatzpunkt zu Ansatzpunkt umsetzen.
Bei Arbeiten in kontaminierten Bereichen erforderliche
Schutz- und Dekontaminierungsmaßnahmen werden gesondert
vergütet. Personenschutzmaßnahmen in kontaminiertem Ge-
lände und dadurch bedingte Erschwernisse werden nicht
gesondert vergütet.
Arbeitsbereich = Bohrung für Baugrunduntersuchung.
Umsetzen 'des Arbeitspontons mit Bohrgerät von
Ansatzpunkt zu Ansatzpunkt'

Transportentfernung zum nächsten Ansatzpunkt bis
0,1 km.
Menge: 7,000 St

**03.10.0040 Gerät umsetzen Bohrung Baugr. Weg 0,1 - 0,5 km**
StL-Nr. 98203102059903
Gerät innerhalb des Arbeitsgeländes nach Lageplan und
Baubeschreibung von Ansatzpunkt zu Ansatzpunkt umsetzen.
Bei Arbeiten in kontaminierten Bereichen erforderliche
Schutz- und Dekontaminierungsmaßnahmen werden gesondert
vergütet. Personenschutzmaßnahmen in kontaminiertem Ge-
lände und dadurch bedingte Erschwernisse werden nicht
gesondert vergütet.
Arbeitsbereich = Bohrung für Baugrunduntersuchung.
Umsetzen 'des Arbeitspontons mit Bohrgerät von
Ansatzpunkt zu Ansatzpunkt'

Transportentfernung zum nächsten Ansatzpunkt über
0,1 bis 0,5 km.
Menge: 1,000 St

**03.10.0050 Gerät umsetzen Bohrung Baugr.**
StL-Nr. 98203102059999
Gerät innerhalb des Arbeitsgeländes nach Lageplan und
Baubeschreibung von Ansatzpunkt zu Ansatzpunkt umsetzen.
Bei Arbeiten in kontaminierten Bereichen erforderliche
Schutz- und Dekontaminierungsmaßnahmen werden gesondert
vergütet. Personenschutzmaßnahmen in kontaminiertem Ge-
lände und dadurch bedingte Erschwernisse werden nicht
gesondert vergütet.
Arbeitsbereich = Bohrung für Baugrunduntersuchung.
Umsetzen 'bei Fehlbohrung im Umkreis von 10 m'

Transportentfernung 'nach Lageplan Baugrunduntersuchung
im Wasser'
Menge: 1,000 St

*Hinweis: Hinweis zum Ausführen der Bohrungen im Wasser*
Hinweis zum Ausführen der Bohrungen im Wasser
Bohrungen für Baugrunduntersuchung nach
Baubeschreibung, Bohrschema und Lageplan ausführen.
Erforderliches Durchbohren von Feststoffen wird
gesondert vergütet. Probenentnahme wird gesondert
vergütet. Umrüsten von Rotationskernohrung auf Seilkern ist in die Positionen mit einzurechnen.

Bohrverfahren = Rotationskernbohren im Lockergestein und anschließend Seilkern im Festgestein mit Spülhilfe
Spülhilfe nach Wahl des AN (Verfahren ist anzugeben)
restliches Bohrgut in Eigentum des AN übernehmen und
schadlos beseitigen
Bodenart = Lockergestein (BN1 bis BN2,  BS1-3, BB2 bis BB3
bis BO2 nach DIN 18301), Festgestein FV1 bis FV3, FD1 bis FD 3
geplante Endtiefen siehe Bohrprogramm.
Enddurchmesser mindestens 133 mm.
Alle Mehraufwendungen für Teleskopieren und damit
verbundene größere Bohrdurchmesser sind einzurechnen.
Abrechnung ab Gewässersohle.

**03.10.0060 Leer-/Stützverrohrung**
StL-Nr. 1520310296123119
Leer-/Stützverrohrung vom Ponton bis zur Schleusen- bzw.
Flusssohle. Eine Gewässertiefe für die Länge der Stützverrohrung von 2 - 2,5 m im Unterwasser und 5,5 - 6 m im Oberwasser ist mit einzukalkulieren ca. 20 m Stützverrohrung.
Menge: 20,000 m

**03.10.0070 Baugrundaufschlussbohrung ausführen*Rotationsbohren Durchg.Probe*Endt. 10-20m Teilw.verr./zieh.*Bohrb. bis 10m DU mind. 133mm**
StL-Nr. 1520310296123119
Bohrung f.Baugrunduntersuchung nach DIN EN ISO 22475-1,
Leistungsbeschreibung und Lageplan einschließlich ggf.
erforderlicher Umrüstung d.Bohreinrichtung ausführen.
Probenentnahme wird gesondert vergütet.
Durchbohren von Hindernissen wird gesondert vergütet.
Baugrund 'Lockergestein'

Bohrverfahren = Rotationskernbohrverfahren.
Durchgehende Probenentnahme mittels Bohrverfahren.
Endtiefe der Gesamtbohrung über 10 bis 20 m.
Verrohrung im Bohrbereich einbringen und nach
Beendigung der Bohrung ziehen.
Bohrbereich bis 10 m Tiefe
Bohrdurchmesser im Bohrbereich mindestens 133 mm.
Enddurchmesser der Gesamtbohrung '133'
Menge: 33,000 m

**03.10.0080 Baugrundaufschlussbohrung ausführen*Seilkernbohren Durchg.Probe*Endt. 10-20m Teilw.verr./zieh.*Bohrb. bis 10m DU mind. 133mm**
StL-Nr. 1520310297123119
Bohrung f.Baugrunduntersuchung nach DIN EN ISO 22475-1,
Leistungsbeschreibung und Lageplan einschließlich ggf.
erforderlicher Umrüstung d.Bohreinrichtung ausführen.
Probenentnahme wird gesondert vergütet.
Durchbohren von Hindernissen wird gesondert vergütet.
Baugrund 'Festgestein'

Bohrverfahren = Seilkernbohrverfahren.
Durchgehende Probenentnahme mittels Bohrverfahren.
Endtiefe der Gesamtbohrung über 10 bis 20 m.
Verrohrung im Bohrbereich einbringen und nach
Beendigung der Bohrung ziehen.
Bohrbereich bis 10 m Tiefe
Bohrdurchmesser im Bohrbereich mindestens 133 mm.
Enddurchmesser der Gesamtbohrung '133'
Menge: 47,000 m

**03.10.0090 Baugrundaufschlussbohrung ausführen*Seilkernbohren Durchg.Probe*Endt. 10-20m Teilw.verr./zieh.*Bohrb. 10-20m DU mind. 133mm**
StL-Nr. 1520310297123219
Bohrung f.Baugrunduntersuchung nach DIN EN ISO 22475-1,
Leistungsbeschreibung und Lageplan einschließlich ggf.
erforderlicher Umrüstung d.Bohreinrichtung ausführen.
Probenentnahme wird gesondert vergütet.
Durchbohren von Hindernissen wird gesondert vergütet.
Baugrund 'Festgestein'

Bohrverfahren = Seilkernbohrverfahren.
Durchgehende Probenentnahme mittels Bohrverfahren.
Endtiefe der Gesamtbohrung über 10 bis 20 m.
Verrohrung im Bohrbereich einbringen und nach
Beendigung der Bohrung ziehen.
Bohrbereich über 10 - 20 m Tiefe.
Bohrdurchmesser im Bohrbereich mindestens 133 mm.
Enddurchmesser der Gesamtbohrung '133'
Menge: 80,000 m

**03.10.0100 Durchbohren von Feststoffen Beton*Rot'Kernb.m.Sp. Länge bis 0,5 m*Bohrgut AN Endtiefe bis 5 m*DU 108-159 mm**
StL-Nr. 9820355212111400
Durchbohren von Feststoffen zur Weiterführung von Bohrungen nach Zeichnung.
Zu durchbohrendes Material = Beton.
Bohrverfahren = Rotationskernbohren mit Spülhilfe.
Zu durchbohrende Strecke bis 0,5 m.
Bohrgut in Eigentum des AN
übernehmen und schadlos beseitigen
Endtiefe der Gesamtbohrung bis 5 m.
Enddurchmesser der Gesamtbohrung über 108 bis 159 mm.
Menge: 2,000 m

**03.10.0110 Bohrhind. d. Meißeln / Fangen bes.**
StL-Nr. 98203562
Bohrhindernis durch Meißeln und Fangen im Bohrloch
beseitigen.
Freibohren des Bohrloches auf bereits vorher erbohrte
Tiefe wird nicht gesondert vergütet.
Meißel- und Fangarbeiten nur mit Genehmigung des AG.
Menge: 4,000 h

**03.10.0120 Bohrloch verfüllen Nat. Folge v. Ton*Einschlämmen Tiefe bis 30 m*DU 108-159 mm Überschuß bes.**
StL-Nr. 98203567314401
Bohrloch verfüllen
Bei Arbeiten in kontaminierten Bereichen erforderliche
Schutz- und Dekontaminierungsmaßnahmen werden gesondert
vergütet. Personenschutzmaßnahmen in kontaminiertem Ge-
lände und dadurch bedingte Erschwernisse werden nicht
gesondert vergütet.
nach natürlichem Schichtenaufbau
Grundwassertrennschichten durch Ton wiederherstellen
Verfüllmaterial einschlämmen.
Verfülltiefe bis 30 m.
Enddurchmesser über 108 bis 159 mm.
Überschußmaterial in Eigentum des AN übernehmen
und schadlos beseitigen.
Menge: 160,000 m

**03.10.0130 Bohrloch verfüllen*Tiefe bis 10 m DU 108-159 mm*Überschuß bes.**
StL-Nr. 98203567901401
Bohrloch verfüllen
Bei Arbeiten in kontaminierten Bereichen erforderliche
Schutz- und Dekontaminierungsmaßnahmen werden gesondert
vergütet. Personenschutzmaßnahmen in kontaminiertem Ge-
lände und dadurch bedingte Erschwernisse werden nicht
gesondert vergütet.
Verfüllmaterial 'UW-Beton C25/30'

Verfülltiefe bis 10 m.
Enddurchmesser über 108 bis 159 mm.
Überschußmaterial in Eigentum des AN übernehmen
und schadlos beseitigen.
Menge: 2,000 m

**03.10.0140 Auslegen in Kernkisten und Liefern von Schichtenverzeichnissen**
Tiefenrichtiges Auslegen der Kerne in entsprechende
Kisten. Anfertigen und Liefern von
Schichtenverzeichnissen und Kernfotos.
Die Kernkisten sind durch den AN zu stellen und werden
nicht gesondert vergütet.Die Kernkisten verbleiben im
Eigentum des AN.
Menge: 160,000 m

#### Unterabschnitt 03.11 Kleinrammbohrungen

**03.11.0010 Gerät umsetzen Kleinbohrgerät*Ums. auf Land Weg bis 0,1km**
StL-Nr. 152030602101
Gerät einschließlich Einrichtung innerhalb des Arbeitsgeländes nach Lageplan und Leistungsbeschreibung von
Ansatzpunkt zu Ansatzpunkt umsetzen.
Gerät = Kleinbohrgerät für Baugrunduntersuchung.
Umsetzen auf Land.
Transportentfernung zum nächsten Ansatzpunkt bis
0,1 km.
Menge: 10,000 St

**03.11.0020 Gerät umsetzen Kleinbohrgerät*Ums. auf Land Weg 0,1-1,0km**
StL-Nr. 152030602102
Gerät einschließlich Einrichtung innerhalb des Arbeitsgeländes nach Lageplan und Leistungsbeschreibung von
Ansatzpunkt zu Ansatzpunkt umsetzen.
Gerät = Kleinbohrgerät für Baugrunduntersuchung.
Umsetzen auf Land.
Transportentfernung zum nächsten Ansatzpunkt über 0,1
bis 1,0 km.
Menge: 1,000 St

**03.11.0030 Kleinbohrung ausführen*Kleinrammbohren Endt. bis 5m*Durchg.Probe DU mind. 60mm*Entnahmemax. 1,0m**
StL-Nr. 1520311091114100
Kleinbohrung mit Gestänge und Entnahmerohr für
Baugrunduntersuchung  nach Leistungsbeschreibung und
Lageplan ausführen.
Probenentnahme wird gesondert vergütet.
Durchbohren von Hindernissen wird gesondert vergütet.
Baugrund 'Lockergestein'

Kleinbohrverfahren = Kleinrammbohrverfahren.
Endtiefe der Kleinbohrung bis 5 m.
Durchgehende Probenentnahme mittels Kleinbohrverfahren.
Entnahmerohrdurchmesser mind. 60 mm.
Entnahmelänge je Entnahmevorgang max. 1,0 m
Menge: 55,000 m

**03.11.0040 Kleinbohrung ausführen*Kleinrammbohren Endt. 5-10m*Durchg.Probe DU mind. 60mm*Entnahmemax. 1,0m**
StL-Nr. 1520311091214100
Kleinbohrung mit Gestänge und Entnahmerohr für
Baugrunduntersuchung  nach Leistungsbeschreibung und
Lageplan ausführen.
Probenentnahme wird gesondert vergütet.
Durchbohren von Hindernissen wird gesondert vergütet.
Baugrund 'Lockergestein'

Kleinbohrverfahren = Kleinrammbohrverfahren.
Endtiefe der Kleinbohrung über 5 bis 10 m.
Durchgehende Probenentnahme mittels Kleinbohrverfahren.
Entnahmerohrdurchmesser mind. 60 mm.
Entnahmelänge je Entnahmevorgang max. 1,0 m
Menge: 33,000 m

#### Unterabschnitt 03.12 Rammsondierungen

**03.12.0010 Gerät umsetzen Rammsonde*Ums. auf Land Weg bis 0,1km**
StL-Nr. 152030604101
Gerät einschließlich Einrichtung innerhalb des Arbeitsgeländes nach Lageplan und Leistungsbeschreibung von
Ansatzpunkt zu Ansatzpunkt umsetzen.
Gerät = Rammsonde.
Umsetzen auf Land.
Transportentfernung zum nächsten Ansatzpunkt bis
0,1 km.
Menge: 4,000 St

**03.12.0020 Gerät umsetzen Rammsonde*Ums. auf Land Weg 0,1-1,0km**
StL-Nr. 152030604102
Gerät einschließlich Einrichtung innerhalb des Arbeitsgeländes nach Lageplan und Leistungsbeschreibung von
Ansatzpunkt zu Ansatzpunkt umsetzen.
Gerät = Rammsonde.
Umsetzen auf Land.
Transportentfernung zum nächsten Ansatzpunkt über 0,1
bis 1,0 km.
Menge: 1,000 St

**03.12.0030 Rammsondierung durchführen*DPH feste Spitze*Endt. bis 5m**
StL-Nr. 1520313093110000
Rammsondierung für Baugrunduntersuchung nach
DIN EN ISO 22476-2, nach Leistungsbeschreibung und Lageplan durchführen.
Lieferung der gemessenen und digital gespeicherten
Ergebnisse sowie der tiefenabhängigen Darstellung.
Baugrund 'Lockergestein'

Rammsonde DPH (schwer).
verlorene Spitzen sind nicht zugelassen.
Endtiefe bis 5 m.
Menge: 25,000 m

**03.12.0040 Rammsondierung durchführen*DPH Endt. 5-10m**
StL-Nr. 1520313093020000
Rammsondierung für Baugrunduntersuchung nach
DIN EN ISO 22476-2, nach Leistungsbeschreibung und Lageplan durchführen.
Lieferung der gemessenen und digital gespeicherten
Ergebnisse sowie der tiefenabhängigen Darstellung.
Baugrund 'Lockergestein'

Rammsonde DPH (schwer).
Endtiefe über 5 bis 10 m.
Menge: 25,000 m

#### Unterabschnitt 03.13 Bohrungen zu Grundwassermessstelle ausbauen

**03.13.0010 Ausbau Grundwassermessstelle**
Herstellung einer Grundwassermessstelle 5" in
bestehender Bohrung mit Mindestdurchmesser NW
159 mm
(Alle Mehraufwendungen für Teleskopieren und damit
verbundene größere Bohrdurchmesser sind einzurechen)
mit fachgerechtem Ausbau von Filterstrecke, Verrohrung,
verkiesung, Abdichtung und Bodenklappe nach Angabe der
Fachbauleitung,
inklusive Klarpumpen,
inklusive zeichnersiche Darstellung des
Messstellenausbaus nach DIN 4023 (siehe hierzu
Leistungsbeschreibung)
Menge: 170,000 m

**03.13.0020 Unterflurausbau mit Seba- und Hydrantenkappe**
Ausbau mit Seba- und überfahrbarer Hydrantenkappe. Muss kompatibel mit Datenlogger sein.
Menge: 1,000 St

**03.13.0030 Grundwassermessst. Oberflurausbau OK Rohr 1m üGOK*Rohr Stahl fvz Sch-Rohr DN150 Schl. Inbus*Bet.Fund.frosts. Plak.Kenndaten**
StL-Nr. 1520355011291011
Oberflur-Ausbau der Messstelle mit Schutzrohr,
Rollgummidichtung zwischen Schutzrohr und Aufsatzrohr,
mit verschließbarer Schutzrohrverschlusskappe, nach
DIN EN ISO 22475-1, nach DVGW Arbeitsblatt W121 und
nach Leistungsbeschreibung.
Oberkante Schutzrohr 1m über Gelände
Schutzrohrmaterial: Stahl, verzinkt
Schutzrohrdurchmesser DN 150
Schutzrohrverschlusskappe 'Muss kompatibel mit Datenlogger sein.'

Schlüsseltyp = Inbus
Schutzrohr in Betonfundament einbetoniert, bündig mit
Gelände, frostsichere Gründung
An der Kappeninnenseite ist eine Kunststoffplakette
mit Gravur folgender Kenndaten anzubringen:
Messstellenbezeichnung, OK Messstelle (mNN), Tiefe der
Messstelle ab OK Messstelle (m), Lage der Filterstrecke von ... bis ... (mNN), Filterkies mit Durchmesser von ... bis ...(mm), Tondichtung von ... bis ...
(mNN), Verfüllung mit ... von ... bis ... (mNN)
Fertigstellungsdatum (dd.mm.yyyy)
Menge: 6,000 St

**03.13.0040 Schutzdreieck / Anfahrschutz St. DN40 lack.*3Schenkel Kant.L=min 60 cm**
StL-Nr. 152035562110
Schutzdreieck / Anfahrschutz nach Zeichnung und
Leistungsbeschreibung herstellen.
Material: Stahlrohr DN 40mm, signallackiert
3 Schenkel, Länge ca. 1,80 m, Einbindetiefe 0,80 m
Kantenlänge mind. 60 cm
Menge: 6,000 St

**03.13.0050 WD-Test durchführen Doppelpacker*Druck+Durchfluss nach Bohrende*L = 1m T = 5-10m*DU mind. 324mm max. 4 bar*Druckschr. 1 bar**
StL-Nr. 1520357823212521
Wasserdurchlässigkeitstest nach Leistungsbeschreibung
bis 2 Stunden Messzeit nach Freispülen des
Untersuchungsabschnittes im Bohrloch durchführen.
Messen des Wasseraufnahmevermögens über einen
Wassermengenmesser (Liter), des Druckverlaufes (bar)
sowie Aufzeichnen der Werte auf einen Datenspeicher.
Beim Messen und Aufzeichnen entstehende Wartezeiten
werden nicht gesondert vergütet.
Die Druckmessung erfolgt in der Teststrecke.
Den Prüfdruck auf jeder Stufe 10 Minuten halten.
Nach Erreichen der höchsten Stufe ist in gleichen
Schritten zurückzufahren. Die einzusetzende WD-
Testanlage muss folgenden Anforderungen genügen:
Die digitale Messwertaufnahme erfolgt mit wählbarer
Taktfrequenz von mindestens 1 s.
Messung folgender Parameter:
pu Druck unterhalb des unteren Packers
pi Druck im Testintervall
po Druck oberhalb des oberen Packers
pL Druck in der Steigleitung
pp Packerdruck
Q Fließrate des injizierten Wassers
T Temperatur im Testintervall
Die Ergebnisse sind als Fließraten/Druck-Diagramm
darzustellen.
Neben einem Ausgabeplot sind die Versuchsergebnisse
auf Datenträger im EXCEL oder ASCII-Format dem AG
zur weiteren Bearbeitung zur Verfügung zu stellen.
Ausführung mit Doppelpacker.
Einsatz eines Druckschreibers und eines Wasserdurchfluss-Schreibers.
Testdurchführung nach Beendigung der Bohrung.
Länge der Teststrecke 1 m.
Beginn der Teststrecke über 5 bis 10 m unter
Bohransatzpunkt.
Bohrdurchmesser im Bohrbereich mindestens 324 mm.
Prüfdruck max. 4 bar.
Max. Prüfdruck in Schritten von 1 bar erreichen.
Menge: 2,000 St

**03.13.0060 OTT ecoLog 1000 (mit Batterie)**
GW Datensammler OTT ecoLog 1000 (mit Batterie) und zugehörigem Ausbau der Kappe  liefern und einbauen. Die Kalibirierungskurven und -daten sind im Original mitzuliefern. Die zugehörigen SIM-Karten sind einzukalkulieren
Menge: 7,000 St

#### Unterabschnitt 03.14 Bohrloch-Rammsondierung

**03.14.0010 Standard-Penetration-Test durchf. Bohrloch vorh.*Tiefe 20-30m*Geschl. Spitze**
StL-Nr. 98203702139001
Standard-Penetration-Test zur Erkundung der Lagerungsdichte von Böden nach Freimachen des Bohrloches von
Bohrschmand bis zum Schneidschuh durchführen. Höhe
des Wasserspiegels im Bohrloch ab Ansatzpunkt bei jedem
Versuch einmessen und im Protokoll vermerken.
Hierbei entstehende Wartezeiten und Führen der Protokolle werden nicht gesondert vergütet.
Bei Arbeiten in kontaminierten Bereichen erforderliche
Schutz- und Dekontaminierungsmaßnahmen werden gesondert
vergütet.
Bohrloch ist vorhanden.
Endtiefe über 20 bis 30 m unter Ansatzpunkt.
Abstand 'zum nächsten Test nach Festlegung durch
geotechnische Fachbauleitung'

Mit geschlossener Spitze.
Menge: 14,000 St

#### Unterabschnitt 03.15 Bohrlochaufweitungsversuche

**03.15.0010 Mobilisierung**
*** Pauschalposition
Antransport, Vorhalten einschl. Abtransport einer kompletten Versuchseinrichtung einschl. Personal
Menge: 1,000 Psch

**03.15.0020 Gerät umsetzen*Ums. auf Land Weg bis 0,1km**
StL-Nr. 152030609101
Gerät einschließlich Einrichtung innerhalb des Arbeitsgeländes nach Lageplan und Leistungsbeschreibung von
Ansatzpunkt zu Ansatzpunkt umsetzen.
Gerät 'Seitendrucksonde'

Umsetzen auf Land.
Transportentfernung zum nächsten Ansatzpunkt bis
0,1 km.
Menge: 17,000 St

**03.15.0030 Gerät umsetzen*Ums. auf Land Weg 0,1-1,0km**
StL-Nr. 152030609102
Gerät einschließlich Einrichtung innerhalb des Arbeitsgeländes nach Lageplan und Leistungsbeschreibung von
Ansatzpunkt zu Ansatzpunkt umsetzen.
Gerät 'Seitendrucksonde'

Umsetzen auf Land.
Transportentfernung zum nächsten Ansatzpunkt über 0,1
bis 1,0 km.
Menge: 1,000 St

**03.15.0040 Bohrlochaufweitungsversuch durchf. BJT*3 Zyklen*D >= 101mm T = 0-10m*vertikal**
StL-Nr. 15203588411110
Tiefen- und richtungsorientierte Durchführung des
Bohrlochaufweitungsversuchs bis 2 Stunden Messzeit
nach DIN 4094-5 in vorhandenem Bohrloch nach
Leistungsbeschr. Standzeiten werden nicht gesondert
vergütet. Vorbohren zur Versuchsdurchführung.
Versuchsdurchführung erst nach Sedimentation
der Feinteile im wassergefüllten Bohrloch.
Liefern der Aufzeichnungen sowie der Auswertung
in Papierform und als digitaler Datensatz.
Auswertung in graphischer Form (Arbeitslinie) und
tabellarisch. Anschließend die Vorbohrung aufbohren
und die Bohrarbeiten fortsetzen.
Versuchsgerät: Seitendruckgerät (BJT nach DIN 4094-5)
Beaufschlagung in 3 Belastungszyklen
Bohrlochdurchmesser in Versuchstiefe: mind. 101 mm
Tiefe der Versuchsdurchführung bis 10 m unter
Ansatzpunkt.
Bohrachse vertikal nach unten.
Menge: 9,000 St

**03.15.0050 Bohrlochaufweitungsversuch durchf. BJT*3 Zyklen*D >= 101mm T = 10-20m*vertikal**
StL-Nr. 15203588411210
Tiefen- und richtungsorientierte Durchführung des
Bohrlochaufweitungsversuchs bis 2 Stunden Messzeit
nach DIN 4094-5 in vorhandenem Bohrloch nach
Leistungsbeschr. Standzeiten werden nicht gesondert
vergütet. Vorbohren zur Versuchsdurchführung.
Versuchsdurchführung erst nach Sedimentation
der Feinteile im wassergefüllten Bohrloch.
Liefern der Aufzeichnungen sowie der Auswertung
in Papierform und als digitaler Datensatz.
Auswertung in graphischer Form (Arbeitslinie) und
tabellarisch. Anschließend die Vorbohrung aufbohren
und die Bohrarbeiten fortsetzen.
Versuchsgerät: Seitendruckgerät (BJT nach DIN 4094-5)
Beaufschlagung in 3 Belastungszyklen
Bohrlochdurchmesser in Versuchstiefe: mind. 101 mm
Tiefe der Versuchsdurchführung über 10 m bis 20 m unter
Ansatzpunkt.
Bohrachse vertikal nach unten.
Menge: 9,000 St

#### Unterabschnitt 03.16 Bohrloch- Scan

**03.16.0010 Mobilisierung**
*** Pauschalposition
Antransport, Vorhalten einschl. Abtransport einer kompletten Versuchseinrichtung einschl. Personal.  Davon 8 Stk vom Ponton aus.
Menge: 1,000 Psch

**03.16.0020 Umsetzten**
Umsetzen, d.h. Abbau und betriebsfertiger Aufbau der  Messeinrichtung, von Bohrloch zu Bohrloch
Menge: 18,000 St

**03.16.0030 Sondierungen in Kernbohrungen**
Durchführung von optischen Sondierungen in Kernbohrungen, in alle Richtungen und Neigungen, mit  Aufnahme und Auswertung der Gefügeelemente ; Bohrlochteufen: zwischen 10 und maximal 20 m
Menge: 18,000 St

**03.16.0040 Auswertebericht / Dokumentation**
*** Pauschalposition
Auswertung von Gefügedaten wie Schichtung, Schieferung, Klüftung und Störungen mit dem Lagenkugeldiagramm ; Darstellung des Bohrprofils als durchgängiges Profil im Maßstab 1:10 und 1:50 ; Auswertebericht: 1 Original, 2 Softcopien ( DVD)
Menge: 1,000 Psch

*Hinweis: Hinweis zu Probeentnahme*
Das Beschriften sowie der Transport der gewonnenen Proben in das vom AN gestellte Kernlager wird nicht gesondert vergütet.

#### Unterabschnitt 03.17 Probe entnehmen

**03.17.0010 Probe entnehmen*Aus Bohrung Schicht oder 2m*Becher 1,0 l Güteklasse 2*Übereign.Baust. Behälter AN**
StL-Nr. 9820360291331101
Probe entnehmen.
Bei Arbeiten in kontaminierten Bereichen erforderliche
Schutz- und Dekontaminierungsmaßnahmen werden gesondert
vergütet.
Lagern der Proben bzw. Behälter wird nicht gesondert
vergütet.
Zweck = 'Probeentnamhe nach DIN 22475-1'

Entnahme aus einer Bohrung.
aus allen angetroffenen Schichten, jedoch mindestens
1 Stück je 2 m Bohrung oder Sondierung.
in durchsichtigen Plastikbechern von 1,0 l Fassungsvermögen.
Geforderte Güteklasse = 2.
Probe auf der Baustelle dem AG übereignen.
Behälter liefert AN.
Menge: 211,000 St

**03.17.0020 Probe entnehmen*Aus Bohrung Schicht oder 2m*Eimer 5,0 l Güteklasse 2*Übereign.Baust. Behälter AN**
StL-Nr. 9820360291361101
Probe entnehmen.
Bei Arbeiten in kontaminierten Bereichen erforderliche
Schutz- und Dekontaminierungsmaßnahmen werden gesondert
vergütet.
Lagern der Proben bzw. Behälter wird nicht gesondert
vergütet.
Zweck = 'Probeentnamhe nach DIN 22475-1'

Entnahme aus einer Bohrung.
aus allen angetroffenen Schichten, jedoch mindestens
1 Stück je 2 m Bohrung oder Sondierung.
in Plastikeimern von 5,0 l Fassungsvermögen.
Geforderte Güteklasse = 2.
Probe auf der Baustelle dem AG übereignen.
Behälter liefert AN.
Menge: 5,000 St

#### Unterabschnitt 03.18 Sonderproben entnehmen (ungestörte Probennahme)

**03.18.0010 Sonderprobe entnehmen*Aus Bohrung Tiefe bis 10 m*10 m u.Sohle Übergabe Baust.*Behälter AN**
StL-Nr. 9820361292011101
Sonderprobe entnehmen.
Bei Arbeiten in kontaminierten Bereichen erforderliche
Schutz- und Dekontaminierungsmaßnahmen werden gesondert
vergütet. Personenschutzmaßnahmen in kontaminiertem Ge-
lände und dadurch bedingte Erschwernisse werden nicht
gesondert vergütet.
Lagern der Sonderproben bzw. der Behälter wird nicht
gesondert vergütet.
Entnahme 'gem. DIN EN ISO 22475-1:2007'

aus einer Bohrung.
Entnahmetiefe bis 10 m unter GOK.
Entnahmetiefe bis 10 m unter Gewässersohle.
Probe auf der Baustelle dem AG übereignen.
Behälter liefert AN.
Menge: 3,000 St

**03.18.0020 Sonderprobe entnehmen*Aus Bohrung Tiefe 10-20 m*10-20 m u.Sohle Übergabe Baust.*Behälter AN**
StL-Nr. 9820361292022101
Sonderprobe entnehmen.
Bei Arbeiten in kontaminierten Bereichen erforderliche
Schutz- und Dekontaminierungsmaßnahmen werden gesondert
vergütet. Personenschutzmaßnahmen in kontaminiertem Ge-
lände und dadurch bedingte Erschwernisse werden nicht
gesondert vergütet.
Lagern der Sonderproben bzw. der Behälter wird nicht
gesondert vergütet.
Entnahme 'gem. DIN EN ISO 22475-1:2007'

aus einer Bohrung.
Entnahmetiefe über 10 bis 20 m unter GOK.
Entnahmetiefe über 10 bis 20 m unter Gewässersohle.
Probe auf der Baustelle dem AG übereignen.
Behälter liefert AN.
Menge: 30,000 St

#### Unterabschnitt 03.19 Wasserprobe entnehmen

*Hinweis: Hinweis*
Die Wasserproben sind gem. der aktuell gültigen DIN EN
ISO 22475-1 zu nehmen. Vor Ort sind die Feldparameter zu bestimmen und einzupreisen in die LV Positionen.

**03.19.0010 Wasserprobe entnehmen Betonaggr.*aus GW-Messst. U-Pumpe*T = 0-10m*Vorpumpen**
StL-Nr. 1520332011111099
Wasserprobe nach DIN EN ISO 22475-1 durch Fachpersonal
mit Qualifizierungsnachweis entnehmen und
temperaturgeschützt oder gekühlt lagern und
transportieren.
Das zu erstellende Probenentnahmeprotokoll wird nicht
gesondert vergütet.
Liefern, Füllen, Beschriften, Vorhalten und Transport
aller Behälter für Wasserproben wird nicht gesondert
vergütet.
Zweck = Untersuchung auf  Beton angreifende
Eigenschaften nach DIN 4030-2.
Entnahme aus einer Grundwassermessstelle gemäß
Leistungsbeschreibung.
mit einer U-Pumpe.
Entnahmetiefe bis 10 m unter GOK.
Vor Probenentnahme Standwasservolumen 3-fach abpumpen
und schadlos entsorgen bei einer Mindestpumpzeit
von 15 Minuten.
Transport und Übergabe 'Labor'
Menge: 2,000 St

**03.19.0020 Wasserprobe entnehmen Stahlaggr.*aus GW-Messst. U-Pumpe*T = 0-10m*Vorpumpen**
StL-Nr. 1520332031111099
Wasserprobe nach DIN EN ISO 22475-1 durch Fachpersonal
mit Qualifizierungsnachweis entnehmen und
temperaturgeschützt oder gekühlt lagern und
transportieren.
Das zu erstellende Probenentnahmeprotokoll wird nicht
gesondert vergütet.
Liefern, Füllen, Beschriften, Vorhalten und Transport
aller Behälter für Wasserproben wird nicht gesondert
vergütet.
Zweck = Untersuchung auf Stahlaggressivität nach
DIN 50929-3.
Entnahme aus einer Grundwassermessstelle gemäß
Leistungsbeschreibung.
mit einer U-Pumpe.
Entnahmetiefe bis 10 m unter GOK.
Vor Probenentnahme Standwasservolumen 3-fach abpumpen
und schadlos entsorgen bei einer Mindestpumpzeit
von 15 Minuten.
Transport und Übergabe 'Labor'
Menge: 2,000 St

#### Unterabschnitt 03.20 Transport der Proben

**03.20.0010 Transport der Proben**
*** Pauschalposition
Transport der Proben von Wehr Diez zum Labor des AN. Der Transport der Proben muss gemäß übermittelten Laborprogramm der BÜ innerhalb einer Woche nach Erhalt
erfolgen. Es sind 3 Fahrten einzukalkulieren.
Berechnet werden die tatsächlich gefahrenen km.
Dafür ist ein Fahrtenbuch mit folgenden Angaben zu
führen:
- Datum
- Ortsangabe wo die Fahrt beginnt ( Ort, Straße)
- km Stand bei Anbruch der Fahrt
- Ortsangabe wo die Fahrt endet ( Ort, Straße)
- km Stand bei Ende der Fahrt
Summe der gefahrenen km
Menge: 1,000 Psch

#### Unterabschnitt 03.21 Laboruntersuchungen

**03.21.0010 Wassergehalt**
Bestimmung des natürlichen Wassergehaltes nach DIN
ISO / TS 17892-1
Menge: 19,000 St

**03.21.0020 Zustandsgrenzen**
Bestimmung der Zustandsgrenzen ( Atterberg) bei kohesiven Bodenproben, nach DIN 18122-1
Menge: 7,000 St

**03.21.0030 Korngrößenverteilungen**
Kombinierte Sieb- und Schlämmanalyse nach DIN/ ISO/ TS 17892/4
Menge: 18,000 St

**03.21.0040 Dichtebestimmung**
Bestimmung der Dichte des Bodens DIN ISO/ TS 17892-2
Menge: 3,000 St

**03.21.0050 organische Anteile (Glühverlust)**
Bestimmung des Organischen Kohlenstoffgehaltes (OC) DIN 19539:2013-12
Menge: 5,000 St

**03.21.0060 Bestimmung der Abrasivität Lockergestein**
Bestimmung der Abrasivität Lockergestein nach NF P18-579
Menge: 5,000 St

**03.21.0070 Einaxialer Druckversuch einer Felsprobe**
Einaxialer Druckversuch an Gesteinsprüfkörpern nach DGGT Empfehlung Nr. 1
Menge: 18,000 St

**03.21.0080 Abrasivität ( Fels), CAI- Versuch**
Bestimmung der Abrasivität (Cerchar Test)
Menge: 18,000 St

**03.21.0090 Bestimmung der Widerstands**
Bestimmung der Widerstandsfestigkeit (LAA)
Menge: 3,000 St

**03.21.0100 Bestimmung der Beständigkeit**
Bestimmung der Beständigkeit gegenüber Zerfall (Siebtrommelversuch / Slake Durability) nach E20 AK 3.3
DGGT ( 5 Zyklen) ;
Menge: 3,000 St

**03.21.0110 Bestimmung der Gesteinsstabilität**
Bestimmung der Gesteinsstabilität nach zyklischen Befeuchten und Trockenen (Wetting & Drying) (10Z ) ; Erstbeurteilung nach 10 Zyklen ( je 12 Stunden) ;
Menge: 3,000 St

**03.21.0120 Erstatzbaustoffverordnung+DepV**
EBV-Paket: Boden/Baggergut, Feststoff aus Gesamtfraktion u. Eluat 2:1 (Anlage 1 Tab. 3 MantelV, 09.07.2021)
Menge: 5,000 St

**03.21.0130 Scherversuch**
Direkter Scherversuch nach DIN EN ISO 17892 Teil 10 im Rahmenschergerät (3 Einzelversuche, Probenfläche 10 x 10 cm, Korn-Ø ≤ 4 mm)
Menge: 2,000 St

**03.21.0140 Ödometer**
Ödometerversuch mit stufenweiser Belastung nach DIN EN ISO 17892 Teil 5, mit bis zu 5 Laststufen, Laststufenzyklus 24 Stunden
Menge: 1,000 St

**03.21.0150 Betonangriff**
Untersuchung auf Betonangriff
nach DIN 4030, Teil 2
Menge: 2,000 St

**03.21.0160 Stahlaggressivität**
Untersuchung auf Stahlaggressivität
nach DIN 50929, Teil 3
Menge: 2,000 St

**03.21.0170 Darstellung der Ergebnisse**
*** Pauschalposition
Zusammenstellung der Prüfprotokolle und Prüfberichte der Einzelprüfungen.

Übergabe der Ergebnisse entsprechend der Beschreibung der Leistungen.
Menge: 1,000 Psch

#### Unterabschnitt 03.22 Besondere Leistungen

**03.22.0010 Gerätestillstand Bohrgerät**
*** Bedarfsposition mit GB
StL-Nr. 0310311609
Stillstand des Gerätes und des eingesetzten Personals
auf Anweisung des AG. Vergütet wird ein Verrechnungssatz, der alle Aufwendungen für den Stillstand des Ge-
rätes, ggf. davon abhängige Geräte sowie die Kosten für
das hierfür eingesetzte Personal einschließlich sämtlicher Zuschläge enthält. Abgerechnet wird nach angeordneten Stillstandszeiten.
Gerät = Bohrgerät.
Menge: 8,000 h

**03.22.0020 Stillstandszeiten**
*** Bedarfsposition mit GB
Stillstand auf Verschulden des AG (Leistungsreduzierte Arbeiten oder Stillstand auf Verschulden des AG. Pauschal je Bohrtrupp einschl. Bohrgerät und Arbeitswoche. Abrechnung nur nach Abstimmung mit dem AG)
Menge: 2,000 Wo
